# ISO-Fenster
Angebotsaufforderung (GAEB 90, DA83)
Währung: EUR

## Zusätzlicher Text
A) ALLGEMEINE VORBEMERKUNGEN
================================

A1) ALLGEMEINES

Dem Leistungsverzeichnis liegen die "Zusätzliche Vertragsbedingungen für
die Ausführung von Bauleistungen (Z-VOB/B)" der Covivio Immobilien GmbH
in der aktuellen Fassung zugrunde.

Für sich auf dieses Leistungsverzeichnis beziehende Beauftragungen
gelten die Vertragsbedingungen in jedem Einzelfall als vereinbart.
Sofern zukünftig als Ersatz für die aktuell gültigen Z-VOB/B mit dem
Auftragnehmer (AN) neue Z-VOB/B vereinbart werden, gelten für nach
Gültigkeitsbeginn die neuen Z-VOB/B beauftragte Leistungen
ausschließlich die neuen Z-VOB/B.

Für in diesem Leistungsverzeichnis ausgeführte Leistungen gelten,
ergänzend zu den jeweiligen Leistungspositionen bei evtl. Widersprüchen
in nachfolgend genannter Reihenfolge, folgende Bedingungen:

Diese ""Allgemeinen Vorbemerkungen"" (A),
Die sich anschließenden ""Allgemeine technische Vorbemerkungen"" (B),
Die sich anschließenden ""Zusätzlichen technischen Vorbemerkungen"" (C),
Die ""Zusätzliche Vertragsbedingungen für die Ausführung von
Bauleistungen Z-VOB/B"",
Die Baustellenordnung der Covivio Immobilien GmbH in der jeweils
gültigen Fassung.

Mit Erhalt der Bestellung erklärt der Auftragnehmer, dass von ihm
sämtliche gesetzlichen, behördlichen und berufgenossenschaftlichen
Auflagen erfüllt werden, die zur Ausführung der Leistungen erforderlich
sind.

Es dürfen nur solche Materialien verwendet werden, über die der
Auftragnehmer das uneingeschränkte Eigentumsrecht besitzt und die
vollkommen frei von Rechten Dritter sind.

Für die Ausführung der Arbeiten ist Fachpersonal in ausreichender Zahl
einzusetzen.
Hierbei ist darauf zu achten, dass für die Ausführung sämtlicher
Arbeiten unsere Baustellenordnung in der jeweils gültigen Fassung zu
beachten ist, die dem ausführenden Fachpersonal in geeigneter Form zur
Kenntnis zu geben ist.

Der Einsatz von Subunternehmern ist lediglich in schriftlicher Absprache
mit dem Auftraggeber erlaubt.

A2) KUNDENDIENST

Die Arbeiten werden in bewohnten Häusern ausgeführt.

Der Auftraggeber (AG) erwartet vom AN tatkräftige Unterstützung bei den
Bemühungen, berechtigten Mieterwünschen zu entsprechen. Dazu gehören
insbesondere folgende Verpflichtungen:

A3) PREISE

Soweit und sobald Überschreitungen absehbar sind, ist hierüber der
Abteilung Einkauf des AG ein schriftliches Angebot einzureichen und eine
gesonderte Vereinbarung zu treffen.

In die Einheitspreise sind sämtliche Kosten wie Lohn-, Material- und
Nebenkosten, hierzu zählen auch erforderliche Hygieneschutzartikel,
einzukalkulieren. Hierzu gehören unter anderem:

Koordination / Terminabsprache(n) mit dem(den) Mieter(n) /
Kundenbetreuer(n) / Bauleiter(n)
Fahrt- und Transportkosten
Tarifliche Zulagen wie beispielsweise Schmutz-/Staubzulagen, Zulagen für
ekelerregende Arbeiten, etc.,
Abdecken von Einrichtungsgegenständen zum Schutz vor Beschädigung und
Verschmutzung
Besenreine Säuberung der Arbeitsbereiche. Hierzu gehört auch die
Beseitigung von Verunreinigungen des Treppenhauses und/oder der
Hauszuwegungen,
Ausbau und Abtransport sowie die ordnungsgemäße Entsorgung,
einschließlich Kippgebühren, sämtlichen Bauschutts und schadhafter
Teile. Teile, für die sich der AG eine generelle oder einzelfallbezogene
Prüfung vorbehalten hat, sind bis zu diesem Zeitpunkt, längstens jedoch
für die Dauer von zehn Wochen, vom AN vorzuhalten und dürfen erst danach
entsorgt werden.

Erforderliche Zusatzleistungen, die in den nachfolgenden
Leistungspositionen nicht enthalten sind, sind als Nachtrag dem
zuständigen Bauleiter vor Ausführung zur Genehmigung aufzugeben. Die
Preise für derartige Zusatzleistungen sind auf der Kalkulationsbasis des
Leistungsverzeichnisses zu kalkulieren. Diese Positionen sind so
ausreichend und umfassend zu beschreiben, dass sowohl eine
sachlich-fachliche als auch eine kalkulatorische Nachprüfung durch den
Auftraggeber gewährleistet ist.

A4) ABRECHNUNG

Maßgebend für die Abrechnung ist das nach Fertigstellung der Arbeiten
durch den Auftragnehmer zu erstellende Positionsaufmaß mit der
Bestätigung des zuständigen Bauleiters, dass die Leistungen durchgeführt
wurden.

Der Auftraggeber ist jederzeit berechtigt, ein gemeinsames Aufmaß zu
verlangen.

A5) NACHHALTIGKEIT

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der AN jedem
Dritten aufzuerlegen, dessen er sich zur Erfüllung dieser Pflichten
bedient.

Das Leistungsverzeichnis darf weder ganz noch teilweise oder in
irgendeiner Form Dritten entgeltlich oder unentgeltlich zugänglich
gemacht werden.

## Zusätzlicher Text
B) ALLGEMEINE TECHNISCHE VORBEMERKUNGEN
=================================================

B1) ALLGEMEINES

Für Lieferung; Herstellung und Ausführung gelten neben diesem
Leistungsverzeichnis:

Die neuesten DIN-Vorschriften, VDE- und VDI-Richtlinien
Die Vorschriften der zuständigen Behörden (Bauaufsicht, Gewerbeaufsicht,
Brandverhütung, TÜV, Berufsgenossenschaften und Versorgungsbetriebe,
etc.)
Die Bestimmungen der Gerüstbauordnung
Die Festlegungen des jeweiligen Werkstoffherstellers. Die Werkstoffe
müssen den geforderten Bedingungen der Leistungsbeschreibung
entsprechen.

B2) FACHSPEZIFISCHE SACHKUNDENACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist im Vorfeld mit der
Bauleitung abzustimmen.
Baustoffe und Bauteile dürfen nicht in den Treppenhäusern und/oder auf
anderen Verkehrsflächen gelagert werden.
Bauschutt darf grundsätzlich nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor, zu prüfen, ob der Auftragnehmer seinen
Pflichten nachgekommen ist. Hierzu kann der Auftraggeber Einsicht nehmen
in die vom Auftragnehmer nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung lässt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7) SCHADSTOFFE. INSBESONDERE ASBEST

Bekanntlich wurde bis in die 1990er Jahre hinein Asbest als bevorzugter
Baustoff bei Errichtung von Gebäuden verwendet. Asbest war nicht nur als
Baustoff in Beton eingebunden. Er fand auch Verwendung
z. B. in speziellen Klebern für Fliesen oder anderen Bodenbelägen oder
in den zu verwendeten Bauteilen selbst.

Bei sämtlichen Arbeiten an Asbestprodukten, wie z. B. bohren, sägen,
schneiden oder herausreißen, können Asbestfasern freigesetzt werden,
die, bei ungesichertem Umgang, im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.

## Zusätzlicher Text
C) ZUSÄTZLICHE TECHNISCHE VERTRAGSBEDINGUNGEN
========================================================

Technische Vorbemerkungen zu Kunststoff-Fenstern

Allgemeines
Ergänzend zu den Allgemeinen Vertragsbedingungen für die Ausführung von
Bauleistungen (AVB) -VOB/B- und den Allgemeinen Technischen
Vertragsbedingungen (ATV) -VOB/C- gelten die nachstehenden Ausführungen,
einschließlich der aufgeführten Normen in den jeweils neuesten
Fassungen. Hinsichtlich Fertigungszeichnungen und Maße
(Vermessungsarbeiten) handelt es sich um Nebenleistungen gemäß ATV DIN
18299 Nr. 4.1 die, sofern nicht ausdrücklich anderweitig bestimmt,
entsprechend in die Vertragspreise einzurechnen sind.

Angebotszeichnungen
Dem Leistungsverzeichnis beigefügte Fensterübersicht(en) dienen
lediglich der Darstellung von Fensteraufteilung, Konstruktions- und
Öffnungsarten. Die tatsächlichen Fenstergrößen sind in jedem Fall vor
der Fertigung an der jeweiligen Rohbausituation durch Aufmass zu prüfen.
Soweit in den Positionsbeschreibungen keine Angaben zu Profilausbildung
gemacht sind, können die zur Ermittlung der Profilausbildungen
notwendigen Angaben (z.B. erforderliches Trägheitsmoment, horizontale
Lasten etc.) der Fensterübersicht bzw. aus den Angaben zum Bauobjekt
entnommen werden. Die den verschiedenen Positionen beigefügten
Detailskizzen dienen lediglich als Anhalt für die Kalkulation und
stellen eine mögliche Lösung dar. Andere Lösungen können angenommen
werden, wenn sie die Anforderungen erfüllen. Abwandlungen gegenüber der
gewünschten Anschlusssituation müssen klar hervorgehoben werden.

Recycling
Es werden nur Fenster-/Tür-Systeme berücksichtigt, die eine Entsorgung
mit anschließendem Recycling gewährleisten. Altfenster und Profilreste
müssen aufgearbeitet, stofflich getrennt und wiederverwertet werden. Ein
Nachweis ist auf Verlangen der Bauleitung vorzulegen.

Fertigungszeichnungen
Zeichnungen zu veränderten Details der Fensterkonstruktion und der
Anschlüsse zum Baukörper sind im Auftragsfalle auf Anforderung der
Bauleitung rechtzeitig vorzulegen. Mit der Fertigung darf erst begonnen
werden, wenn die Zeichnungen vom Bauherrn oder dessen Bevollmächtigten
freigegeben sind. Ansonsten gelten die gewünschten Bauanschlussdetails.

Maße
Erforderliche Vermessungsarbeiten auf Basis bauseitiger
Höhenbezugspunkte (Meterrisse) sind vom Auftragnehmer vor Beginn der
Fertigung auszuführen. Liegen Rohbautoleranzen über den Vorgaben der DIN
18202, ist der Auftraggeber unverzüglich schriftlich zu informieren. Auf
die grundsätzliche Prüf- und Hinweispflicht des Auftragnehmers gem.  4
Nr. 3 VOB/B wird ausdrücklich hingewiesen. Bei den in den
Einzelpositionen genannten Maße handelt es sich, wenn nicht anders
beschrieben, um Rohbaumaße.

Gerüste
Alle für den Einbau der Fenster sowie für deren äußeren
Abdichtungsarbeiten erforderlichen Gerüste werden bauseitig für die
gesamte Bauzeit gestellt. Die Höhen der Arbeitslagen sowie die
erforderlichen Abstände der Gerüste zum Baukörper sind mit der
Bauleitung rechzeitig abzustimmen. Umbauarbeiten am Gerüst - soweit
erforderlich - werden ausschließlich bauseits vorgenommen. Bei Benutzung
der Gerüste sind die Vorschriften der Berufsgenossenschaft grundsätzlich
zu berücksichtigen und - soweit erforderlich - die Bestimmungen der
Bauaufsicht.

Anforderungen an die Fensterkonstruktion

Statische Anforderungen:
Die Fensterkonstruktionen, einschließlich deren Verbindungselementen,
müssen alle planmäßig auf sie einwirkenden Kräfte aufnehmen können. Die
Elemente sind statisch ausreichend so am Baukörper zu befestigen, dass
alle auf sie planmäßig einwirkenden Kräfte in den Baukörper eingeleitet
werden können. Ansatzpunkte für die Ermittlung der objektbezogenen
Leistungsanforderungen auf Basis der örtlichen Windbelastung bezüglich
Windwiderstandsfähigkeit, Schlagregendichtheit und Luftdurchlässigkeit
sind der DIN 18055 ,Kriterien für die Anwendung von Fenstern und
Außentüren nach DIN EN 14351-1" zu entnehmen. Eine Krafteinwirkung aus
dem Baukörper auf die Elemente darf nicht stattfinden.Unter den
angenommenen Beanspruchungen darf sich die Rahmenkonstruktion zwischen
zwei Auflagern nicht mehr als 1/200 der Länge bzw. max.15 mm für die
gesamte Konstruktion durchbiegen (Mindestanforderung).Die planmäßigen
Beanspruchungen sind gemäß nachfolgenden Regelwerken, in den jeweils
neuesten Fassungen, anzunehmen: Zusätzliche Belastungen sind den
Positionsbeschreibung bzw. den Angaben zum Bauobjekt zu entnehmen. Ein
statischer Nachweis kann nach DIN EN 1991-1-4 / NA gefordert werden. Für
Fensterelemente mit absturzsichernder Funktion gilt die DIN 18008-4
,Glas im Bauwesen - Bemessungs- und Konstruktionsregeln- Teil 4:
Zusatzanforderungen an absturzsichernde VerglasungenEin gültiger
Nachweis zur Ermittlung der Tragkraft von Kunststoff-Rahmensystemen
(Glasfalzanschlag) nach DIN 18008-4 Anhang D ,Nachweis der
Stoßsicherheit von Lagerkonstruktionen" Punkt D.1.2 kann gefordert
werden.Verglasungen sind, unter Berücksichtigung der wärme- und
schallschutztechnischen Anforderungen, so zu wählen, dass eine
Durchbiegung zwischen den Scheibenkanten von nicht mehr als L/300 der
Länge, maximal jedoch 8 mm nicht überschritten wird. Vorgaben seitens
Glashersteller sind zudem zu beachten.
Als Nachweise gelten Eignungsprüfungen nach RAL-RG 716 oder die Vorlage
der entsprechenden Systemprüfungen des Profilsystemgebers. Ansonsten ist
ein Prüfbericht eines anerkannten Prüfinstitutes für die Maximalgrößen
in Abhängigkeit der Farbe von den angebotenen Fenster- und
Türöffnungsarten vorzulegen.

Bauphysikalische Anforderungen:

Anforderungen an den Wärme- und Feuchtigkeitsschutz:
Für die Anforderungen an den Wärme- und Feuchtigkeitsschutz gelten:
Gebäudeenergiegesetz (GEG)
DIN 4108 "Wärmeschutz im Hochbau"
Richtlinien der Bauregelliste A
DIN EN ISO 10077 "Wärmetechnisches Verhalten von Fenstern, Türen und
Abschlüssen /  Berechnung des Wärmedurchgangskoeffizienten"
Die Einwirkung von Schlagregen und Tauwasser ist so zu begrenzen, dass
Schäden (z.B. unzulässige Minderung des Wärmeschutzes) vermieden werden.

Anforderungen an den Schallschutz:
Für die Anforderungen an den Schallschutz gelten:
DIN 4109 "Schallschutz im Hochbau" in der jeweils neuesten Fassung.
VDI-Richtlinie 2719 "Schalldämmung von Fenstern" in der jeweils neuesten
Fassung.

Gefordert wird für die Elemente ein Schalldämm-Maß von: Rw  47 dB
Abweichende Rw - Werte sind den Positionsübersichten zu entnehmen.  Die
Anschlüsse zwischen Fenstern und Baukörper sind unter Beachtung der
Anforderungen an die Schalldämmung der Fenster auszubilden. Horizontal
oder schräg angeordneten Blechflächen die der Bewitterung ausgesetzt
sind (z.B. vorgehängte Bleche, Fensterbänke, usw.) sind zu entdröhnen.
Es wird eine rückseitige Antidröhn-Beschichtung von ca. 2/3 der gesamten
Ausladungsfläche gefordert. Dies ist in die Vertragspreise mit
einzurechnen. Bei senkrechten Blechflächen ist eine Anti-
Dröhnbeschichtung nur dann einzurechnen, wenn diesbezüglich in der
Leistungsbeschreibung eine entsprechende Forderung enthalten ist.

Werkstoffe

Kunststoffe
Fensterprofile aus Hart- PVC
Die verwendete hochschlagzähe weichmacherfreie Hart- PVC Formmasse muss
mindestens folgende Anforderungen erfüllen:
Vicat- Erweichungstemperatur VST/B50, nach DIN EN ISO 306: 75°C
Kerbschlagzähigkeit nach Charpy, nach DIN EN ISO 179, 1eA: 20 kJ/m²
Elastizitätsmodul: Biegemodul Ef DIN EN ISO 178 bzw. Zugmodul Et DIN EN
ISO 5271-3: 2200 N/mm2
Stabilitätszeit ist, nach DIN 53381-1 bzw. DIN EN ISO 182-2 > 30 min)
Klassifizierung zum Brandverhalten: Nach DIN EN 13501-1: Klasse E
Chemikalienbeständigkeit: Nach DIN 8061 (Beiblatt 1) beständig gegen im
Umfeld des Fensters bzw. Rollladenkastens eingesetzte Baumaterialien
(wie Kalk, Zement, usw.).

Metallteile

Aluminium
Für die Anforderungen an Aluminium gilt:
DIN 1748 bei Strangpressprofilen
DIN EN 485 bei Blechen und Bändern

Stahl
Alle Stahlteile, die nach dem Einbau nicht mehr zugänglich sind, müssen
verzinkt werden. Bauteile aus Stähle sind an Flächen, die nach dem
Einbau zugänglich bleiben, entsprechend DIN 18360 gegen Korrosion zu
schützen. Die Wandstärken der Stahlaussteifungen müssen mindestens 1,5
mm betragen. Zusammenbau unterschiedlicher Metalle Beim Zusammenbau
unterschiedlicher Metalle ist die elektrochemische Spannungsreihe zu
beachten. Metalle mit unterschiedlichem Spannungspotenzial sind durch
geeignete Isolierzwischenlagen so zu trennen, dass keine
Kontaktkorrosion und keine anderen ungünstigen Beeinflussungen auftreten
können.

Dichtprofile
Alle Dichtungen, die der Außenwitterung ausgesetzt sind, müssen den
Güte- und Prüfbestimmungen für Kunststoff-Fenster RAL- GZ 716
entsprechen. Dies gilt auch für APTK (EPDM) Dichtungen Alle Dichtprofile
müssen mit den angrenzenden Stoffen (z.B. Rahmenprofile und den
Anstrichen) verträglich sein.

Tauwasserbleitung der Fensterkonstruktionen
Blendrahmenentwässerung: Eventuell anfallendes Tauwasser im Falzbereich
muss unmittelbar und kontrolliert nach außen abgeführt werden können.
Hierzu sind bei allen Fensteröffnungsarten in den unteren Blendrahmen- /
Riegelquerstücke Entwässerungsöffnungen vorzusehen. Die Entwässerung
erfolgt grundsätzlich über die Vorkammer wahlweise nach außen (sichtbar)
oder nach unten (verdecktliegend) und wird durch Auslauföffnungen
(Schlitze 28 x 5 mm und in Ausnahmefällen Bohrungen 8 mm)
sichergestellt. Die Entwässerungsanordnung ist gemäß der jeweiligen
Systembeschreibung durchzuführen. Entwässerungsöffnungen durch
Verstärkungskammern sind nicht zulässig. Es muss eine rücklaufsichere
Falzentwässerung gegeben sein.Glasfalzentwässerung:Aufgrund der
Garantiebedingungen der Isolierglashersteller muss der Glasfalz bei
Verglasung mit dichtstofffreiem Falzgrund Öffnungen zum
Feuchtigkeitsausgleich haben und mit den Angaben der Systembeschreibung
übereinstimmen. Die Belüftungs- / Entwässerungsöffnungen müssen die
Mindestabmessungen aufweisen (Schlitze 28 x 5 mm und in Ausnahmefällen
Bohrungen 8 mm).

Verstärkung der Fensterprofile
Alle Aussteifungen müssen aus verzinktem Stahl der Güte DX 51 D+Z 275 N
A sein und eine Mindestwandstärke von 1,5 mm aufweisen.

Profileckverbindung der Fensterkonstruktion
Eckverbindungen sind im Stumpfschweißverfahren herzustellen. Die
Bruchgrenze bei Belastung der Eckverbindung darf die in der
Systembeschreibung für jedes Profil genannten Werte nicht
unterschreiten. Für andere Rahmenverbindungen ist die Eignung
nachzuweisen. Die Rahmenverbindungen müssen eine ausreichende
Festigkeit, Steifigkeit und Dichtheit aufweisen. Die Festigkeit der
Rahmenverbindungen muss den Anforderungen der RAL-GZ 695 sowie der
RAL-GZ 716 entsprechen. Für geschweißte Rahmen aus PVC-Profilen gilt die
Richtlinie DVS 2207 Teil 25. Für mechanische Verbindungen ist die
Eignung nachzuweisen. Dieser Nachweis hat nach der ift- Richtlinie
FE-06/1 "Prüfung von mechanischen und stumpf geschweißten T-Verbindungen
bei Kunststofffenstern" zu erfolgen. Zusätzlich müssen die mitgeltenden
Normen und Regelwerke der RAL-GZ 716 erfüllt sein.

Falzdichtungen
Die Falzdichtungen in den Dichtungsebenen zwischen Flügel- und
Blendrahmen sind einheitlich umlaufend in einer Ebene einzubauen.
Alternativ sind auch eckverschweißte Lösungen zugelassen, sofern diese
dauerhaft dicht gegen Wind und Wasser verbunden sind. Es muss die
Möglichkeit bestehen, die Dichtprofile leicht auswechseln zu können. Die
Entwässerungsrinne muss so groß bemessen sein, dass eine bequeme und
ungehinderte Reinigungsmöglichkeit gewährleistet ist. Es muss die
Möglichkeit bestehen, bei den Dichtungsprofilen zwischen schwarz und
grau wählen zu können.

Beschläge
Beschläge müssen den Anforderungen der EN 13126 entsprechen und den zu
erwartenden Belastungen ausgebildet sein. Die Beschlagsteile müssen
nachjustierbar sein, die verwendeten Werkstoffe gegen Korrosion
geschützt sein. Für den Einbau sind die Vorgaben der jeweiligen
Beschlagshersteller und Systemgebern zu beachten. Eine dauerhafte, sowie
sichere Befestigung aller Beschlagsteile ist sicherzustellen. Die
Möglichkeit zur Wartung und ggf. einen Austausch der Beschläge muss
gegeben sein. Ecklager bei Drehkippbeschlägen müssen den Flügel bei
jeder Flügelstellung sicher führen, auch wenn der Fensterflügel durch
eine Windböe plötzlich aufgestoßen wird. Falls keine besonderen
Schutzmaßnahmen, wie z.B. Fehlbediendungssperren oder Vorrichtungen
einer besonderen Öffnungsfolge zu Ausführung kommen, muss sichergestellt
werden, dass der Flügel bei einer Fehlbedienung nicht absacken kann. Der
Fensterflügel muss sich im eingebauten Zustand um mindesten 90° öffnen
lassen, sofern die baulichen Situationen dies zulassen.

Die Bedienhöhen der Fenstergriffe sind in Absprache mit dem Auftraggeber
festzulegen. Innerhalb eines Raumes sind diese - soweit möglich -
einheitlich auszuführen. Es kommen folgende Fenstergriffe zur
Ausführung:

Standardgriff, weiß

Abweichende Ausführungen sind den Positionsbeschreibungen zu
entnehmen.Bei Kippflügeln und Oberlichtflügeln sind, soweit in den
Positionsbeschreibungen nicht anders angegeben, grundsätzlich
zusätzliche Fang- und Putzscheren vorzusehen.Sämtliche
Benutzerinformationen, insbesondere zu Wartung- und Pflegearbeiten, sind
entsprechend den Forderungen der jeweiligen Landesbauordnungen und dem
Produkthaftungsgesetz spätestens mit der Schlussrechnung unaufgefordert
an den Auftraggeber zur Weiterleitung an den Nutzer zu übergeben.

Verglasung

Glasdicken
Die Glasdicken sind unter Berücksichtigung der im Punkt ,Anforderungen
an die Fensterkonstruktion / Statische Anforderungen" angegebenen
Belastungen zu ermitteln. Falls zusätzliche Belastungen (z.B. Schneelast
bei Überkopfverglasung, usw.) zu berücksichtigen sind, oder der Einbau
von Sondergläsern erforderlich ist, wird in den einzelnen Positionen /
Positionsansichten darauf hingewiesen.

Glaseinbau und Verklotzung
Bei den Verglasungsarbeiten ist die DIN 18361 "Verglasungsarbeiten",
sowie die Vorschriften der Isolierglashersteller sowie die
"Verglasungsrichtlinie" des Instituts des Glaserhandwerks zu beachten.
Bei Sonderverglasung sind auf Wunsch Muster vorzulegen. Es werden nur
Systeme zugelassen, deren als Hohlkammer ausgebildeter
Glasfalzüberschlag eine Höhe von mind. 20 mm hat. Die Höhe wird ab der
Oberkante Klotzauflagefläche gemessen. Die Trag- und Distanzklötze sind
entsprechend der Flügelöffnungsart nach den "Verklotzungsrichtlinien"
des Instituts des Glaserhandwerks für Verglasungstechnik und Fensterbau
(IHG) Hadamar auszuführen. Grundsätzlich dürfen keine Holzklötze, gleich
welcher Art, verwendet werden. In Frage kommen nur Klötze aus
weichmacherfreien Kunststoffen wie z.B. Nylon, Hart- PVC, Polystyrol
u.a. Die tragenden Klötze müssen 80 mm bis 100 mm lang sein und sollen
den Scheibenrand auf jeder Seite 2 mm überragen.

Glashalteleisten
Über die Glashalteleisten ist bei vorgefertigten Dichtprofilen über die
gesamte Länge ein gleichmäßiger Anpressdruck sicherzustellen. Die
Glashalteleisten sind in den Ecken dicht zu stoßen und müssen jederzeit
austauschbar sein. Die Angaben des Systemgebers sind einzuhalten.

Einbau der Fenster
Die Planung und Ausführung der Baukörperanschlüsse nach den anerkannten
Regeln der Technik auszuführen. Die Anschlussausbildung muss den
Anforderungen aus dem Wärme-, Schall- und Feuchtigkeitsschutz erfüllen.
Dabei sind folgende Vorschriften in den jeweils neuesten Fassungen
einzuhalten:
DIN 4108 Beiblatt 2
DIN 4108-7
Gebäudeenergiegesetz (GEG) in der jeweils neuesten Fassung
aktuelle Richtlinie "Leitfaden zur Montage" von der RAL-Gütegemeinschaft
Fenster und Haustüren

Befestigung der Fenster
Das Eigengewicht der Fenster- bzw. Türelemente sind über druckfeste
Unterkonstruktionen (wie z.B. Tragklötze) in das Bauwerk einzuleiten.
Die jeweiligen Unterkonstruktionen müssen so angeordnet werden, dass
sowohl die inneren als auch die äußeren Elementabdichtungen ohne
jegliche Unterbrechung ausgeführt werden können. Beim Einbau der Fenster
ist darauf zu achten, dass die Verankerungen / Unterkonstruktionen:
die Kräfte aus Fenstern und Fensterwänden einwandfrei auf den Baukörper
übertragen
die Bewegungen, sowohl aus thermischen Belastungen der Fenster und
Fensterelemente als auch aus die zu erwartenden Formänderungen des
Baukörpers aufnehmen können
gegen verschieben gesichert werden.
die Funktion der Abdichtungen nicht beeinträchtigt werden

Durch den Einbau von Rollladenkästen darf die Standfestigkeit von
Fensterelementen nicht beeinträchtigt werden. Falls aufgrund des
Rollladenkastens keine ausreichende Befestigung des oberen Blendrahmens
erfolgen kann, muss der Blendrahmen durch geeignete Maßnahmen (z.B.
zusätzliche waagrechte Stahlrohraussteifungen) entsprechend standsicher
ausgebildet werden. Die Revisionsöffnung für die Rollladenkästen muss
sich trotz dieser Zusatzmaßnahmen ungehindert öffnen lassen.

Abdichtung zum Baukörper
Die Anschlüsse zum Baukörper müssen den bauphysikalischen Anforderungen
gerecht werden, d.h. die Anforderungen aus Wärmeschutz,
Feuchtigkeitsschutz, Schalldämmung und Fugenbewegung sind zu beachten.
Raumseitige Abdichtungen sind dampfdiffusionsdicht ausgeführt werden.
Diese müssen somit verhindern, dass Feuchtigkeit zwischen Rahmen und
Wand eindringen kann. Die außenseitige Abdichtung muss schlagregendicht
ausgeführt sein und einen Dampfdruckausgleich zur Außenseite
ermöglichen.Bei Abdichtungsarbeiten von Anschlussfugen mit elastischen
Dichtstoffen sind die Vorgaben der DIN 18540 sinngemäß anzuwenden. Dies
hat Gültigkeit sowohl für die konstruktive Fugenausbildung, als auch für
die zulässige Gesamtverformung des Dichtstoffes.

Dichtsysteme
Vorkomprimierte Fugendichtbänder, imprägnierte Dichtbänder aus
Schaumkunststoff für äußere und innere Abdichtungen. Die jeweiligen
Herstellervorschriften sind zu beachten. Es dürfen nur nach DIN 18542
geprüfte und klassifizierte Systeme eingesetzt werden. Im Außenbereich
sind Dichtbänder der Beanspruchungsgruppe 1 (BG1) zugelassen.
Dichtbänder der BG2 dürfen nur vor direkter Sonnenbestrahlung geschützt
eingesetzt werden. Bei der Verarbeitung sind die
Verarbeitungsrichtlinien der jeweiligen Hersteller zu beachten.

Bauabdichtungsfolien
Bauabdichtungsfolien müssen in ihrer Eigenschaft dem Verwendungszweck
und der DIN 18195 entsprechen. Sie dürfen nach DIN 52452 keine
aggressiven Bestandteile beinhalten und müssen mit den angrenzenden
Baustoffen (z.B. PVC Blendrahmen, Aluminium und den Anstrichen)
verträglich sein. Dichtfolien müssen alterungsbeständig und - soweit sie
direkten Witterungseinflüssen ausgesetzt sind - gegen diese beständig
sein. Wird die Bauabdichtungsfolie verklebt, so müssen die Klebeflächen
frei von Verunreinigungen und Fremdstoffen sein. Zur Wahrung der
Funktionsfähigkeit sind sie mechanisch zu sichern. PVC-Profile dürfen
nicht mit bitumenhaltigen Stoffen in Verbindung kommen, es dürfen nur
kaltverschweißbare Folien verwendet werden. Die Angaben des Herstellers
sind zu beachten.

Elastische Dichtstoffe
Bei der Abdichtung von Anschlussfugen mit spritzbaren Dichtstoffen gilt
weiter die DIN 18540 und DIN 18545-2 sowie die jeweiligen
Herstellervorschriften. Bei der Festlegung der Fugenbreite ist die
zulässige Gesamtverformung zu berücksichtigen. Bei der Ausführung ist
eine Zweiflankenhaftung sicherzustellen. Hierzu ist ein nichtsaugendes,
geschlossenzelliges Hinterfüllmaterial zu verwenden. Weitere Hinweise
zum Stand der Technik sind dem IVD- Merkblatt Nr. 9 "Dichtstoffe in der
Anschlussfuge für Fenster und Außentüren - Grundlagen für Planung und
Ausführung" zu entnehmen.Für andere Dichtsysteme muss die Eignung gemäß
ift - Richtlinie MO-01/1 "Baukörperanschluss von Fenstern; Teil 1
Verfahren zur Ermittlung der Gebrauchstauglichkeit von
Abdichtungssystemen" nachgewiesen werden.Die Montagerichtlinien /
Anwendungshinweise der Hersteller sind zu beachten.

Verglasungen / Paneele

Verglasung
Es folgt die Beschreibung der für die Ausführung geplanten Verglasungen.
In den einzelnen Positionsbeschreibungen der Elemente werden dann
jeweils nur noch die folgenden Kurzbezeichnungen des zum Einsatz
kommenden Glases genannt:

SK3  Schalldämmglas 6-14-4-14-4

Anforderungen an die Verglasung

 Wärmedurchgangskoeffizient Ug = 0.6 W/mA²K
 LichttransmissionTL = 73 %
 Gesamtenergiedurchlassg = 51 %
 Schalldämm-Maß Rw = 36 db
 Gesamtdicke ca. 42 mm

3-fach Verglasung

Anforderungen an die Verglasung

 WärmedurchgangskoeffizientUg = 0.7 W/mA²K
 LichttransmissionTL = 74 %
 Gesamtenergiedurchlassg = 52 %
 Schalldämm-MaßRw = 32 db
 Gesamtdickeca.36 mm

Paneelausfachungen
Für die Lieferung und den Einbau von Ausfachungen gilt sinngemäß die im
Abschnitt Glas/Verglasung näher beschriebene Regelung. Die in der
nachfolgenden Beschreibung der Paneele gemachten Angaben zu den
einzusetzenden Werkstoffen und deren Querschnitt sind formale
Mindestanforderungen. Die vorgegebenen Stoffe sind vom Auftragnehmer auf
ihre Eignung für den vorgesehenen Verwendungszweck zu prüfen. Die in den
Technischen Vorbemerkungen gemachten Angaben zum Wärmeschutz, sowie die
für diese Bereiche geltenden DIN-Normen sind zu berücksichtigen. Der
Dämmkern der Paneele ist in jedem Fall in druckfester Ausführung
und/oder mit einem druckfesten Umleimer auszuführen. Kommt als Dämmkern
Mineralwolle zur Ausführung, so ist diese in stehender Faser und mit
zusätzlicher mechanischer Sicherung gegen Absacken zu verarbeiten. Die
beschriebenen Paneele müssen nach dem Stand der Technik ausgebildet
sein. Durch konstruktive Maßnahmen muss verhindert werden, dass eine
Durchfeuchtung sowie eine mechanische Zerstörung des Dämmstoffes
eintritt. Eine Verformung der Oberflächen ist durch einen möglichen
Druckausgleich zu vermeiden.

## Zusätzlicher Text
Zusätzliche Technische Vertragsbedingungen

Diese Vorbemerkungen sind ZUSÄTZLICHE TECHNISCHE VERTRAGSBEDINGUNGEN -
ZTV.Sie sind als solche Bestandteil der Leistungsbeschreibung und werden
wesentlicher Vertragsbestandteil. Ergänzend zu behördlichen Auflagen wie
zum Beispiel aus Landesbauordnungen, Arbeitsstättenrichtlinien etc., zur
VOB und zu den allgemeinen Vertragsbedingungen gelten die nachstehenden
Ausführungen einschließlich der angeführten Normen, sowie die
DIN-Bestimmungen und Richtlinien des Institutes für Fenstertechnik e.V.
in Rosenheim.
Die nachfolgenden Leistungsdefinitionen bestimmen die vertraglich
geschuldete Leistung des Auftragnehmers.Der Bieter bestätigt, dass die
nachfolgend aufgeführten Lohnsätze unter Beachtung der preisrechtlichen
Vorschriften ermittelt sind und die üblichen Berechnungsmerkmale bereits
vollständig beinhalten. Sätze und Preise gelten für die gesamte Bauzeit.
Sämtliche Preise sind Nettopreise. .
Der Auftragnehmer ist verpflichtet, bei nicht vertragsgemäßer Lieferung,
die im Leistungsverzeichnis angeführte Qualität ohne besondere Vergütung
nachzuarbeiten und die hierzu notwenigen Ausbesserungen auf eigene
Rechnung vorzunehmen. Dies umfasst auch die Ersatzleistung bei Fenstern
und Türen und sonstigen Elementen, sofern sich diese nach dem Versetzen
so verziehen, dass sie nicht oder nur mangelhaft schließen. Der
Auftragnehmer hat bis zur Abnahme seiner Leistungen diese gegen
Beschädigungen zu schützen. Die Beweisführung für Beschädigungen durch
Dritte obliegt dem Auftragnehmer.

Die nachfolgenden allgemeinen Technischen Vertragsbedingungen erläutern
den Leistungsumfang des Leistungsverzeichnisses:
- das Fertigen, Liefern und Montieren der Fenster-/Tür-Elemente.
Die in der Ausschreibung, dem Leistungsverzeichnis, den Planungs- und
Kalkulationsunterlagen des Auftraggebers angegebenen und geforderten
Produkte, Systeme und Konstruktionen in entsprechenden Qualitäten sind
unbedingt einzusetzen.Alle statischen Fragen, Konstruktionsvorschläge
wie Mauerwerksanschlüsse, Glasmaße, Angaben über größtmögliche
Flügelgrößen und zulässige Gewichte bzw. Fenster- und Türhöhen und
dergleichen, sind vom Bieter alleinverantwortlich zu ermitteln.Die
Achsen von Pfosten, Riegeln, Kopplungen oder Sprossen, die Höhen der
Griffoliven und sonstiger Bedienelemente ab OKFF sowie die Drehrichtung
der Flügel hat der Auftragnehmer vor Fertigungsbeginn mit dem
Auftraggeber abzustimmen.Nebenleistungen des Auftragnehmers ohne
besondere Vergütung sind zusätzlich: Maßaufnahme, Anfertigung der
erforderlichen Genehmigungs- und Ausführungszeichnungen einschließlich
Abrechnung der Arbeiten.Beförderung aller Stoffe und Bauteile bis zu den
Einbaustellen.Schutz und Sicherheitsmaßnahmen, soweit sie im Rahmen der
eigenen Leistungen erforderlich sind.

Zeichnungen
Die dem Leistungsverzeichnis beigefügten Konstruktionsansichten dienen
als Anhalt für die Kalkulation.Aus den Ansichtszeichnungen sind
Fensteraufteilung, Konstruktions- und Öffnungsarten ersichtlich.Soweit
in der Positionsbeschreibung keine Angaben über Profilausbildung gemacht
sind, können die zur Ermittlung der Profilausbildung notwendigen Angaben
(z.B. erforderliches Trägheitsmoment, horizontale Lasten etc.) empirisch
und aus den Angaben zum Bauobjekt entnommen werden.

Fertigungsunterlagen
Zeichnungen zu Details der Fensterkonstruktion und der Anschlüsse zum
Baukörper sind im Auftragsfalle auf Anforderung der Bauleitung ohne
besondere Vergütung rechtzeitig vorzulegen.Dem Angebot sind
vollständige, gültige und aussagefähige Prüfberichte, Material- bzw.
Produktdatenblätter der einzelnen Materialien und Baugruppen/-teile mit
Herstellerangaben u. a. für Profile, Glas, Beschläge, Bedienelemente
(Oliven) usw. beizufügen. Bei auftretenden Zweifeln und in allen Fällen
außergewöhnlicher Belastung ist es erforderlich, zusätzliche Details,
Anschlüsse usw. durch Zeichnungen darzulegen und ggf. statische
Berechnungen durch den Statiker prüfen zu lassen.Hat der Auftragnehmern
Bedenken gegen die vorgesehene Art der Ausführung, die Güte der vom
Auftraggeber gelieferten Stoffe und Bauteile oder die Leistungen anderer
Unternehmer, so hat er sie der Bauleitung unverzüglich (möglichst vor
Beginn der Arbeiten) schriftlich mitzuteilen.

Maßangaben
Maße sind am Objekt zu überprüfen. Alle Maßangaben der Titelpositionen
sind lichte Öffnungsmaße.

## ISO-Fenster
Datum: 31.01.25

*Hinweis*
Erklärung Fenster Typen:
Darstellung schematisch, die genauen Aufteilung sind
dem Bestand anzupassen bzw,. mit der Bauleitung
abzustimmen.

Typ 1-Flg.

Typ 1+1-Flg.

Typ 2-Flg.

Typ 2+2-Flg.

Typ 1+2+2-Flg.

Typ TRH groß

Typ TRH klein

### Bereich 00 Haydnstr. 2 - Souterrain

#### Abschnitt 00.01 ME 01

**00.01.0010 Demontage und Entsorgung Bestandsfenster**
Demontage und Entsorgung Bestandsfenster
Fenster inkl Flügel und Fensterrahmen ausbauen und
anfallenden Bauschutt entsorgen.
Menge: 6,000 Stk

**00.01.0020 Baurichtmaß (B x H): ca.1.150 x 1.250mm 2-Flg**
Baurichtmaß (B x H): ca. 1.150 x 1.250mm 2-Flg.
Fensternummer 1.-01.01-F, 1.-01.02-F

Zweiflügliges Kunststofffenster aus Mehrkammerprofilen,
ohne Sprossen, mit zum Rahmen versetzten Flügeln.
Beschlag mit Einhandbedienung, Drehkipp- und
Drehfunktion, Aushebelschutz und konstanter
Griffstellung in Kippstellung. Einbau in einschalige
Wand mit stumpfem Anschlag, einschließlich Lieferung
und Montage Innenfensterbank aus Kunststoff und
Vorrichten für äußere Fensterbank aus Blech.
Befestigung mit Rahmendübeln und Fensterbauschrauben,
einschließlich Ausfüllen der Fugen zwischen Rahmen und
anschließenden Bauteilen.

Farbe: weiß

Rahmenprofil: eckig, mit doppelter Lippendichtung

Lüfter: Fensterfalzlüfter gem. Lüftungskonzept

Verglasung: Isolierverglasung, zweischeibig

Ug-Wert: 1,1 W/(m²K)

Aufteilung gem. Bestand
Menge: 2,000 Stk

**00.01.0030 Zulage Ausführung mit Isolierverglasung 3-fach**
Zulage Ausführung mit Isolierverglasung 3-fach zur
Vorposition mit Ug 0,6 W/m²K
Uw-Fenster 0,83 W/m²K
Menge: 2,000 Stk

**00.01.0040 Maler- und Beiputz**
Putz- und malertechnische Überarbeitung und Anarbeitung
der Laibungsbereiche angleichen der betroffenen Flächen
an den vorgefundenen Bestand inkl. Material,
Terminierung und allen erforderlichen Vor- und
Nebenarbeiten
Menge: 2,000 Stk

**00.01.0050 Baurichtmaß (B x H): ca. 750 x 1.250mm 1-Flg**
Baurichtmaß (B x H): ca. 750 x 1.250mm 1-Flg.
Fensternummer 1.-01.03-F, 1.-01.04-F

Einflügliges Kunststofffenster aus Mehrkammerprofilen,
ohne Sprossen, mit zum Rahmen versetzten Flügeln.
Beschlag mit Einhandbedienung, Drehkipp- und
Drehfunktion, Aushebelschutz und konstanter
Griffstellung in Kippstellung. Einbau in einschalige
Wand mit stumpfem Anschlag, einschließlich Lieferung
und Montage Innenfensterbank aus Kunststoff und
Vorrichten für äußere Fensterbank aus Blech.
Befestigung mit Rahmendübeln und Fensterbauschrauben,
einschließlich Ausfüllen der Fugen zwischen Rahmen und
anschließenden Bauteilen.

Farbe: weiß

Rahmenprofil: eckig, mit doppelter Lippendichtung

Lüfter: Fensterfalzlüfter gem. Lüftungskonzept

Verglasung: Isolierverglasung, zweischeibig

Ug-Wert: 1,1 W/(m²K)

Aufteilung gem. Bestand
Menge: 2,000 Stk

**00.01.0060 Zulage Ausführung mit Isolierverglasung 3-fach**
Zulage Ausführung mit Isolierverglasung 3-fach zur
Vorposition mit Ug 0,6 W/m²K
Uw-Fenster 0,83 W/m²K
Menge: 2,000 Stk

**00.01.0070 Maler- und Beiputz**
Putz- und malertechnische Überarbeitung und Anarbeitung
der Laibungsbereiche angleichen der betroffenen Flächen
an den vorgefundenen Bestand inkl. Material,
Terminierung und allen erforderlichen Vor- und
Nebenarbeiten
Menge: 2,000 Stk

**00.01.0080 Baurichtmaß (B x H): ca. 950 x 1.750mm 2+2-Flg**
Baurichtmaß (B x H): ca. 950 x 1.750mm 2+2-Flg
Fensternummer 15.-01.01-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 2,000 Stk

**00.01.0090 Zulage Ausführung mit Isolierverglasung 3-fach**
Zulage Ausführung mit Isolierverglasung 3-fach zur
Vorposition mit Ug 0,6 W/m²K
Uw-Fenster 0,83 W/m²K
Menge: 2,000 Stk

**00.01.0100 Maler- und Beiputz**
Putz- und malertechnische Überarbeitung und Anarbeitung
der Laibungsbereiche angleichen der betroffenen Flächen
an den vorgefundenen Bestand inkl. Material,
Terminierung und allen erforderlichen Vor- und
Nebenarbeiten
Menge: 2,000 Stk

**00.01.0110 Baurichtmaß (B x H): ca.1.050 x 1.200mm 1-Flg**
Baurichtmaß (B x H): ca.1.050 x 1.200mm 1-Flg
Fensternummer 15.-01.02-F

Einflügliges Kunststofffenster aus Mehrkammerprofilen,
ohne Sprossen, mit zum Rahmen versetzten Flügeln.
Beschlag mit Einhandbedienung, Drehkipp- und
Drehfunktion, Aushebelschutz und konstanter
Griffstellung in Kippstellung. Einbau in einschalige
Wand mit stumpfem Anschlag, einschließlich Lieferung
und Montage Innenfensterbank aus Kunststoff und
Vorrichten für äußere Fensterbank aus Blech.
Befestigung mit Rahmendübeln und Fensterbauschrauben,
einschließlich Ausfüllen der Fugen zwischen Rahmen und
anschließenden Bauteilen.

Farbe: weiß

Rahmenprofil: eckig, mit doppelter Lippendichtung

Lüfter: Fensterfalzlüfter gem. Lüftungskonzept

Verglasung: Isolierverglasung, zweischeibig

Ug-Wert: 1,1 W/(m²K)

Aufteilung gem. Bestand
Menge: 1,000 Stk

**00.01.0120 Zulage Ausführung mit Isolierverglasung 3-fach**
Zulage Ausführung mit Isolierverglasung 3-fach zur
Vorposition mit Ug 0,6 W/m²K
Uw-Fenster 0,83 W/m²K
Menge: 1,000 Stk

**00.01.0130 Maler- und Beiputz**
Putz- und malertechnische Überarbeitung und Anarbeitung
der Laibungsbereiche angleichen der betroffenen Flächen
an den vorgefundenen Bestand inkl. Material,
Terminierung und allen erforderlichen Vor- und
Nebenarbeiten
Menge: 1,000 Stk

**00.01.0140 Baurichtmaß (B x H): ca. 900 x 1.250mm 1-Flg**
Baurichtmaß (B x H): ca. 900 x 1.250mm 1-Flg
Fensternummer 15.-01.03-F

Einflügliges Kunststofffenster aus Mehrkammerprofilen,
ohne Sprossen, mit zum Rahmen versetzten Flügeln.
Beschlag mit Einhandbedienung, Drehkipp- und
Drehfunktion, Aushebelschutz und konstanter
Griffstellung in Kippstellung. Einbau in einschalige
Wand mit stumpfem Anschlag, einschließlich Lieferung
und Montage Innenfensterbank aus Kunststoff und
Vorrichten für äußere Fensterbank aus Blech.
Befestigung mit Rahmendübeln und Fensterbauschrauben,
einschließlich Ausfüllen der Fugen zwischen Rahmen und
anschließenden Bauteilen.

Farbe: weiß

Rahmenprofil: eckig, mit doppelter Lippendichtung

Lüfter: Fensterfalzlüfter gem. Lüftungskonzept

Verglasung: Isolierverglasung, zweischeibig

Ug-Wert: 1,1 W/(m²K)

Aufteilung gem. Bestand
Menge: 1,000 Stk

**00.01.0150 Zulage Ausführung mit Isolierverglasung 3-fach**
Zulage Ausführung mit Isolierverglasung 3-fach zur
Vorposition mit Ug 0,6 W/m²K
Uw-Fenster 0,83 W/m²K
Menge: 1,000 Stk

**00.01.0160 Maler- und Beiputz**
Putz- und malertechnische Überarbeitung und Anarbeitung
der Laibungsbereiche angleichen der betroffenen Flächen
an den vorgefundenen Bestand inkl. Material,
Terminierung und allen erforderlichen Vor- und
Nebenarbeiten
Menge: 1,000 Stk

**00.01.0170 Mehrleistung durch Demontage von Kastendoppelfenster**
*** Bedarfsposition ohne GB
Zusätzliche Putzarbeiten bedingt durch die Demontage
von Kastendoppelfenstern

Putzarbeiten ca. 120mm Breit li+re+ob (je nach
örtlicher Situation) sowie das Aufmauern unter der
Fensterbank 120mm Breit mit Styrodur ca 100mm hoch
inkl. Verputzen (je nach örtlicher Situation)
Menge: 1,000 Stk

**00.01.0180 Zulage Fensterrahmenverbreiterungsprofil 70mm**
*** Bedarfsposition ohne GB
Zulage zur Vorposition
Fensterrahmenverbreiterungsprofil 70mmumlaufend für den
Anschluß an bauseitiges Mauerwerk für das gesamte
Fensterelement
Menge: 1,000 Stk

### Bereich 01 Haydnstr. 2 - Erdgeschoss

#### Abschnitt 01.01 ME 02 / TE 08

**01.01.0010 Demontage und Entsorgung Bestandsfenster**
Demontage und Entsorgung Bestandsfenster
Fenster inkl Flügel und Fensterrahmen ausbauen und
anfallenden Bauschutt entsorgen.
Menge: 6,000 Stk

**01.01.0020 Baurichtmaß (B x H): ca. 450 x 2.050mm 1+1-Flg**
Baurichtmaß (B x H) ca. 450 x 2.050mm 1+1-Flg.
Fensternummer: 6.00.01-F, 6.00.03-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 2,000 Stk

**01.01.0030 Zulage Ausführung mit Isolierverglasung 3-fach**
Zulage Ausführung mit Isolierverglasung 3-fach zur
Vorposition mit Ug 0,6 W/m²K
Uw-Fenster 0,83 W/m²K
Menge: 2,000 Stk

**01.01.0040 Maler- und Beiputz**
Putz- und malertechnische Überarbeitung und Anarbeitung
der Laibungsbereiche angleichen der betroffenen Flächen
an den vorgefundenen Bestand inkl. Material,
Terminierung und allen erforderlichen Vor- und
Nebenarbeiten
Menge: 2,000 Stk

**01.01.0050 Baurichtmaß (B x H): ca. 1.000 x 1.900mm 1+1-Flg**
Baurichtmaß (B x H): ca. 1.000 x 1.900mm 1+1-Flg
Fensternummer: 6.00.02-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**01.01.0060 Zulage Ausführung mit Isolierverglasung 3-fach**
Zulage Ausführung mit Isolierverglasung 3-fach zur
Vorposition mit Ug 0,6 W/m²K
Uw-Fenster 0,83 W/m²K
Menge: 1,000 Stk

**01.01.0070 Maler- und Beiputz**
Putz- und malertechnische Überarbeitung und Anarbeitung
der Laibungsbereiche angleichen der betroffenen Flächen
an den vorgefundenen Bestand inkl. Material,
Terminierung und allen erforderlichen Vor- und
Nebenarbeiten
Menge: 1,000 Stk

**01.01.0080 Baurichtmaß (B x H): ca. 900 x 2.050mm 1+1-Flg**
Baurichtmaß (B x H): ca. 900 x 2.050mm 1+1
Fensternummer: 13.00.01-F, 13.00.02-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 2,000 Stk

**01.01.0090 Zulage Ausführung mit Isolierverglasung 3-fach**
Zulage Ausführung mit Isolierverglasung 3-fach zur
Vorposition mit Ug 0,6 W/m²K
Uw-Fenster 0,83 W/m²K
Menge: 2,000 Stk

**01.01.0100 Maler- und Beiputz**
Putz- und malertechnische Überarbeitung und Anarbeitung
der Laibungsbereiche angleichen der betroffenen Flächen
an den vorgefundenen Bestand inkl. Material,
Terminierung und allen erforderlichen Vor- und
Nebenarbeiten
Menge: 2,000 Stk

**01.01.0110 Baurichtmaß (B x H): ca. 1.150 x 1.950mm - 2+2-Flg**
Baurichtmaß (B x H): ca. 1.150 x 1.950mm - 2+2-Flg
Fensternummer: 13.00.03-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**01.01.0120 Zulage Ausführung mit Isolierverglasung 3-fach**
Zulage Ausführung mit Isolierverglasung 3-fach zur
Vorposition mit Ug 0,6 W/m²K
Uw-Fenster 0,83 W/m²K
Menge: 1,000 Stk

**01.01.0130 Maler- und Beiputz**
Putz- und malertechnische Überarbeitung und Anarbeitung
der Laibungsbereiche angleichen der betroffenen Flächen
an den vorgefundenen Bestand inkl. Material,
Terminierung und allen erforderlichen Vor- und
Nebenarbeiten
Menge: 1,000 Stk

**01.01.0140 Mehrleistung durch Demontage von Kastendoppelfenster**
*** Bedarfsposition ohne GB
Zusätzliche Putzarbeiten bedingt durch die Demontage
von Kastendoppelfenstern

Putzarbeiten ca. 120mm Breit li+re+ob (je nach
örtlicher Situation) sowie das Aufmauern unter der
Fensterbank 120mm Breit mit Styrodur ca 100mm hoch
inkl. Verputzen (je nach örtlicher Situation)
Menge: 1,000 Stk

**01.01.0150 Zulage Fensterrahmenverbreiterungsprofil 70mm**
*** Bedarfsposition ohne GB
Zulage zur Vorposition
Fensterrahmenverbreiterungsprofil 70mmumlaufend für den
Anschluß an bauseitiges Mauerwerk für das gesamte
Fensterelement
Menge: 1,000 Stk

#### Abschnitt 01.02 ME 03 / TE06

**01.02.0010 Demontage und Entsorgung Bestandsfenster**
Demontage und Entsorgung Bestandsfenster
Fenster inkl Flügel und Fensterrahmen ausbauen und
anfallenden Bauschutt entsorgen.
Menge: 6,000 Stk

**01.02.0020 Baurichtmaß (B x H): ca. 1.150 x 2.000mm 2+2-Flg.**
Baurichtmaß (B x H): ca. 1.150 x 2.000mm 2+2-Flg.
Fensternummer: 1.00.01-F, 1.00.02-F,
1.00.03-F,1.00.04-F, 1.00.05-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 5,000 Stk

**01.02.0030 Zulage Ausführung mit Isolierverglasung 3-fach**
Zulage Ausführung mit Isolierverglasung 3-fach zur
Vorposition mit Ug 0,6 W/m²K
Uw-Fenster 0,83 W/m²K
Menge: 5,000 Stk

**01.02.0040 Maler- und Beiputz**
Putz- und malertechnische Überarbeitung und Anarbeitung
der Laibungsbereiche angleichen der betroffenen Flächen
an den vorgefundenen Bestand inkl. Material,
Terminierung und allen erforderlichen Vor- und
Nebenarbeiten
Menge: 5,000 Stk

**01.02.0050 Baurichtmaß (B x H): ca. 450 x 2.000mm 1+1-Flg.**
Baurichtmaß (B x H): ca. 450 x 2.000mm 1+1-Flg.
Fensternummer: 1.00.06-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**01.02.0060 Zulage Ausführung mit Isolierverglasung 3-fach**
Zulage Ausführung mit Isolierverglasung 3-fach zur
Vorposition mit Ug 0,6 W/m²K
Uw-Fenster 0,83 W/m²K
Menge: 1,000 Stk

**01.02.0070 Maler- und Beiputz**
Putz- und malertechnische Überarbeitung und Anarbeitung
der Laibungsbereiche angleichen der betroffenen Flächen
an den vorgefundenen Bestand inkl. Material,
Terminierung und allen erforderlichen Vor- und
Nebenarbeiten
Menge: 1,000 Stk

**01.02.0080 Mehrleistung durch Demontage von Kastendoppelfenster**
*** Bedarfsposition ohne GB
Zusätzliche Putzarbeiten bedingt durch die Demontage
von Kastendoppelfenstern

Putzarbeiten ca. 120mm Breit li+re+ob (je nach
örtlicher Situation) sowie das Aufmauern unter der
Fensterbank 120mm Breit mit Styrodur ca 100mm hoch
inkl. Verputzen (je nach örtlicher Situation)
Menge: 1,000 St

**01.02.0090 Zulage Fensterrahmenverbreiterungsprofil 70mm**
*** Bedarfsposition ohne GB
Zulage zur Vorposition
Fensterrahmenverbreiterungsprofil 70mmumlaufend für den
Anschluß an bauseitiges Mauerwerk für das gesamte
Fensterelement
Menge: 1,000 Stk

#### Abschnitt 01.03 ME 04 / TE07

**01.03.0010 Demontage und Entsorgung Bestandsfenster**
Demontage und Entsorgung Bestandsfenster
Fenster inkl Flügel und Fensterrahmen ausbauen und
anfallenden Bauschutt entsorgen.
Menge: 6,000 Stk

**01.03.0020 Baurichtmaß (B x H): ca. 1.150 x 2.050mm 1+2+2-Flg**
Baurichtmaß (B x H): ca. 1.150 x 2.050mm 1+2+2-Flg
Fensternummer: 14.00.01-F

Zweiflügliges Kunststofffenster mit Oberlichtern aus
Mehrkammerprofilen mit Festverglasung unten, ohne
Sprossen, mit zum Rahmen versetzten Flügeln. Beschlag
mit Einhandbedienung, Drehkipp- und Drehfunktion,
Aushebelschutz und konstanter Griffstellung in
Kippstellung. Einbau in einschalige Wand mit stumpfem
Anschlag, einschließlich Lieferung und Montage
Innenfensterbank aus Kunststoff und  Vorrichten für
äußere Fensterbank aus Blech. Befestigung mit
Rahmendübeln und Fensterbauschrauben, einschließlich
Ausfüllen der Fugen zwischen Rahmen und anschließenden
Bauteilen.

Farbe: weiß

Rahmenprofil: eckig, mit doppelter Lippendichtung

Lüfter: Fensterfalzlüfter gem. Lüftungskonzept

Verglasung: Isolierverglasung, zweischeibig

Ug-Wert: 1,1 W/(m²K)

Aufteilung gem. Bestand
Menge: 1,000 Stk

**01.03.0030 Zulage Ausführung mit Isolierverglasung 3-fach**
Zulage Ausführung mit Isolierverglasung 3-fach zur
Vorposition mit Ug 0,6 W/m²K
Uw-Fenster 0,83 W/m²K
Menge: 1,000 Stk

**01.03.0040 Maler- und Beiputz**
Putz- und malertechnische Überarbeitung und Anarbeitung
der Laibungsbereiche angleichen der betroffenen Flächen
an den vorgefundenen Bestand inkl. Material,
Terminierung und allen erforderlichen Vor- und
Nebenarbeiten
Menge: 1,000 Stk

**01.03.0050 Baurichtmaß (B x H): ca. 600 x 2.150mm 1+1-Flg**
Baurichtmaß (B x H): ca. 600 x 2.150mm 1+1-Flg
Fensternummer: 15.00.01-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**01.03.0060 Zulage Ausführung mit Isolierverglasung 3-fach**
Zulage Ausführung mit Isolierverglasung 3-fach zur
Vorposition mit Ug 0,6 W/m²K
Uw-Fenster 0,83 W/m²K
Menge: 1,000 Stk

**01.03.0070 Maler- und Beiputz**
Putz- und malertechnische Überarbeitung und Anarbeitung
der Laibungsbereiche angleichen der betroffenen Flächen
an den vorgefundenen Bestand inkl. Material,
Terminierung und allen erforderlichen Vor- und
Nebenarbeiten
Menge: 1,000 Stk

**01.03.0080 Baurichtmaß (B x H): ca. 900 x 2.050mm 1+1-Flg**
Baurichtmaß (B x H): ca. 900 x 2.050mm 1+1-Flg
Fensternummer: 15.00.02-F, 15.00.03-F, 15.00.04-F,
15.00.05-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 4,000 Stk

**01.03.0090 Zulage Ausführung mit Isolierverglasung 3-fach**
Zulage Ausführung mit Isolierverglasung 3-fach zur
Vorposition mit Ug 0,6 W/m²K
Uw-Fenster 0,83 W/m²K
Menge: 4,000 Stk

**01.03.0100 Maler- und Beiputz**
Putz- und malertechnische Überarbeitung und Anarbeitung
der Laibungsbereiche angleichen der betroffenen Flächen
an den vorgefundenen Bestand inkl. Material,
Terminierung und allen erforderlichen Vor- und
Nebenarbeiten
Menge: 4,000 Stk

**01.03.0110 Mehrleistung durch Demontage von Kastendoppelfenster**
*** Bedarfsposition ohne GB
Zusätzliche Putzarbeiten bedingt durch die Demontage
von Kastendoppelfenstern

Putzarbeiten ca. 120mm Breit li+re+ob (je nach
örtlicher Situation) sowie das Aufmauern unter der
Fensterbank 120mm Breit mit Styrodur ca 100mm hoch
inkl. Verputzen (je nach örtlicher Situation)
Menge: 1,000 St

**01.03.0120 Zulage Fensterrahmenverbreiterungsprofil 70mm**
*** Bedarfsposition ohne GB
Zulage zur Vorposition
Fensterrahmenverbreiterungsprofil 70mmumlaufend für den
Anschluß an bauseitiges Mauerwerk für das gesamte
Fensterelement
Menge: 1,000 Stk

#### Abschnitt 01.04 ME 05 / TE05

**01.04.0010 Demontage und Entsorgung Bestandsfenster**
Demontage und Entsorgung Bestandsfenster
Fenster inkl Flügel und Fensterrahmen ausbauen und
anfallenden Bauschutt entsorgen.
Menge: 9,000 Stk

**01.04.0020 Baurichtmaß (B x H): ca. 1.150 x 2.250mm 2+2-Flg.**
Baurichtmaß (B x H): ca. 1.150 x 2.250mm 2+2-Flg.
Fensternummer: 1.00.07-F, 1.00.08-F,
1.00.09-F,1.00.10-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 4,000 Stk

**01.04.0030 Zulage Ausführung mit Isolierverglasung 3-fach**
Zulage Ausführung mit Isolierverglasung 3-fach zur
Vorposition mit Ug 0,6 W/m²K
Uw-Fenster 0,83 W/m²K
Menge: 4,000 Stk

**01.04.0040 Maler- und Beiputz**
Putz- und malertechnische Überarbeitung und Anarbeitung
der Laibungsbereiche angleichen der betroffenen Flächen
an den vorgefundenen Bestand inkl. Material,
Terminierung und allen erforderlichen Vor- und
Nebenarbeiten
Menge: 4,000 Stk

**01.04.0050 Baurichtmaß (B x H): ca. 950 x 2.250mm 2+2-Flg.**
Baurichtmaß (B x H): ca. 950 x 2.250mm 2+2-Flg.
Fensternummer: 1.00.11-F, 1.00.12-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 2,000 Stk

**01.04.0060 Zulage Ausführung mit Isolierverglasung 3-fach**
Zulage Ausführung mit Isolierverglasung 3-fach zur
Vorposition mit Ug 0,6 W/m²K
Uw-Fenster 0,83 W/m²K
Menge: 2,000 Stk

**01.04.0070 Maler- und Beiputz**
Putz- und malertechnische Überarbeitung und Anarbeitung
der Laibungsbereiche angleichen der betroffenen Flächen
an den vorgefundenen Bestand inkl. Material,
Terminierung und allen erforderlichen Vor- und
Nebenarbeiten
Menge: 2,000 Stk

**01.04.0080 Baurichtmaß (B x H): ca. 450 x 2.550mm 1+1-Flg.**
Baurichtmaß (B x H): ca. 450 x 2.550mm 1+1-Flg.
Fensternummer: 4.00.01-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**01.04.0090 Zulage Ausführung mit Isolierverglasung 3-fach**
Zulage Ausführung mit Isolierverglasung 3-fach zur
Vorposition mit Ug 0,6 W/m²K
Uw-Fenster 0,83 W/m²K
Menge: 1,000 Stk

**01.04.0100 Maler- und Beiputz**
Putz- und malertechnische Überarbeitung und Anarbeitung
der Laibungsbereiche angleichen der betroffenen Flächen
an den vorgefundenen Bestand inkl. Material,
Terminierung und allen erforderlichen Vor- und
Nebenarbeiten
Menge: 1,000 Stk

**01.04.0110 Baurichtmaß (B x H): ca. 750 x 2.250mm 1+1-Flg.**
Baurichtmaß (B x H): ca. 750 x 2.250mm 1+1-Flg.
Fensternummer: 4.00.02-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**01.04.0120 Zulage Ausführung mit Isolierverglasung 3-fach**
Zulage Ausführung mit Isolierverglasung 3-fach zur
Vorposition mit Ug 0,6 W/m²K
Uw-Fenster 0,83 W/m²K
Menge: 1,000 Stk

**01.04.0130 Maler- und Beiputz**
Putz- und malertechnische Überarbeitung und Anarbeitung
der Laibungsbereiche angleichen der betroffenen Flächen
an den vorgefundenen Bestand inkl. Material,
Terminierung und allen erforderlichen Vor- und
Nebenarbeiten
Menge: 1,000 Stk

**01.04.0140 Baurichtmaß (B x H): ca. 1.150 x 2.350mm 1+1-Flg.**
Baurichtmaß (B x H): ca. 1.150 x 2.350mm 1+1-Flg.
Fensternummer: 5.00.01-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**01.04.0150 Zulage Ausführung mit Isolierverglasung 3-fach**
Zulage Ausführung mit Isolierverglasung 3-fach zur
Vorposition mit Ug 0,6 W/m²K
Uw-Fenster 0,83 W/m²K
Menge: 1,000 Stk

**01.04.0160 Maler- und Beiputz**
Putz- und malertechnische Überarbeitung und Anarbeitung
der Laibungsbereiche angleichen der betroffenen Flächen
an den vorgefundenen Bestand inkl. Material,
Terminierung und allen erforderlichen Vor- und
Nebenarbeiten
Menge: 1,000 Stk

**01.04.0170 Mehrleistung durch Demontage von Kastendoppelfenster**
*** Bedarfsposition ohne GB
Zusätzliche Putzarbeiten bedingt durch die Demontage
von Kastendoppelfenstern

Putzarbeiten ca. 120mm Breit li+re+ob (je nach
örtlicher Situation) sowie das Aufmauern unter der
Fensterbank 120mm Breit mit Styrodur ca 100mm hoch
inkl. Verputzen (je nach örtlicher Situation)
Menge: 1,000 St

**01.04.0180 Zulage Fensterrahmenverbreiterungsprofil 70mm**
*** Bedarfsposition ohne GB
Zulage zur Vorposition
Fensterrahmenverbreiterungsprofil 70mmumlaufend für den
Anschluß an bauseitiges Mauerwerk für das gesamte
Fensterelement
Menge: 1,000 Stk

### Bereich 02 Haydnstr. 2 - 1. Obergeschoss

#### Abschnitt 02.01 ME 06 / TE 12

**02.01.0010 Demontage und Entsorgung Bestandsfenster**
Demontage und Entsorgung Bestandsfenster
Fenster inkl Flügel und Fensterrahmen ausbauen und
anfallenden Bauschutt entsorgen.
Menge: 6,000 Stk

**02.01.0020 Demontage und Entsorgung Bestandsbalkontür**
Demontage und Entsorgung Bestandsfenster
Fenster inkl Flügel und Fensterrahmen ausbauen und
anfallenden Bauschutt entsorgen.
Menge: 1,000 Stk

**02.01.0030 Baurichtmaß (B x H): ca. 1.150 x 2.000mm 2+2-Flg.**
Baurichtmaß (B x H): ca. 1.150 x 2.000mm 2+2-Flg.
Fensternummer: 1.01.07-F,  1.01.09-F,1.01.10-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 4,000 Stk

**02.01.0040 Zulage Ausführung mit Isolierverglasung 3-fach**
Zulage Ausführung mit Isolierverglasung 3-fach zur
Vorposition mit Ug 0,6 W/m²K
Uw-Fenster 0,83 W/m²K
Menge: 4,000 Stk

**02.01.0050 Maler- und Beiputz**
Putz- und malertechnische Überarbeitung und Anarbeitung
der Laibungsbereiche angleichen der betroffenen Flächen
an den vorgefundenen Bestand inkl. Material,
Terminierung und allen erforderlichen Vor- und
Nebenarbeiten
Menge: 4,000 Stk

**02.01.0060 Baurichtmaß (B x H): ca. 750 x 1.950mm 1+1-Flg.**
Baurichtmaß (B x H): ca. 750 x 1.950mm 1+1-Flg.
Fensternummer: 4.01.01-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**02.01.0070 Zulage Ausführung mit Isolierverglasung 3-fach**
Zulage Ausführung mit Isolierverglasung 3-fach zur
Vorposition mit Ug 0,6 W/m²K
Uw-Fenster 0,83 W/m²K
Menge: 1,000 Stk

**02.01.0080 Maler- und Beiputz**
Putz- und malertechnische Überarbeitung und Anarbeitung
der Laibungsbereiche angleichen der betroffenen Flächen
an den vorgefundenen Bestand inkl. Material,
Terminierung und allen erforderlichen Vor- und
Nebenarbeiten
Menge: 1,000 Stk

**02.01.0090 Baurichtmaß (B x H): ca. 450 x 1.950mm 1+1-Flg.**
Baurichtmaß (B x H): ca. 450 x 1.950mm 1+1-Flg.
Fensternummer: 4.01.02-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**02.01.0100 Zulage Ausführung mit Isolierverglasung 3-fach**
Zulage Ausführung mit Isolierverglasung 3-fach zur
Vorposition mit Ug 0,6 W/m²K
Uw-Fenster 0,83 W/m²K
Menge: 1,000 Stk

**02.01.0110 Maler- und Beiputz**
Putz- und malertechnische Überarbeitung und Anarbeitung
der Laibungsbereiche angleichen der betroffenen Flächen
an den vorgefundenen Bestand inkl. Material,
Terminierung und allen erforderlichen Vor- und
Nebenarbeiten
Menge: 1,000 Stk

**02.01.0120 Baurichtmaß (B x H): ca. 1.000 x 2.300mm 1+1-Flg.**
Baurichtmaß (B x H): ca. 1.000 x 2.300mm 1+1-Flg.
Fensternummer: 5.01.02-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**02.01.0130 Zulage Ausführung mit Isolierverglasung 3-fach**
Zulage Ausführung mit Isolierverglasung 3-fach zur
Vorposition mit Ug 0,6 W/m²K
Uw-Fenster 0,83 W/m²K
Menge: 1,000 Stk

**02.01.0140 Maler- und Beiputz**
Putz- und malertechnische Überarbeitung und Anarbeitung
der Laibungsbereiche angleichen der betroffenen Flächen
an den vorgefundenen Bestand inkl. Material,
Terminierung und allen erforderlichen Vor- und
Nebenarbeiten
Menge: 1,000 Stk

**02.01.0150 Baurichtmaß (B x H): ca. 1.150 x 2.750mm 2+2-Flg.**
Baurichtmaß (B x H): ca. 1.150 x 2.750mm 2+2-Flg.
Fensternummer: 1.01.08-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**02.01.0160 Zulage Ausführung mit Isolierverglasung 3-fach**
Zulage Ausführung mit Isolierverglasung 3-fach zur
Vorposition mit Ug 0,6 W/m²K
Uw-Fenster 0,83 W/m²K
Menge: 1,000 Stk

**02.01.0170 Maler- und Beiputz**
Putz- und malertechnische Überarbeitung und Anarbeitung
der Laibungsbereiche angleichen der betroffenen Flächen
an den vorgefundenen Bestand inkl. Material,
Terminierung und allen erforderlichen Vor- und
Nebenarbeiten
Menge: 1,000 Stk

**02.01.0180 Mehrleistung durch Demontage von Kastendoppelfenster**
*** Bedarfsposition ohne GB
Zusätzliche Putzarbeiten bedingt durch die Demontage
von Kastendoppelfenstern

Putzarbeiten ca. 120mm Breit li+re+ob (je nach
örtlicher Situation) sowie das Aufmauern unter der
Fensterbank 120mm Breit mit Styrodur ca 100mm hoch
inkl. Verputzen (je nach örtlicher Situation)
Menge: 1,000 St

**02.01.0190 Zulage Fensterrahmenverbreiterungsprofil 70mm**
*** Bedarfsposition ohne GB
Zulage zur Vorposition
Fensterrahmenverbreiterungsprofil 70mmumlaufend für den
Anschluß an bauseitiges Mauerwerk für das gesamte
Fensterelement
Menge: 1,000 Stk

#### Abschnitt 02.02 ME 07 / TE 13

**02.02.0010 Demontage und Entsorgung Bestandsfenster**
Demontage und Entsorgung Bestandsfenster
Fenster inkl Flügel und Fensterrahmen ausbauen und
anfallenden Bauschutt entsorgen.
Menge: 5,000 Stk

**02.02.0020 Demontage und Entsorgung Bestandsbalkontür**
Demontage und Entsorgung Bestandsfenster
Fenster inkl Flügel und Fensterrahmen ausbauen und
anfallenden Bauschutt entsorgen.
Menge: 1,000 Stk

**02.02.0030 Baurichtmaß (B x H): ca. 1.150 x 2.000mm 2+2-Flg.**
Baurichtmaß (B x H): ca. 1.150 x 2.000mm 2+2-Flg.
Fensternummer: 1.01.01-F, 1.01.02-F,
1.01.03-F,1.01.04-F, 1.01.06-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 5,000 Stk

**02.02.0040 Zulage Ausführung mit Isolierverglasung 3-fach**
Zulage Ausführung mit Isolierverglasung 3-fach zur
Vorposition mit Ug 0,6 W/m²K
Uw-Fenster 0,83 W/m²K
Menge: 5,000 Stk

**02.02.0050 Maler- und Beiputz**
Putz- und malertechnische Überarbeitung und Anarbeitung
der Laibungsbereiche angleichen der betroffenen Flächen
an den vorgefundenen Bestand inkl. Material,
Terminierung und allen erforderlichen Vor- und
Nebenarbeiten
Menge: 5,000 Stk

**02.02.0060 Baurichtmaß (B x H): ca. 1.150 x 2.750mm 2+2-Flg.**
Baurichtmaß (B x H): ca. 1.150 x 2.750mm 2+2-Flg.
Fensternummer: 1.01.05-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**02.02.0070 Zulage Ausführung mit Isolierverglasung 3-fach**
Zulage Ausführung mit Isolierverglasung 3-fach zur
Vorposition mit Ug 0,6 W/m²K
Uw-Fenster 0,83 W/m²K
Menge: 1,000 Stk

**02.02.0080 Maler- und Beiputz**
Putz- und malertechnische Überarbeitung und Anarbeitung
der Laibungsbereiche angleichen der betroffenen Flächen
an den vorgefundenen Bestand inkl. Material,
Terminierung und allen erforderlichen Vor- und
Nebenarbeiten
Menge: 1,000 Stk

**02.02.0090 Mehrleistung durch Demontage von Kastendoppelfenster**
*** Bedarfsposition ohne GB
Zusätzliche Putzarbeiten bedingt durch die Demontage
von Kastendoppelfenstern

Putzarbeiten ca. 120mm Breit li+re+ob (je nach
örtlicher Situation) sowie das Aufmauern unter der
Fensterbank 120mm Breit mit Styrodur ca 100mm hoch
inkl. Verputzen (je nach örtlicher Situation)
Menge: 1,000 St

**02.02.0100 Zulage Fensterrahmenverbreiterungsprofil 70mm**
*** Bedarfsposition ohne GB
Zulage zur Vorposition
Fensterrahmenverbreiterungsprofil 70mmumlaufend für den
Anschluß an bauseitiges Mauerwerk für das gesamte
Fensterelement
Menge: 1,000 Stk

#### Abschnitt 02.03 ME 08 / TE 14

**02.03.0010 Demontage und Entsorgung Bestandsfenster**
Demontage und Entsorgung Bestandsfenster
Fenster inkl Flügel und Fensterrahmen ausbauen und
anfallenden Bauschutt entsorgen.
Menge: 3,000 Stk

**02.03.0020 Demontage und Entsorgung Bestandsbalkontür**
Demontage und Entsorgung Bestandsfenster
Fenster inkl Flügel und Fensterrahmen ausbauen und
anfallenden Bauschutt entsorgen.
Menge: 1,000 Stk

**02.03.0030 Baurichtmaß (B x H): ca. 1.150 x 2.050mm 1+2+2-Flg**
Baurichtmaß (B x H): ca. 1.150 x 2.050mm 1+2+2-Flg
Fensternummer: 14.01.01-F

Zweiflügliges Kunststofffenster mit Oberlichtern aus
Mehrkammerprofilen mit Festverglasung unten, ohne
Sprossen, mit zum Rahmen versetzten Flügeln. Beschlag
mit Einhandbedienung, Drehkipp- und Drehfunktion,
Aushebelschutz und konstanter Griffstellung in
Kippstellung. Einbau in einschalige Wand mit stumpfem
Anschlag, einschließlich Lieferung und Montage
Innenfensterbank aus Kunststoff und  Vorrichten für
äußere Fensterbank aus Blech. Befestigung mit
Rahmendübeln und Fensterbauschrauben, einschließlich
Ausfüllen der Fugen zwischen Rahmen und anschließenden
Bauteilen.

Farbe: weiß

Rahmenprofil: eckig, mit doppelter Lippendichtung

Lüfter: Fensterfalzlüfter gem. Lüftungskonzept

Verglasung: Isolierverglasung, zweischeibig

Ug-Wert: 1,1 W/(m²K)

Aufteilung gem. Bestand
Menge: 1,000 Stk

**02.03.0040 Zulage Ausführung mit Isolierverglasung 3-fach**
Zulage Ausführung mit Isolierverglasung 3-fach zur
Vorposition mit Ug 0,6 W/m²K
Uw-Fenster 0,83 W/m²K
Menge: 1,000 Stk

**02.03.0050 Maler- und Beiputz**
Putz- und malertechnische Überarbeitung und Anarbeitung
der Laibungsbereiche angleichen der betroffenen Flächen
an den vorgefundenen Bestand inkl. Material,
Terminierung und allen erforderlichen Vor- und
Nebenarbeiten
Menge: 1,000 Stk

**02.03.0060 Baurichtmaß (B x H): ca. 600 x 1.950mm 1+1-Flg.**
Baurichtmaß (B x H): ca. 600 x 1.950mm 1+1-Flg.
Fensternummer: 15.01.01-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**02.03.0070 Zulage Ausführung mit Isolierverglasung 3-fach**
Zulage Ausführung mit Isolierverglasung 3-fach zur
Vorposition mit Ug 0,6 W/m²K
Uw-Fenster 0,83 W/m²K
Menge: 1,000 Stk

**02.03.0080 Maler- und Beiputz**
Putz- und malertechnische Überarbeitung und Anarbeitung
der Laibungsbereiche angleichen der betroffenen Flächen
an den vorgefundenen Bestand inkl. Material,
Terminierung und allen erforderlichen Vor- und
Nebenarbeiten
Menge: 1,000 Stk

**02.03.0090 Baurichtmaß (B x H): ca. 1.750 x 2.900mm 2+2-Flg.**
Baurichtmaß (B x H): ca. 1.750 x 2.900mm 2+2-Flg.
Fensternummer: 15.01.02-F,  Balkontür
Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**02.03.0100 Zulage Ausführung mit Isolierverglasung 3-fach**
Zulage Ausführung mit Isolierverglasung 3-fach zur
Vorposition mit Ug 0,6 W/m²K
Uw-Fenster 0,83 W/m²K
Menge: 1,000 Stk

**02.03.0110 Maler- und Beiputz**
Putz- und malertechnische Überarbeitung und Anarbeitung
der Laibungsbereiche angleichen der betroffenen Flächen
an den vorgefundenen Bestand inkl. Material,
Terminierung und allen erforderlichen Vor- und
Nebenarbeiten
Menge: 1,000 Stk

**02.03.0120 Baurichtmaß (B x H): ca. 1.750 x 2.050mm 2+2-Flg.**
Baurichtmaß (B x H): ca. 1.750 x 2.050mm 2+2-Flg.
Fensternummer: 15.01.03-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**02.03.0130 Zulage Ausführung mit Isolierverglasung 3-fach**
Zulage Ausführung mit Isolierverglasung 3-fach zur
Vorposition mit Ug 0,6 W/m²K
Uw-Fenster 0,83 W/m²K
Menge: 1,000 Stk

**02.03.0140 Maler- und Beiputz**
Putz- und malertechnische Überarbeitung und Anarbeitung
der Laibungsbereiche angleichen der betroffenen Flächen
an den vorgefundenen Bestand inkl. Material,
Terminierung und allen erforderlichen Vor- und
Nebenarbeiten
Menge: 1,000 Stk

**02.03.0150 Mehrleistung durch Demontage von Kastendoppelfenster**
*** Bedarfsposition ohne GB
Zusätzliche Putzarbeiten bedingt durch die Demontage
von Kastendoppelfenstern

Putzarbeiten ca. 120mm Breit li+re+ob (je nach
örtlicher Situation) sowie das Aufmauern unter der
Fensterbank 120mm Breit mit Styrodur ca 100mm hoch
inkl. Verputzen (je nach örtlicher Situation)
Menge: 1,000 St

**02.03.0160 Zulage Fensterrahmenverbreiterungsprofil 70mm**
*** Bedarfsposition ohne GB
Zulage zur Vorposition
Fensterrahmenverbreiterungsprofil 70mmumlaufend für den
Anschluß an bauseitiges Mauerwerk für das gesamte
Fensterelement
Menge: 1,000 Stk

#### Abschnitt 02.04 ME 17 / TE 15

**02.04.0010 Demontage und Entsorgung Bestandsfenster**
Demontage und Entsorgung Bestandsfenster
Fenster inkl Flügel und Fensterrahmen ausbauen und
anfallenden Bauschutt entsorgen.
Menge: 4,000 Stk

**02.04.0020 Baurichtmaß (B x H): ca. 900 x 2.250mm 1+1-Flg.**
Baurichtmaß (B x H): ca. 900 x 2.250mm 1+1-Flg.
Fensternummer: 13.01.01-F, 13.01.02-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 2,000 Stk

**02.04.0030 Zulage Ausführung mit Isolierverglasung 3-fach**
Zulage Ausführung mit Isolierverglasung 3-fach zur
Vorposition mit Ug 0,6 W/m²K
Uw-Fenster 0,83 W/m²K
Menge: 2,000 Stk

**02.04.0040 Maler- und Beiputz**
Putz- und malertechnische Überarbeitung und Anarbeitung
der Laibungsbereiche angleichen der betroffenen Flächen
an den vorgefundenen Bestand inkl. Material,
Terminierung und allen erforderlichen Vor- und
Nebenarbeiten
Menge: 2,000 Stk

**02.04.0050 Baurichtmaß (B x H): ca. 1.150 x 1.950mm 2+2-Flg.**
Baurichtmaß (B x H): ca. 1.150 x 1.950mm 2+2-Flg.
Fensternummer: 13.01.03-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**02.04.0060 Zulage Ausführung mit Isolierverglasung 3-fach**
Zulage Ausführung mit Isolierverglasung 3-fach zur
Vorposition mit Ug 0,6 W/m²K
Uw-Fenster 0,83 W/m²K
Menge: 1,000 Stk

**02.04.0070 Maler- und Beiputz**
Putz- und malertechnische Überarbeitung und Anarbeitung
der Laibungsbereiche angleichen der betroffenen Flächen
an den vorgefundenen Bestand inkl. Material,
Terminierung und allen erforderlichen Vor- und
Nebenarbeiten
Menge: 1,000 Stk

*Hinweis*
Fenster 13.01.04-F wurde bereits getauscht
Baurichtmaß (B x H): ca. 450 x 2.050mm

**02.04.0080 Mehrleistung durch Demontage von Kastendoppelfenster**
*** Bedarfsposition ohne GB
Zusätzliche Putzarbeiten bedingt durch die Demontage
von Kastendoppelfenstern

Putzarbeiten ca. 120mm Breit li+re+ob (je nach
örtlicher Situation) sowie das Aufmauern unter der
Fensterbank 120mm Breit mit Styrodur ca 100mm hoch
inkl. Verputzen (je nach örtlicher Situation)
Menge: 1,000 St

**02.04.0090 Zulage Fensterrahmenverbreiterungsprofil 70mm**
*** Bedarfsposition ohne GB
Zulage zur Vorposition
Fensterrahmenverbreiterungsprofil 70mmumlaufend für den
Anschluß an bauseitiges Mauerwerk für das gesamte
Fensterelement
Menge: 1,000 Stk

#### Abschnitt 02.05 ME 18 / TE 16

**02.05.0010 Demontage und Entsorgung Bestandsfenster**
Demontage und Entsorgung Bestandsfenster
Fenster inkl Flügel und Fensterrahmen ausbauen und
anfallenden Bauschutt entsorgen.
Menge: 6,000 Stk

**02.05.0020 Demontage und Entsorgung Bestandsbalkontür**
Demontage und Entsorgung Bestandsfenster
Fenster inkl Flügel und Fensterrahmen ausbauen und
anfallenden Bauschutt entsorgen.
Menge: 1,000 Stk

**02.05.0030 Baurichtmaß (B x H): ca. 450 x 2.200mm 1+1-Flg.**
Baurichtmaß (B x H): ca. 450 x 2.200mm 1+1-Flg.
Fensternummer: 06.01.01-F, 06.01.03-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 2,000 Stk

**02.05.0040 Zulage Ausführung mit Isolierverglasung 3-fach**
Zulage Ausführung mit Isolierverglasung 3-fach zur
Vorposition mit Ug 0,6 W/m²K
Uw-Fenster 0,83 W/m²K
Menge: 2,000 Stk

**02.05.0050 Maler- und Beiputz**
Putz- und malertechnische Überarbeitung und Anarbeitung
der Laibungsbereiche angleichen der betroffenen Flächen
an den vorgefundenen Bestand inkl. Material,
Terminierung und allen erforderlichen Vor- und
Nebenarbeiten
Menge: 2,000 Stk

**02.05.0060 Baurichtmaß (B x H): ca. 1.000 x 1.950mm 1+1-Flg.**
Baurichtmaß (B x H): ca. 1.000 x 1.950mm 1+1-Flg.
Fensternummer: 6.01.02-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**02.05.0070 Zulage Ausführung mit Isolierverglasung 3-fach**
Zulage Ausführung mit Isolierverglasung 3-fach zur
Vorposition mit Ug 0,6 W/m²K
Uw-Fenster 0,83 W/m²K
Menge: 1,000 Stk

**02.05.0080 Maler- und Beiputz**
Putz- und malertechnische Überarbeitung und Anarbeitung
der Laibungsbereiche angleichen der betroffenen Flächen
an den vorgefundenen Bestand inkl. Material,
Terminierung und allen erforderlichen Vor- und
Nebenarbeiten
Menge: 1,000 Stk

**02.05.0090 Baurichtmaß (B x H): ca. 1.150 x 2.000mm 2+2-Flg.**
Baurichtmaß (B x H): ca. 1.150 x 2.000mm 2+2-Flg.
Fensternummer: 07.01.01-F, 07.01.03-F, 07.01.04-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 3,000 Stk

**02.05.0100 Zulage Ausführung mit Isolierverglasung 3-fach**
Zulage Ausführung mit Isolierverglasung 3-fach zur
Vorposition mit Ug 0,6 W/m²K
Uw-Fenster 0,83 W/m²K
Menge: 3,000 Stk

**02.05.0110 Maler- und Beiputz**
Putz- und malertechnische Überarbeitung und Anarbeitung
der Laibungsbereiche angleichen der betroffenen Flächen
an den vorgefundenen Bestand inkl. Material,
Terminierung und allen erforderlichen Vor- und
Nebenarbeiten
Menge: 3,000 Stk

**02.05.0120 Baurichtmaß (B x H): ca. 1.150 x 2.750mm 2+2-Flg.**
Baurichtmaß (B x H): ca. 1.150 x 2.750mm 2+2-Flg.
Fensternummer: 7.01.02-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**02.05.0130 Zulage Ausführung mit Isolierverglasung 3-fach**
Zulage Ausführung mit Isolierverglasung 3-fach zur
Vorposition mit Ug 0,6 W/m²K
Uw-Fenster 0,83 W/m²K
Menge: 1,000 Stk

**02.05.0140 Maler- und Beiputz**
Putz- und malertechnische Überarbeitung und Anarbeitung
der Laibungsbereiche angleichen der betroffenen Flächen
an den vorgefundenen Bestand inkl. Material,
Terminierung und allen erforderlichen Vor- und
Nebenarbeiten
Menge: 1,000 Stk

**02.05.0150 Mehrleistung durch Demontage von Kastendoppelfenster**
*** Bedarfsposition ohne GB
Zusätzliche Putzarbeiten bedingt durch die Demontage
von Kastendoppelfenstern

Putzarbeiten ca. 120mm Breit li+re+ob (je nach
örtlicher Situation) sowie das Aufmauern unter der
Fensterbank 120mm Breit mit Styrodur ca 100mm hoch
inkl. Verputzen (je nach örtlicher Situation)
Menge: 1,000 St

**02.05.0160 Zulage Fensterrahmenverbreiterungsprofil 70mm**
*** Bedarfsposition ohne GB
Zulage zur Vorposition
Fensterrahmenverbreiterungsprofil 70mmumlaufend für den
Anschluß an bauseitiges Mauerwerk für das gesamte
Fensterelement
Menge: 1,000 Stk

### Bereich 03 Haydnstr. 2 - 2. Obergeschoss

#### Abschnitt 03.01 ME 09 / TE 20

**03.01.0010 Demontage und Entsorgung Bestandsfenster**
Demontage und Entsorgung Bestandsfenster
Fenster inkl Flügel und Fensterrahmen ausbauen und
anfallenden Bauschutt entsorgen.
Menge: 6,000 Stk

**03.01.0020 Demontage und Entsorgung Bestandsbalkontür**
Demontage und Entsorgung Bestandsfenster
Fenster inkl Flügel und Fensterrahmen ausbauen und
anfallenden Bauschutt entsorgen.
Menge: 1,000 Stk

**03.01.0030 Baurichtmaß (B x H): ca. 1.150 x 2.000mm 2+2-Flg.**
Baurichtmaß (B x H): ca. 1.150 x 2.000mm 2+2-Flg.
Fensternummer: 1.02.07-F,  1.02.09-F,1.02.10-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 4,000 Stk

**03.01.0040 Zulage Ausführung mit Isolierverglasung 3-fach**
Zulage Ausführung mit Isolierverglasung 3-fach zur
Vorposition mit Ug 0,6 W/m²K
Uw-Fenster 0,83 W/m²K
Menge: 4,000 Stk

**03.01.0050 Maler- und Beiputz**
Putz- und malertechnische Überarbeitung und Anarbeitung
der Laibungsbereiche angleichen der betroffenen Flächen
an den vorgefundenen Bestand inkl. Material,
Terminierung und allen erforderlichen Vor- und
Nebenarbeiten
Menge: 4,000 Stk

**03.01.0060 Baurichtmaß (B x H): ca. 750 x 1.950mm 1+1-Flg.**
Baurichtmaß (B x H): ca. 750 x 1.950mm 1+1-Flg.
Fensternummer: 4.02.01-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**03.01.0070 Zulage Ausführung mit Isolierverglasung 3-fach**
Zulage Ausführung mit Isolierverglasung 3-fach zur
Vorposition mit Ug 0,6 W/m²K
Uw-Fenster 0,83 W/m²K
Menge: 1,000 Stk

**03.01.0080 Maler- und Beiputz**
Putz- und malertechnische Überarbeitung und Anarbeitung
der Laibungsbereiche angleichen der betroffenen Flächen
an den vorgefundenen Bestand inkl. Material,
Terminierung und allen erforderlichen Vor- und
Nebenarbeiten
Menge: 1,000 Stk

**03.01.0090 Baurichtmaß (B x H): ca. 450 x 1.950mm 1+1-Flg.**
Baurichtmaß (B x H): ca. 450 x 1.950mm 1+1-Flg.
Fensternummer: 4.02.02-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**03.01.0100 Zulage Ausführung mit Isolierverglasung 3-fach**
Zulage Ausführung mit Isolierverglasung 3-fach zur
Vorposition mit Ug 0,6 W/m²K
Uw-Fenster 0,83 W/m²K
Menge: 1,000 Stk

**03.01.0110 Maler- und Beiputz**
Putz- und malertechnische Überarbeitung und Anarbeitung
der Laibungsbereiche angleichen der betroffenen Flächen
an den vorgefundenen Bestand inkl. Material,
Terminierung und allen erforderlichen Vor- und
Nebenarbeiten
Menge: 1,000 Stk

**03.01.0120 Baurichtmaß (B x H): ca. 1.000 x 2.300mm 1+1-Flg.**
Baurichtmaß (B x H): ca. 1.000 x 2.300mm 1+1-Flg.
Fensternummer: 5.02.02-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**03.01.0130 Zulage Ausführung mit Isolierverglasung 3-fach**
Zulage Ausführung mit Isolierverglasung 3-fach zur
Vorposition mit Ug 0,6 W/m²K
Uw-Fenster 0,83 W/m²K
Menge: 1,000 Stk

**03.01.0140 Maler- und Beiputz**
Putz- und malertechnische Überarbeitung und Anarbeitung
der Laibungsbereiche angleichen der betroffenen Flächen
an den vorgefundenen Bestand inkl. Material,
Terminierung und allen erforderlichen Vor- und
Nebenarbeiten
Menge: 1,000 Stk

**03.01.0150 Baurichtmaß (B x H): ca. 1.150 x 2.750mm 2+2-Flg.**
Baurichtmaß (B x H): ca. 1.150 x 2.750mm 2+2-Flg.
Fensternummer: 1.02.08-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**03.01.0160 Zulage Ausführung mit Isolierverglasung 3-fach**
Zulage Ausführung mit Isolierverglasung 3-fach zur
Vorposition mit Ug 0,6 W/m²K
Uw-Fenster 0,83 W/m²K
Menge: 1,000 Stk

**03.01.0170 Maler- und Beiputz**
Putz- und malertechnische Überarbeitung und Anarbeitung
der Laibungsbereiche angleichen der betroffenen Flächen
an den vorgefundenen Bestand inkl. Material,
Terminierung und allen erforderlichen Vor- und
Nebenarbeiten
Menge: 1,000 Stk

**03.01.0180 Mehrleistung durch Demontage von Kastendoppelfenster**
*** Bedarfsposition ohne GB
Zusätzliche Putzarbeiten bedingt durch die Demontage
von Kastendoppelfenstern

Putzarbeiten ca. 120mm Breit li+re+ob (je nach
örtlicher Situation) sowie das Aufmauern unter der
Fensterbank 120mm Breit mit Styrodur ca 100mm hoch
inkl. Verputzen (je nach örtlicher Situation)
Menge: 1,000 St

**03.01.0190 Zulage Fensterrahmenverbreiterungsprofil 70mm**
*** Bedarfsposition ohne GB
Zulage zur Vorposition
Fensterrahmenverbreiterungsprofil 70mmumlaufend für den
Anschluß an bauseitiges Mauerwerk für das gesamte
Fensterelement
Menge: 1,000 Stk

#### Abschnitt 03.02 ME 10 / TE 21

**03.02.0010 Demontage und Entsorgung Bestandsfenster**
Demontage und Entsorgung Bestandsfenster
Fenster inkl Flügel und Fensterrahmen ausbauen und
anfallenden Bauschutt entsorgen.
Menge: 5,000 Stk

**03.02.0020 Demontage und Entsorgung Bestandsbalkontür**
Demontage und Entsorgung Bestandsfenster
Fenster inkl Flügel und Fensterrahmen ausbauen und
anfallenden Bauschutt entsorgen.
Menge: 1,000 Stk

**03.02.0030 Baurichtmaß (B x H): ca. 1.150 x 2.000mm 2+2-Flg.**
Baurichtmaß (B x H): ca. 1.150 x 2.000mm 2+2-Flg.
Fensternummer: 1.02.01-F, 1.02.02-F,
1.02.03-F,1.02.04-F, 1.02.06-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 5,000 Stk

**03.02.0040 Zulage Ausführung mit Isolierverglasung 3-fach**
Zulage Ausführung mit Isolierverglasung 3-fach zur
Vorposition mit Ug 0,6 W/m²K
Uw-Fenster 0,83 W/m²K
Menge: 5,000 Stk

**03.02.0050 Maler- und Beiputz**
Putz- und malertechnische Überarbeitung und Anarbeitung
der Laibungsbereiche angleichen der betroffenen Flächen
an den vorgefundenen Bestand inkl. Material,
Terminierung und allen erforderlichen Vor- und
Nebenarbeiten
Menge: 5,000 Stk

**03.02.0060 Baurichtmaß (B x H): ca. 1.150 x 2.750mm 2+2-Flg.**
Baurichtmaß (B x H): ca. 1.150 x 2.750mm 2+2-Flg.
Fensternummer: 1.02.05-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**03.02.0070 Zulage Ausführung mit Isolierverglasung 3-fach**
Zulage Ausführung mit Isolierverglasung 3-fach zur
Vorposition mit Ug 0,6 W/m²K
Uw-Fenster 0,83 W/m²K
Menge: 1,000 Stk

**03.02.0080 Maler- und Beiputz**
Putz- und malertechnische Überarbeitung und Anarbeitung
der Laibungsbereiche angleichen der betroffenen Flächen
an den vorgefundenen Bestand inkl. Material,
Terminierung und allen erforderlichen Vor- und
Nebenarbeiten
Menge: 1,000 Stk

**03.02.0090 Mehrleistung durch Demontage von Kastendoppelfenster**
*** Bedarfsposition ohne GB
Zusätzliche Putzarbeiten bedingt durch die Demontage
von Kastendoppelfenstern

Putzarbeiten ca. 120mm Breit li+re+ob (je nach
örtlicher Situation) sowie das Aufmauern unter der
Fensterbank 120mm Breit mit Styrodur ca 100mm hoch
inkl. Verputzen (je nach örtlicher Situation)
Menge: 1,000 St

**03.02.0100 Zulage Fensterrahmenverbreiterungsprofil 70mm**
*** Bedarfsposition ohne GB
Zulage zur Vorposition
Fensterrahmenverbreiterungsprofil 70mmumlaufend für den
Anschluß an bauseitiges Mauerwerk für das gesamte
Fensterelement
Menge: 1,000 Stk

#### Abschnitt 03.03 ME 11 / TE 22

**03.03.0010 Demontage und Entsorgung Bestandsfenster**
Demontage und Entsorgung Bestandsfenster
Fenster inkl Flügel und Fensterrahmen ausbauen und
anfallenden Bauschutt entsorgen.
Menge: 3,000 Stk

**03.03.0020 Demontage und Entsorgung Bestandsbalkontür**
Demontage und Entsorgung Bestandsfenster
Fenster inkl Flügel und Fensterrahmen ausbauen und
anfallenden Bauschutt entsorgen.
Menge: 1,000 Stk

**03.03.0030 Baurichtmaß (B x H): ca. 1.150 x 2.050mm 1+2+2-Flg**
Baurichtmaß (B x H): ca. 1.150 x 2.050mm 1+2+2-Flg
Fensternummer: 14.02.01-F

Zweiflügliges Kunststofffenster mit Oberlichtern aus
Mehrkammerprofilen mit Festverglasung unten, ohne
Sprossen, mit zum Rahmen versetzten Flügeln. Beschlag
mit Einhandbedienung, Drehkipp- und Drehfunktion,
Aushebelschutz und konstanter Griffstellung in
Kippstellung. Einbau in einschalige Wand mit stumpfem
Anschlag, einschließlich Lieferung und Montage
Innenfensterbank aus Kunststoff und  Vorrichten für
äußere Fensterbank aus Blech. Befestigung mit
Rahmendübeln und Fensterbauschrauben, einschließlich
Ausfüllen der Fugen zwischen Rahmen und anschließenden
Bauteilen.

Farbe: weiß

Rahmenprofil: eckig, mit doppelter Lippendichtung

Lüfter: Fensterfalzlüfter gem. Lüftungskonzept

Verglasung: Isolierverglasung, zweischeibig

Ug-Wert: 1,1 W/(m²K)

Aufteilung gem. Bestand
Menge: 1,000 Stk

**03.03.0040 Zulage Ausführung mit Isolierverglasung 3-fach**
Zulage Ausführung mit Isolierverglasung 3-fach zur
Vorposition mit Ug 0,6 W/m²K
Uw-Fenster 0,83 W/m²K
Menge: 1,000 Stk

**03.03.0050 Maler- und Beiputz**
Putz- und malertechnische Überarbeitung und Anarbeitung
der Laibungsbereiche angleichen der betroffenen Flächen
an den vorgefundenen Bestand inkl. Material,
Terminierung und allen erforderlichen Vor- und
Nebenarbeiten
Menge: 1,000 Stk

**03.03.0060 Baurichtmaß (B x H): ca. 600 x 2.050mm 1+1-Flg.**
Baurichtmaß (B x H): ca. 600 x 1.950mm 1+1-Flg.
Fensternummer: 15.02.01-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**03.03.0070 Zulage Ausführung mit Isolierverglasung 3-fach**
Zulage Ausführung mit Isolierverglasung 3-fach zur
Vorposition mit Ug 0,6 W/m²K
Uw-Fenster 0,83 W/m²K
Menge: 1,000 Stk

**03.03.0080 Maler- und Beiputz**
Putz- und malertechnische Überarbeitung und Anarbeitung
der Laibungsbereiche angleichen der betroffenen Flächen
an den vorgefundenen Bestand inkl. Material,
Terminierung und allen erforderlichen Vor- und
Nebenarbeiten
Menge: 1,000 Stk

**03.03.0090 Baurichtmaß (B x H): ca. 1.750 x 2.900mm 2+2-Flg.**
Baurichtmaß (B x H): ca. 1.750 x 2.900mm 2+2-Flg.
Fensternummer: 15.02.02-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**03.03.0100 Zulage Ausführung mit Isolierverglasung 3-fach**
Zulage Ausführung mit Isolierverglasung 3-fach zur
Vorposition mit Ug 0,6 W/m²K
Uw-Fenster 0,83 W/m²K
Menge: 1,000 Stk

**03.03.0110 Maler- und Beiputz**
Putz- und malertechnische Überarbeitung und Anarbeitung
der Laibungsbereiche angleichen der betroffenen Flächen
an den vorgefundenen Bestand inkl. Material,
Terminierung und allen erforderlichen Vor- und
Nebenarbeiten
Menge: 1,000 Stk

**03.03.0120 Baurichtmaß (B x H): ca. 1.750 x 2.050mm 2+2-Flg.**
Baurichtmaß (B x H): ca. 1.750 x 2.050mm 2+2-Flg.
Fensternummer: 15.02.03-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**03.03.0130 Zulage Ausführung mit Isolierverglasung 3-fach**
Zulage Ausführung mit Isolierverglasung 3-fach zur
Vorposition mit Ug 0,6 W/m²K
Uw-Fenster 0,83 W/m²K
Menge: 1,000 Stk

**03.03.0140 Maler- und Beiputz**
Putz- und malertechnische Überarbeitung und Anarbeitung
der Laibungsbereiche angleichen der betroffenen Flächen
an den vorgefundenen Bestand inkl. Material,
Terminierung und allen erforderlichen Vor- und
Nebenarbeiten
Menge: 1,000 Stk

**03.03.0150 Mehrleistung durch Demontage von Kastendoppelfenster**
*** Bedarfsposition ohne GB
Zusätzliche Putzarbeiten bedingt durch die Demontage
von Kastendoppelfenstern

Putzarbeiten ca. 120mm Breit li+re+ob (je nach
örtlicher Situation) sowie das Aufmauern unter der
Fensterbank 120mm Breit mit Styrodur ca 100mm hoch
inkl. Verputzen (je nach örtlicher Situation)
Menge: 1,000 St

**03.03.0160 Zulage Fensterrahmenverbreiterungsprofil 70mm**
*** Bedarfsposition ohne GB
Zulage zur Vorposition
Fensterrahmenverbreiterungsprofil 70mmumlaufend für den
Anschluß an bauseitiges Mauerwerk für das gesamte
Fensterelement
Menge: 1,000 Stk

#### Abschnitt 03.04 ME 19 / TE 23

**03.04.0010 Demontage und Entsorgung Bestandsfenster**
Demontage und Entsorgung Bestandsfenster
Fenster inkl Flügel und Fensterrahmen ausbauen und
anfallenden Bauschutt entsorgen.
Menge: 4,000 Stk

**03.04.0020 Baurichtmaß (B x H): ca. 900 x 2.250mm 1+1-Flg.**
Baurichtmaß (B x H): ca. 900 x 2.250mm 1+1-Flg.
Fensternummer: 13.02.01-F, 13.02.02-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 2,000 Stk

**03.04.0030 Zulage Ausführung mit Isolierverglasung 3-fach**
Zulage Ausführung mit Isolierverglasung 3-fach zur
Vorposition mit Ug 0,6 W/m²K
Uw-Fenster 0,83 W/m²K
Menge: 2,000 Stk

**03.04.0040 Maler- und Beiputz**
Putz- und malertechnische Überarbeitung und Anarbeitung
der Laibungsbereiche angleichen der betroffenen Flächen
an den vorgefundenen Bestand inkl. Material,
Terminierung und allen erforderlichen Vor- und
Nebenarbeiten
Menge: 2,000 Stk

**03.04.0050 Baurichtmaß (B x H): ca. 1.150 x 1.950mm 2+2-Flg.**
Baurichtmaß (B x H): ca. 1.150 x 1.950mm 2+2-Flg.
Fensternummer: 13.02.03-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**03.04.0060 Zulage Ausführung mit Isolierverglasung 3-fach**
Zulage Ausführung mit Isolierverglasung 3-fach zur
Vorposition mit Ug 0,6 W/m²K
Uw-Fenster 0,83 W/m²K
Menge: 1,000 Stk

**03.04.0070 Maler- und Beiputz**
Putz- und malertechnische Überarbeitung und Anarbeitung
der Laibungsbereiche angleichen der betroffenen Flächen
an den vorgefundenen Bestand inkl. Material,
Terminierung und allen erforderlichen Vor- und
Nebenarbeiten
Menge: 1,000 Stk

**03.04.0080 Baurichtmaß (B x H): ca. 450 x 2.050mm 1+1-Flg.**
Baurichtmaß (B x H): ca. 450 x 2.050mm 1+1-Flg.
Fensternummer: 13.02.04-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**03.04.0090 Zulage Ausführung mit Isolierverglasung 3-fach**
Zulage Ausführung mit Isolierverglasung 3-fach zur
Vorposition mit Ug 0,6 W/m²K
Uw-Fenster 0,83 W/m²K
Menge: 1,000 Stk

**03.04.0100 Maler- und Beiputz**
Putz- und malertechnische Überarbeitung und Anarbeitung
der Laibungsbereiche angleichen der betroffenen Flächen
an den vorgefundenen Bestand inkl. Material,
Terminierung und allen erforderlichen Vor- und
Nebenarbeiten
Menge: 1,000 Stk

**03.04.0110 Mehrleistung durch Demontage von Kastendoppelfenster**
*** Bedarfsposition ohne GB
Zusätzliche Putzarbeiten bedingt durch die Demontage
von Kastendoppelfenstern

Putzarbeiten ca. 120mm Breit li+re+ob (je nach
örtlicher Situation) sowie das Aufmauern unter der
Fensterbank 120mm Breit mit Styrodur ca 100mm hoch
inkl. Verputzen (je nach örtlicher Situation)
Menge: 1,000 St

**03.04.0120 Zulage Fensterrahmenverbreiterungsprofil 70mm**
*** Bedarfsposition ohne GB
Zulage zur Vorposition
Fensterrahmenverbreiterungsprofil 70mmumlaufend für den
Anschluß an bauseitiges Mauerwerk für das gesamte
Fensterelement
Menge: 1,000 Stk

#### Abschnitt 03.05 ME 20 / TE 24

**03.05.0010 Demontage und Entsorgung Bestandsfenster**
Demontage und Entsorgung Bestandsfenster
Fenster inkl Flügel und Fensterrahmen ausbauen und
anfallenden Bauschutt entsorgen.
Menge: 6,000 Stk

**03.05.0020 Demontage und Entsorgung Bestandsbalkontür**
Demontage und Entsorgung Bestandsfenster
Fenster inkl Flügel und Fensterrahmen ausbauen und
anfallenden Bauschutt entsorgen.
Menge: 1,000 Stk

**03.05.0030 Baurichtmaß (B x H): ca. 450 x 2.200mm 1+1-Flg.**
Baurichtmaß (B x H): ca. 450 x 2.200mm 1+1-Flg.
Fensternummer: 06.02.01-F, 06.02.03-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 2,000 Stk

**03.05.0040 Zulage Ausführung mit Isolierverglasung 3-fach**
Zulage Ausführung mit Isolierverglasung 3-fach zur
Vorposition mit Ug 0,6 W/m²K
Uw-Fenster 0,83 W/m²K
Menge: 2,000 Stk

**03.05.0050 Maler- und Beiputz**
Putz- und malertechnische Überarbeitung und Anarbeitung
der Laibungsbereiche angleichen der betroffenen Flächen
an den vorgefundenen Bestand inkl. Material,
Terminierung und allen erforderlichen Vor- und
Nebenarbeiten
Menge: 2,000 Stk

**03.05.0060 Baurichtmaß (B x H): ca. 1.000 x 1.950mm 1+1-Flg.**
Baurichtmaß (B x H): ca. 1.000 x 1.950mm 1+1-Flg.
Fensternummer: 6.02.02-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**03.05.0070 Zulage Ausführung mit Isolierverglasung 3-fach**
Zulage Ausführung mit Isolierverglasung 3-fach zur
Vorposition mit Ug 0,6 W/m²K
Uw-Fenster 0,83 W/m²K
Menge: 1,000 Stk

**03.05.0080 Maler- und Beiputz**
Putz- und malertechnische Überarbeitung und Anarbeitung
der Laibungsbereiche angleichen der betroffenen Flächen
an den vorgefundenen Bestand inkl. Material,
Terminierung und allen erforderlichen Vor- und
Nebenarbeiten
Menge: 1,000 Stk

**03.05.0090 Baurichtmaß (B x H): ca. 1.150 x 2.000mm 2+2-Flg.**
Baurichtmaß (B x H): ca. 1.150 x 2.000mm 2+2-Flg.
Fensternummer: 07.02.01-F, 07.02.03-F, 07.02.04-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 3,000 Stk

**03.05.0100 Zulage Ausführung mit Isolierverglasung 3-fach**
Zulage Ausführung mit Isolierverglasung 3-fach zur
Vorposition mit Ug 0,6 W/m²K
Uw-Fenster 0,83 W/m²K
Menge: 3,000 Stk

**03.05.0110 Maler- und Beiputz**
Putz- und malertechnische Überarbeitung und Anarbeitung
der Laibungsbereiche angleichen der betroffenen Flächen
an den vorgefundenen Bestand inkl. Material,
Terminierung und allen erforderlichen Vor- und
Nebenarbeiten
Menge: 3,000 Stk

**03.05.0120 Baurichtmaß (B x H): ca. 1.150 x 2.750mm 2+2-Flg.**
Baurichtmaß (B x H): ca. 1.150 x 2.750mm 2+2-Flg.
Fensternummer: 7.02.02-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**03.05.0130 Zulage Ausführung mit Isolierverglasung 3-fach**
Zulage Ausführung mit Isolierverglasung 3-fach zur
Vorposition mit Ug 0,6 W/m²K
Uw-Fenster 0,83 W/m²K
Menge: 1,000 Stk

**03.05.0140 Maler- und Beiputz**
Putz- und malertechnische Überarbeitung und Anarbeitung
der Laibungsbereiche angleichen der betroffenen Flächen
an den vorgefundenen Bestand inkl. Material,
Terminierung und allen erforderlichen Vor- und
Nebenarbeiten
Menge: 1,000 Stk

**03.05.0150 Mehrleistung durch Demontage von Kastendoppelfenster**
*** Bedarfsposition ohne GB
Zusätzliche Putzarbeiten bedingt durch die Demontage
von Kastendoppelfenstern

Putzarbeiten ca. 120mm Breit li+re+ob (je nach
örtlicher Situation) sowie das Aufmauern unter der
Fensterbank 120mm Breit mit Styrodur ca 100mm hoch
inkl. Verputzen (je nach örtlicher Situation)
Menge: 1,000 St

**03.05.0160 Zulage Fensterrahmenverbreiterungsprofil 70mm**
*** Bedarfsposition ohne GB
Zulage zur Vorposition
Fensterrahmenverbreiterungsprofil 70mmumlaufend für den
Anschluß an bauseitiges Mauerwerk für das gesamte
Fensterelement
Menge: 1,000 Stk

### Bereich 04 Haydnstr. 2 - 3. Obergeschoss

#### Abschnitt 04.01 ME 12 / TE 28

**04.01.0010 Demontage und Entsorgung Bestandsfenster**
Demontage und Entsorgung Bestandsfenster
Fenster inkl Flügel und Fensterrahmen ausbauen und
anfallenden Bauschutt entsorgen.
Menge: 6,000 Stk

**04.01.0020 Demontage und Entsorgung Bestandsbalkontür**
Demontage und Entsorgung Bestandsfenster
Fenster inkl Flügel und Fensterrahmen ausbauen und
anfallenden Bauschutt entsorgen.
Menge: 1,000 Stk

**04.01.0030 Baurichtmaß (B x H): ca. 1.150 x 1.900mm 2+2-Flg.**
Baurichtmaß (B x H): ca. 1.150 x 1.900mm 2+2-Flg.
Fensternummer: 1.03.07-F,  1.03.09-F,1.03.10-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 4,000 Stk

**04.01.0040 Zulage Ausführung mit Isolierverglasung 3-fach**
Zulage Ausführung mit Isolierverglasung 3-fach zur
Vorposition mit Ug 0,6 W/m²K
Uw-Fenster 0,83 W/m²K
Menge: 4,000 Stk

**04.01.0050 Maler- und Beiputz**
Putz- und malertechnische Überarbeitung und Anarbeitung
der Laibungsbereiche angleichen der betroffenen Flächen
an den vorgefundenen Bestand inkl. Material,
Terminierung und allen erforderlichen Vor- und
Nebenarbeiten
Menge: 4,000 Stk

**04.01.0060 Baurichtmaß (B x H): ca. 750 x 1.900mm 1+1-Flg.**
Baurichtmaß (B x H): ca. 750 x 1.950mm 1+1-Flg.
Fensternummer: 4.03.01-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**04.01.0070 Zulage Ausführung mit Isolierverglasung 3-fach**
Zulage Ausführung mit Isolierverglasung 3-fach zur
Vorposition mit Ug 0,6 W/m²K
Uw-Fenster 0,83 W/m²K
Menge: 1,000 Stk

**04.01.0080 Maler- und Beiputz**
Putz- und malertechnische Überarbeitung und Anarbeitung
der Laibungsbereiche angleichen der betroffenen Flächen
an den vorgefundenen Bestand inkl. Material,
Terminierung und allen erforderlichen Vor- und
Nebenarbeiten
Menge: 1,000 Stk

**04.01.0090 Baurichtmaß (B x H): ca. 450 x 1.900mm 1+1-Flg.**
Baurichtmaß (B x H): ca. 450 x 1.950mm 1+1-Flg.
Fensternummer: 4.03.02-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**04.01.0100 Zulage Ausführung mit Isolierverglasung 3-fach**
Zulage Ausführung mit Isolierverglasung 3-fach zur
Vorposition mit Ug 0,6 W/m²K
Uw-Fenster 0,83 W/m²K
Menge: 1,000 Stk

**04.01.0110 Maler- und Beiputz**
Putz- und malertechnische Überarbeitung und Anarbeitung
der Laibungsbereiche angleichen der betroffenen Flächen
an den vorgefundenen Bestand inkl. Material,
Terminierung und allen erforderlichen Vor- und
Nebenarbeiten
Menge: 1,000 Stk

**04.01.0120 Baurichtmaß (B x H): ca. 1.000 x 2.300mm 1+1-Flg.**
Baurichtmaß (B x H): ca. 1.000 x 2.300mm 1+1-Flg.
Fensternummer: 5.03.02-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**04.01.0130 Zulage Ausführung mit Isolierverglasung 3-fach**
Zulage Ausführung mit Isolierverglasung 3-fach zur
Vorposition mit Ug 0,6 W/m²K
Uw-Fenster 0,83 W/m²K
Menge: 1,000 Stk

**04.01.0140 Maler- und Beiputz**
Putz- und malertechnische Überarbeitung und Anarbeitung
der Laibungsbereiche angleichen der betroffenen Flächen
an den vorgefundenen Bestand inkl. Material,
Terminierung und allen erforderlichen Vor- und
Nebenarbeiten
Menge: 1,000 Stk

**04.01.0150 Baurichtmaß (B x H): ca. 1.150 x 2.750mm 2+2-Flg.**
Baurichtmaß (B x H): ca. 1.150 x 2.700mm 2+2-Flg.
Fensternummer: 1.03.08-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**04.01.0160 Zulage Ausführung mit Isolierverglasung 3-fach**
Zulage Ausführung mit Isolierverglasung 3-fach zur
Vorposition mit Ug 0,6 W/m²K
Uw-Fenster 0,83 W/m²K
Menge: 1,000 Stk

**04.01.0170 Maler- und Beiputz**
Putz- und malertechnische Überarbeitung und Anarbeitung
der Laibungsbereiche angleichen der betroffenen Flächen
an den vorgefundenen Bestand inkl. Material,
Terminierung und allen erforderlichen Vor- und
Nebenarbeiten
Menge: 1,000 Stk

**04.01.0180 Mehrleistung durch Demontage von Kastendoppelfenster**
*** Bedarfsposition ohne GB
Zusätzliche Putzarbeiten bedingt durch die Demontage
von Kastendoppelfenstern

Putzarbeiten ca. 120mm Breit li+re+ob (je nach
örtlicher Situation) sowie das Aufmauern unter der
Fensterbank 120mm Breit mit Styrodur ca 100mm hoch
inkl. Verputzen (je nach örtlicher Situation)
Menge: 1,000 St

**04.01.0190 Zulage Fensterrahmenverbreiterungsprofil 70mm**
*** Bedarfsposition ohne GB
Zulage zur Vorposition
Fensterrahmenverbreiterungsprofil 70mmumlaufend für den
Anschluß an bauseitiges Mauerwerk für das gesamte
Fensterelement
Menge: 1,000 Stk

#### Abschnitt 04.02 ME 13 / TE 29

**04.02.0010 Demontage und Entsorgung Bestandsfenster**
Demontage und Entsorgung Bestandsfenster
Fenster inkl Flügel und Fensterrahmen ausbauen und
anfallenden Bauschutt entsorgen.
Menge: 5,000 Stk

**04.02.0020 Demontage und Entsorgung Bestandsbalkontür**
Demontage und Entsorgung Bestandsfenster
Fenster inkl Flügel und Fensterrahmen ausbauen und
anfallenden Bauschutt entsorgen.
Menge: 1,000 Stk

**04.02.0030 Baurichtmaß (B x H): ca. 1.150 x 2.000mm 2+2-Flg.**
Baurichtmaß (B x H): ca. 1.150 x 1.900mm 2+2-Flg.
Fensternummer: 1.03.01-F, 1.03.02-F,
1.03.03-F,1.03.04-F, 1.03.06-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 5,000 Stk

**04.02.0040 Zulage Ausführung mit Isolierverglasung 3-fach**
Zulage Ausführung mit Isolierverglasung 3-fach zur
Vorposition mit Ug 0,6 W/m²K
Uw-Fenster 0,83 W/m²K
Menge: 5,000 Stk

**04.02.0050 Maler- und Beiputz**
Putz- und malertechnische Überarbeitung und Anarbeitung
der Laibungsbereiche angleichen der betroffenen Flächen
an den vorgefundenen Bestand inkl. Material,
Terminierung und allen erforderlichen Vor- und
Nebenarbeiten
Menge: 5,000 Stk

**04.02.0060 Baurichtmaß (B x H): ca. 1.150 x 2.750mm 2+2-Flg.**
Baurichtmaß (B x H): ca. 1.150 x 2.700mm 2+2-Flg.
Fensternummer: 1.03.05-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**04.02.0070 Zulage Ausführung mit Isolierverglasung 3-fach**
Zulage Ausführung mit Isolierverglasung 3-fach zur
Vorposition mit Ug 0,6 W/m²K
Uw-Fenster 0,83 W/m²K
Menge: 1,000 Stk

**04.02.0080 Maler- und Beiputz**
Putz- und malertechnische Überarbeitung und Anarbeitung
der Laibungsbereiche angleichen der betroffenen Flächen
an den vorgefundenen Bestand inkl. Material,
Terminierung und allen erforderlichen Vor- und
Nebenarbeiten
Menge: 1,000 Stk

**04.02.0090 Mehrleistung durch Demontage von Kastendoppelfenster**
*** Bedarfsposition ohne GB
Zusätzliche Putzarbeiten bedingt durch die Demontage
von Kastendoppelfenstern

Putzarbeiten ca. 120mm Breit li+re+ob (je nach
örtlicher Situation) sowie das Aufmauern unter der
Fensterbank 120mm Breit mit Styrodur ca 100mm hoch
inkl. Verputzen (je nach örtlicher Situation)
Menge: 1,000 St

**04.02.0100 Zulage Fensterrahmenverbreiterungsprofil 70mm**
*** Bedarfsposition ohne GB
Zulage zur Vorposition
Fensterrahmenverbreiterungsprofil 70mmumlaufend für den
Anschluß an bauseitiges Mauerwerk für das gesamte
Fensterelement
Menge: 1,000 Stk

#### Abschnitt 04.03 ME 14 / TE 30

**04.03.0010 Demontage und Entsorgung Bestandsfenster**
Demontage und Entsorgung Bestandsfenster
Fenster inkl Flügel und Fensterrahmen ausbauen und
anfallenden Bauschutt entsorgen.
Menge: 3,000 Stk

**04.03.0020 Demontage und Entsorgung Bestandsbalkontür**
Demontage und Entsorgung Bestandsfenster
Fenster inkl Flügel und Fensterrahmen ausbauen und
anfallenden Bauschutt entsorgen.
Menge: 1,000 Stk

**04.03.0030 Baurichtmaß (B x H): ca. 1.150 x 2.050mm 1+2+2-Flg**
Baurichtmaß (B x H): ca. 1.150 x 2.050mm 1+2+2-Flg
Fensternummer: 14.03.01-F

Zweiflügliges Kunststofffenster mit Oberlichtern aus
Mehrkammerprofilen mit Festverglasung unten, ohne
Sprossen, mit zum Rahmen versetzten Flügeln. Beschlag
mit Einhandbedienung, Drehkipp- und Drehfunktion,
Aushebelschutz und konstanter Griffstellung in
Kippstellung. Einbau in einschalige Wand mit stumpfem
Anschlag, einschließlich Lieferung und Montage
Innenfensterbank aus Kunststoff und  Vorrichten für
äußere Fensterbank aus Blech. Befestigung mit
Rahmendübeln und Fensterbauschrauben, einschließlich
Ausfüllen der Fugen zwischen Rahmen und anschließenden
Bauteilen.

Farbe: weiß

Rahmenprofil: eckig, mit doppelter Lippendichtung

Lüfter: Fensterfalzlüfter gem. Lüftungskonzept

Verglasung: Isolierverglasung, zweischeibig

Ug-Wert: 1,1 W/(m²K)

Aufteilung gem. Bestand
Menge: 1,000 Stk

**04.03.0040 Zulage Ausführung mit Isolierverglasung 3-fach**
Zulage Ausführung mit Isolierverglasung 3-fach zur
Vorposition mit Ug 0,6 W/m²K
Uw-Fenster 0,83 W/m²K
Menge: 1,000 Stk

**04.03.0050 Maler- und Beiputz**
Putz- und malertechnische Überarbeitung und Anarbeitung
der Laibungsbereiche angleichen der betroffenen Flächen
an den vorgefundenen Bestand inkl. Material,
Terminierung und allen erforderlichen Vor- und
Nebenarbeiten
Menge: 1,000 Stk

**04.03.0060 Baurichtmaß (B x H): ca. 600 x 2.050mm 1+1-Flg.**
Baurichtmaß (B x H): ca. 600 x 2.050mm 1+1-Flg.
Fensternummer: 15.03.01-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**04.03.0070 Zulage Ausführung mit Isolierverglasung 3-fach**
Zulage Ausführung mit Isolierverglasung 3-fach zur
Vorposition mit Ug 0,6 W/m²K
Uw-Fenster 0,83 W/m²K
Menge: 1,000 Stk

**04.03.0080 Maler- und Beiputz**
Putz- und malertechnische Überarbeitung und Anarbeitung
der Laibungsbereiche angleichen der betroffenen Flächen
an den vorgefundenen Bestand inkl. Material,
Terminierung und allen erforderlichen Vor- und
Nebenarbeiten
Menge: 1,000 Stk

**04.03.0090 Baurichtmaß (B x H): ca. 1.750 x 2.900mm 2+2-Flg.**
Baurichtmaß (B x H): ca. 1.750 x 2.900mm 2+2-Flg.
Fensternummer: 15.03.02-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**04.03.0100 Zulage Ausführung mit Isolierverglasung 3-fach**
Zulage Ausführung mit Isolierverglasung 3-fach zur
Vorposition mit Ug 0,6 W/m²K
Uw-Fenster 0,83 W/m²K
Menge: 1,000 Stk

**04.03.0110 Maler- und Beiputz**
Putz- und malertechnische Überarbeitung und Anarbeitung
der Laibungsbereiche angleichen der betroffenen Flächen
an den vorgefundenen Bestand inkl. Material,
Terminierung und allen erforderlichen Vor- und
Nebenarbeiten
Menge: 1,000 Stk

**04.03.0120 Baurichtmaß (B x H): ca. 1.750 x 2.050mm 2+2-Flg.**
Baurichtmaß (B x H): ca. 1.750 x 2.050mm 2+2-Flg.
Fensternummer: 15.03.03-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**04.03.0130 Zulage Ausführung mit Isolierverglasung 3-fach**
Zulage Ausführung mit Isolierverglasung 3-fach zur
Vorposition mit Ug 0,6 W/m²K
Uw-Fenster 0,83 W/m²K
Menge: 1,000 Stk

**04.03.0140 Maler- und Beiputz**
Putz- und malertechnische Überarbeitung und Anarbeitung
der Laibungsbereiche angleichen der betroffenen Flächen
an den vorgefundenen Bestand inkl. Material,
Terminierung und allen erforderlichen Vor- und
Nebenarbeiten
Menge: 1,000 Stk

**04.03.0150 Mehrleistung durch Demontage von Kastendoppelfenster**
*** Bedarfsposition ohne GB
Zusätzliche Putzarbeiten bedingt durch die Demontage
von Kastendoppelfenstern

Putzarbeiten ca. 120mm Breit li+re+ob (je nach
örtlicher Situation) sowie das Aufmauern unter der
Fensterbank 120mm Breit mit Styrodur ca 100mm hoch
inkl. Verputzen (je nach örtlicher Situation)
Menge: 1,000 St

**04.03.0160 Zulage Fensterrahmenverbreiterungsprofil 70mm**
*** Bedarfsposition ohne GB
Zulage zur Vorposition
Fensterrahmenverbreiterungsprofil 70mmumlaufend für den
Anschluß an bauseitiges Mauerwerk für das gesamte
Fensterelement
Menge: 1,000 Stk

#### Abschnitt 04.04 ME 21 / TE 31

**04.04.0010 Demontage und Entsorgung Bestandsfenster**
Demontage und Entsorgung Bestandsfenster
Fenster inkl Flügel und Fensterrahmen ausbauen und
anfallenden Bauschutt entsorgen.
Menge: 3,000 Stk

**04.04.0020 Baurichtmaß (B x H): ca. 2.050 x 1.750mm 2+2-Flg.**
Baurichtmaß (B x H): ca. 2.050 x 1.750mm 2+2-Flg.
Fensternummer: 13.03.01-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**04.04.0030 Zulage Ausführung mit Isolierverglasung 3-fach**
Zulage Ausführung mit Isolierverglasung 3-fach zur
Vorposition mit Ug 0,6 W/m²K
Uw-Fenster 0,83 W/m²K
Menge: 1,000 Stk

**04.04.0040 Maler- und Beiputz**
Putz- und malertechnische Überarbeitung und Anarbeitung
der Laibungsbereiche angleichen der betroffenen Flächen
an den vorgefundenen Bestand inkl. Material,
Terminierung und allen erforderlichen Vor- und
Nebenarbeiten
Menge: 1,000 Stk

**04.04.0050 Baurichtmaß (B x H): ca. 1.150 x 2.900mm 2+2-Flg.**
Baurichtmaß (B x H): ca. 1.150 x 2.900mm 2+2-Flg.
Fensternummer: 13.03.05-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**04.04.0060 Zulage Ausführung mit Isolierverglasung 3-fach**
Zulage Ausführung mit Isolierverglasung 3-fach zur
Vorposition mit Ug 0,6 W/m²K
Uw-Fenster 0,83 W/m²K
Menge: 1,000 Stk

**04.04.0070 Maler- und Beiputz**
Putz- und malertechnische Überarbeitung und Anarbeitung
der Laibungsbereiche angleichen der betroffenen Flächen
an den vorgefundenen Bestand inkl. Material,
Terminierung und allen erforderlichen Vor- und
Nebenarbeiten
Menge: 1,000 Stk

**04.04.0080 Baurichtmaß (B x H): ca. 600 x 2.050mm 1+1-Flg.**
Baurichtmaß (B x H): ca. 600 x 2.050mm 1+1-Flg.
Fensternummer: 13.03.03-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**04.04.0090 Zulage Ausführung mit Isolierverglasung 3-fach**
Zulage Ausführung mit Isolierverglasung 3-fach zur
Vorposition mit Ug 0,6 W/m²K
Uw-Fenster 0,83 W/m²K
Menge: 1,000 Stk

**04.04.0100 Maler- und Beiputz**
Putz- und malertechnische Überarbeitung und Anarbeitung
der Laibungsbereiche angleichen der betroffenen Flächen
an den vorgefundenen Bestand inkl. Material,
Terminierung und allen erforderlichen Vor- und
Nebenarbeiten
Menge: 1,000 Stk

**04.04.0110 Mehrleistung durch Demontage von Kastendoppelfenster**
*** Bedarfsposition ohne GB
Zusätzliche Putzarbeiten bedingt durch die Demontage
von Kastendoppelfenstern

Putzarbeiten ca. 120mm Breit li+re+ob (je nach
örtlicher Situation) sowie das Aufmauern unter der
Fensterbank 120mm Breit mit Styrodur ca 100mm hoch
inkl. Verputzen (je nach örtlicher Situation)
Menge: 1,000 St

**04.04.0120 Zulage Fensterrahmenverbreiterungsprofil 70mm**
*** Bedarfsposition ohne GB
Zulage zur Vorposition
Fensterrahmenverbreiterungsprofil 70mmumlaufend für den
Anschluß an bauseitiges Mauerwerk für das gesamte
Fensterelement
Menge: 1,000 Stk

#### Abschnitt 04.05 ME 22 / TE 32

**04.05.0010 Demontage und Entsorgung Bestandsfenster**
Demontage und Entsorgung Bestandsfenster
Fenster inkl Flügel und Fensterrahmen ausbauen und
anfallenden Bauschutt entsorgen.
Menge: 6,000 Stk

**04.05.0020 Demontage und Entsorgung Bestandsbalkontür**
Demontage und Entsorgung Bestandsfenster
Fenster inkl Flügel und Fensterrahmen ausbauen und
anfallenden Bauschutt entsorgen.
Menge: 1,000 Stk

**04.05.0030 Baurichtmaß (B x H): ca. 450 x 2.200mm 1+1-Flg.**
Baurichtmaß (B x H): ca. 450 x 2.200mm 1+1-Flg.
Fensternummer: 06.03.01-F, 06.03.03-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 2,000 Stk

**04.05.0040 Zulage Ausführung mit Isolierverglasung 3-fach**
Zulage Ausführung mit Isolierverglasung 3-fach zur
Vorposition mit Ug 0,6 W/m²K
Uw-Fenster 0,83 W/m²K
Menge: 2,000 Stk

**04.05.0050 Maler- und Beiputz**
Putz- und malertechnische Überarbeitung und Anarbeitung
der Laibungsbereiche angleichen der betroffenen Flächen
an den vorgefundenen Bestand inkl. Material,
Terminierung und allen erforderlichen Vor- und
Nebenarbeiten
Menge: 2,000 Stk

**04.05.0060 Baurichtmaß (B x H): ca. 1.000 x 1.950mm 1+1-Flg.**
Baurichtmaß (B x H): ca. 1.000 x 1.950mm 1+1-Flg.
Fensternummer: 6.03.02-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**04.05.0070 Zulage Ausführung mit Isolierverglasung 3-fach**
Zulage Ausführung mit Isolierverglasung 3-fach zur
Vorposition mit Ug 0,6 W/m²K
Uw-Fenster 0,83 W/m²K
Menge: 1,000 Stk

**04.05.0080 Maler- und Beiputz**
Putz- und malertechnische Überarbeitung und Anarbeitung
der Laibungsbereiche angleichen der betroffenen Flächen
an den vorgefundenen Bestand inkl. Material,
Terminierung und allen erforderlichen Vor- und
Nebenarbeiten
Menge: 1,000 Stk

**04.05.0090 Baurichtmaß (B x H): ca. 1.150 x 2.000mm 2+2-Flg.**
Baurichtmaß (B x H): ca. 1.150 x 1.900mm 2+2-Flg.
Fensternummer: 07.03.01-F, 07.03.03-F, 07.03.04-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 3,000 Stk

**04.05.0100 Zulage Ausführung mit Isolierverglasung 3-fach**
Zulage Ausführung mit Isolierverglasung 3-fach zur
Vorposition mit Ug 0,6 W/m²K
Uw-Fenster 0,83 W/m²K
Menge: 3,000 Stk

**04.05.0110 Maler- und Beiputz**
Putz- und malertechnische Überarbeitung und Anarbeitung
der Laibungsbereiche angleichen der betroffenen Flächen
an den vorgefundenen Bestand inkl. Material,
Terminierung und allen erforderlichen Vor- und
Nebenarbeiten
Menge: 3,000 Stk

**04.05.0120 Baurichtmaß (B x H): ca. 1.150 x 2.750mm 2+2-Flg.**
Baurichtmaß (B x H): ca. 1.150 x 2.700mm 2+2-Flg.
Fensternummer: 7.03.02-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**04.05.0130 Zulage Ausführung mit Isolierverglasung 3-fach**
Zulage Ausführung mit Isolierverglasung 3-fach zur
Vorposition mit Ug 0,6 W/m²K
Uw-Fenster 0,83 W/m²K
Menge: 1,000 Stk

**04.05.0140 Maler- und Beiputz**
Putz- und malertechnische Überarbeitung und Anarbeitung
der Laibungsbereiche angleichen der betroffenen Flächen
an den vorgefundenen Bestand inkl. Material,
Terminierung und allen erforderlichen Vor- und
Nebenarbeiten
Menge: 1,000 Stk

**04.05.0150 Mehrleistung durch Demontage von Kastendoppelfenster**
*** Bedarfsposition ohne GB
Zusätzliche Putzarbeiten bedingt durch die Demontage
von Kastendoppelfenstern

Putzarbeiten ca. 120mm Breit li+re+ob (je nach
örtlicher Situation) sowie das Aufmauern unter der
Fensterbank 120mm Breit mit Styrodur ca 100mm hoch
inkl. Verputzen (je nach örtlicher Situation)
Menge: 1,000 St

**04.05.0160 Zulage Fensterrahmenverbreiterungsprofil 70mm**
*** Bedarfsposition ohne GB
Zulage zur Vorposition
Fensterrahmenverbreiterungsprofil 70mmumlaufend für den
Anschluß an bauseitiges Mauerwerk für das gesamte
Fensterelement
Menge: 1,000 Stk

### Bereich 05 Haydnstr. 2 - Dachgeschoss

#### Abschnitt 05.01 ME 15 / TE 35

**05.01.0010 Demontage und Entsorgung Bestandsfenster**
Demontage und Entsorgung Bestandsfenster
Fenster inkl Flügel und Fensterrahmen ausbauen und
anfallenden Bauschutt entsorgen.
Menge: 2,000 Stk

**05.01.0020 Baurichtmaß (B x H): ca. 3.500 x 1.750mm 2-Flg.**
Baurichtmaß (B x H): ca. 3.500 x 1.750mm 2-Flg..
Fensternummer: 1.04.04-F

4-teiliges zweiflügliges Kunststofffenster mit zwei
Festglaselementen aus Mehrkammerprofilen, ohne
Sprossen, mit zum Rahmen versetzten Flügeln. Beschlag
mit Einhandbedienung, Drehkipp- und Drehfunktion,
Aushebelschutz und konstanter Griffstellung in
Kippstellung. Einbau in einschalige Wand mit stumpfem
Anschlag, einschließlich Lieferung und Montage
Innenfensterbank aus Kunststoff und  Vorrichten für
äußere Fensterbank aus Blech. Befestigung mit
Rahmendübeln und Fensterbauschrauben, einschließlich
Ausfüllen der Fugen zwischen Rahmen und anschließenden
Bauteilen.

Farbe: weiß

Rahmenprofil: eckig, mit doppelter Lippendichtung

Lüfter: Fensterfalzlüfter gem. Lüftungskonzept

Verglasung: Isolierverglasung, zweischeibig

Ug-Wert: 1,1 W/(m²K)

Aufteilung gem. Bestand
Menge: 1,000 Stk

**05.01.0030 Zulage Ausführung mit Isolierverglasung 3-fach**
Zulage Ausführung mit Isolierverglasung 3-fach zur
Vorposition mit Ug 0,6 W/m²K
Uw-Fenster 0,83 W/m²K
Menge: 1,000 Stk

**05.01.0040 Maler- und Beiputz**
Putz- und malertechnische Überarbeitung und Anarbeitung
der Laibungsbereiche angleichen der betroffenen Flächen
an den vorgefundenen Bestand inkl. Material,
Terminierung und allen erforderlichen Vor- und
Nebenarbeiten
Menge: 1,000 Stk

**05.01.0050 Baurichtmaß (B x H): ca. 2.050 x 1.300mm 3-Flg**
Baurichtmaß (B x H): ca. 2.050 x 1.300mm 3-Flg.
Fensternummer 14.04.01-F

Dreiflügliges Kunststofffenster aus Mehrkammerprofilen,
ohne Sprossen, mit zum Rahmen versetzten Flügeln.
Beschlag mit Einhandbedienung, Drehkipp- und
Drehfunktion, Aushebelschutz und konstanter
Griffstellung in Kippstellung. Einbau in einschalige
Wand mit stumpfem Anschlag, einschließlich Lieferung
und Montage Innenfensterbank aus Kunststoff und
Vorrichten für äußere Fensterbank aus Blech.
Befestigung mit Rahmendübeln und Fensterbauschrauben,
einschließlich Ausfüllen der Fugen zwischen Rahmen und
anschließenden Bauteilen.

Farbe: weiß

Rahmenprofil: eckig, mit doppelter Lippendichtung

Lüfter: Fensterfalzlüfter gem. Lüftungskonzept

Verglasung: Isolierverglasung, zweischeibig

Ug-Wert: 1,1 W/(m²K)

Aufteilung gem. Bestand
Menge: 2,000 Stk

**05.01.0060 Zulage Ausführung mit Isolierverglasung 3-fach**
Zulage Ausführung mit Isolierverglasung 3-fach zur
Vorposition mit Ug 0,6 W/m²K
Uw-Fenster 0,83 W/m²K
Menge: 2,000 Stk

**05.01.0070 Maler- und Beiputz**
Putz- und malertechnische Überarbeitung und Anarbeitung
der Laibungsbereiche angleichen der betroffenen Flächen
an den vorgefundenen Bestand inkl. Material,
Terminierung und allen erforderlichen Vor- und
Nebenarbeiten
Menge: 2,000 Stk

**05.01.0080 Zulage Fensterrahmenverbreiterungsprofil 70mm**
*** Bedarfsposition ohne GB
Zulage zur Vorposition
Fensterrahmenverbreiterungsprofil 70mmumlaufend für den
Anschluß an bauseitiges Mauerwerk für das gesamte
Fensterelement
Menge: 1,000 Stk

#### Abschnitt 05.02 ME 16 / TE 36

**05.02.0010 Demontage und Entsorgung Bestandsfenster**
Demontage und Entsorgung Bestandsfenster
Fenster inkl Flügel und Fensterrahmen ausbauen und
anfallenden Bauschutt entsorgen.
Menge: 3,000 Stk

**05.02.0020 Baurichtmaß (B x H): ca. 3.500 x 1.750mm 2-Flg.**
Baurichtmaß (B x H): ca. 3.500 x 1.750mm 2-Flg..
Fensternummer: 1.04.08-F

4-teiliges zweiflügliges Kunststofffenster mit zwei
Festglaselementen aus Mehrkammerprofilen, ohne
Sprossen, mit zum Rahmen versetzten Flügeln. Beschlag
mit Einhandbedienung, Drehkipp- und Drehfunktion,
Aushebelschutz und konstanter Griffstellung in
Kippstellung. Einbau in einschalige Wand mit stumpfem
Anschlag, einschließlich Lieferung und Montage
Innenfensterbank aus Kunststoff und  Vorrichten für
äußere Fensterbank aus Blech. Befestigung mit
Rahmendübeln und Fensterbauschrauben, einschließlich
Ausfüllen der Fugen zwischen Rahmen und anschließenden
Bauteilen.

Farbe: weiß

Rahmenprofil: eckig, mit doppelter Lippendichtung

Lüfter: Fensterfalzlüfter gem. Lüftungskonzept

Verglasung: Isolierverglasung, zweischeibig

Ug-Wert: 1,1 W/(m²K)

Aufteilung gem. Bestand
Menge: 1,000 Stk

**05.02.0030 Zulage Ausführung mit Isolierverglasung 3-fach**
Zulage Ausführung mit Isolierverglasung 3-fach zur
Vorposition mit Ug 0,6 W/m²K
Uw-Fenster 0,83 W/m²K
Menge: 1,000 Stk

**05.02.0040 Maler- und Beiputz**
Putz- und malertechnische Überarbeitung und Anarbeitung
der Laibungsbereiche angleichen der betroffenen Flächen
an den vorgefundenen Bestand inkl. Material,
Terminierung und allen erforderlichen Vor- und
Nebenarbeiten
Menge: 1,000 Stk

**05.02.0050 Baurichtmaß (B x H): ca.1.550 x 1.250mm 2-Flg**
Baurichtmaß (B x H): ca. 1.550 x 1.250mm 2-Flg.
Fensternummer 4.04.02-F, 5.04.01-F

Zweiflügliges Kunststofffenster aus Mehrkammerprofilen,
ohne Sprossen, mit zum Rahmen versetzten Flügeln.
Beschlag mit Einhandbedienung, Drehkipp- und
Drehfunktion, Aushebelschutz und konstanter
Griffstellung in Kippstellung. Einbau in einschalige
Wand mit stumpfem Anschlag, einschließlich Lieferung
und Montage Innenfensterbank aus Kunststoff und
Vorrichten für äußere Fensterbank aus Blech.
Befestigung mit Rahmendübeln und Fensterbauschrauben,
einschließlich Ausfüllen der Fugen zwischen Rahmen und
anschließenden Bauteilen.

Farbe: weiß

Rahmenprofil: eckig, mit doppelter Lippendichtung

Lüfter: Fensterfalzlüfter gem. Lüftungskonzept

Verglasung: Isolierverglasung, zweischeibig

Ug-Wert: 1,1 W/(m²K)

Aufteilung gem. Bestand
Menge: 2,000 Stk

**05.02.0060 Zulage Ausführung mit Isolierverglasung 3-fach**
Zulage Ausführung mit Isolierverglasung 3-fach zur
Vorposition mit Ug 0,6 W/m²K
Uw-Fenster 0,83 W/m²K
Menge: 2,000 Stk

**05.02.0070 Maler- und Beiputz**
Putz- und malertechnische Überarbeitung und Anarbeitung
der Laibungsbereiche angleichen der betroffenen Flächen
an den vorgefundenen Bestand inkl. Material,
Terminierung und allen erforderlichen Vor- und
Nebenarbeiten
Menge: 2,000 Stk

**05.02.0080 Zulage Fensterrahmenverbreiterungsprofil 70mm**
*** Bedarfsposition ohne GB
Zulage zur Vorposition
Fensterrahmenverbreiterungsprofil 70mmumlaufend für den
Anschluß an bauseitiges Mauerwerk für das gesamte
Fensterelement
Menge: 1,000 Stk

### Bereich 06 Haydnstr. 2 - Treppenhaus

#### Abschnitt 06.01 Treppenhausfenster

**06.01.0010 Demontage und Entsorgung Bestandsfenster**
Demontage und Entsorgung Bestandsfenster
Fenster inkl Flügel und Fensterrahmen ausbauen und
anfallenden Bauschutt entsorgen.
Menge: 4,000 Stk

**06.01.0020 Baurichtmaß (B x H): ca. 1150 x 1.950mm 1+1+1 Flg**
Baurichtmaß (B x H): ca. 1150 x 1.950mm 1+1+1 Flg
Fensternummer: 5.01.02-F, 5.02.02-F

Einflügliges Kunststofffenster mit festverglastem
Unter- und Oberlicht aus Mehrkammerprofilen mit
Festverglasung unten, ohne Sprossen, mit zum Rahmen
versetzten Flügeln. Beschlag mit Einhandbedienung,
Drehfunktion, Aushebelschutz. Einbau in einschalige
Wand mit stumpfem Anschlag, einschließlich Lieferung
und Montage Innenfensterbank aus Kunststoff und
Vorrichten für äußere Fensterbank aus Blech.
Befestigung mit Rahmendübeln und Fensterbauschrauben,
einschließlich Ausfüllen der Fugen zwischen Rahmen und
anschließenden Bauteilen.

Farbe: weiß

Rahmenprofil: eckig, mit doppelter Lippendichtung

Griff: Höhe ca.400mm abschließbar

Lüfter: Fensterfalzlüfter gem. Lüftungskonzept

Verglasung: Isolierverglasung, zweischeibig

Ug-Wert: 1,1 W/(m²K)

Aufteilung gem. Bestand
Menge: 2,000 Stk

**06.01.0030 Zulage Ausführung mit Isolierverglasung 3-fach**
Zulage Ausführung mit Isolierverglasung 3-fach zur
Vorposition mit Ug 0,6 W/m²K
Uw-Fenster 0,83 W/m²K
Menge: 2,000 Stk

**06.01.0040 Maler- und Beiputz**
Putz- und malertechnische Überarbeitung und Anarbeitung
der Laibungsbereiche angleichen der betroffenen Flächen
an den vorgefundenen Bestand inkl. Material,
Terminierung und allen erforderlichen Vor- und
Nebenarbeiten
Menge: 2,000 Stk

**06.01.0050 Baurichtmaß (B x H): ca. 1150 x 1.900mm 1+1+1 Flg**
Baurichtmaß (B x H): ca. 1150 x 1.900mm 1+1+1 Flg
Fensternummer: 5.03.02-F,

Einflügliges Kunststofffenster mit festverglastem
Oberlicht aus Mehrkammerprofilen mit Festverglasung
unten, ohne Sprossen, mit zum Rahmen versetzten
Flügeln. Beschlag mit Einhandbedienung, Drehfunktion,
Aushebelschutz. Einbau in einschalige Wand mit stumpfem
Anschlag, einschließlich Lieferung und Montage
Innenfensterbank aus Kunststoff und  Vorrichten für
äußere Fensterbank aus Blech. Befestigung mit
Rahmendübeln und Fensterbauschrauben, einschließlich
Ausfüllen der Fugen zwischen Rahmen und anschließenden
Bauteilen.

Farbe: weiß

Rahmenprofil: eckig, mit doppelter Lippendichtung

Griff: Höhe ca.400mm abschließbar

Lüfter: Fensterfalzlüfter gem. Lüftungskonzept

Verglasung: Isolierverglasung, zweischeibig

Ug-Wert: 1,1 W/(m²K)

Aufteilung gem. Bestand
Menge: 1,000 Stk

**06.01.0060 Zulage Ausführung mit Isolierverglasung 3-fach**
Zulage Ausführung mit Isolierverglasung 3-fach zur
Vorposition mit Ug 0,6 W/m²K
Uw-Fenster 0,83 W/m²K
Menge: 1,000 Stk

**06.01.0070 Maler- und Beiputz**
Putz- und malertechnische Überarbeitung und Anarbeitung
der Laibungsbereiche angleichen der betroffenen Flächen
an den vorgefundenen Bestand inkl. Material,
Terminierung und allen erforderlichen Vor- und
Nebenarbeiten
Menge: 1,000 Stk

**06.01.0080 Baurichtmaß (B x H): ca. 1150 x 650mm 1-Flg**
Baurichtmaß (B x H): ca. 1150 x 650mm festverglast.
Fensternummer: 5.04.02-F,

Einflügliges Kunststofffenster aus Mehrkammerprofilen
mit zum Rahmen versetzten Flügeln. Beschlag mit
Einhandbedienung, Drehfunktion, Aushebelschutz. Einbau
in einschalige Wand mit stumpfem Anschlag,
einschließlich Lieferung und Montage Innenfensterbank
aus Kunststoff und  Vorrichten für äußere Fensterbank
aus Blech. Befestigung mit Rahmendübeln und
Fensterbauschrauben, einschließlich Ausfüllen der Fugen
zwischen Rahmen und anschließenden Bauteilen.

Farbe: weiß

Rahmenprofil: eckig, mit doppelter Lippendichtung

Lüfter: Fensterfalzlüfter gem. Lüftungskonzept

Verglasung: Isolierverglasung, zweischeibig

Griff: Abschließbar

Ug-Wert: 1,1 W/(m²K)

Aufteilung gem. Bestand
Menge: 1,000 Stk

**06.01.0090 Zulage Ausführung mit Isolierverglasung 3-fach**
Zulage Ausführung mit Isolierverglasung 3-fach zur
Vorposition mit Ug 0,6 W/m²K
Uw-Fenster 0,83 W/m²K
Menge: 1,000 Stk

**06.01.0100 Maler- und Beiputz**
Putz- und malertechnische Überarbeitung und Anarbeitung
der Laibungsbereiche angleichen der betroffenen Flächen
an den vorgefundenen Bestand inkl. Material,
Terminierung und allen erforderlichen Vor- und
Nebenarbeiten
Menge: 1,000 Stk

**06.01.0110 Zulage Fensterrahmenverbreiterungsprofil 70mm**
*** Bedarfsposition ohne GB
Zulage zur Vorposition
Fensterrahmenverbreiterungsprofil 70mmumlaufend für den
Anschluß an bauseitiges Mauerwerk für das gesamte
Fensterelement
Menge: 1,000 Stk

#### Abschnitt 06.02 Türen

*Hinweis*
Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

**06.02.0010 Aluminium Haustüranlage ca. 155 x 355 cm**
zweifügelige Hauseingangstüren, wärmegedämmte
Ausführung als Ganz Alu-Konstruktion mit Blendrahmen
und Schwelle liefern, vorhandene Holztüren ausbauen,
abfahren und neue Türen mit allen evtl. erforderlichen
Paßleisten einbauen.
Die Profile sind entsprechend der neuen
Wärmeschutzverordnung und der Energie-
Einsparungsgesetztes nach DIN auszuführen.

Der äußere Anschluß gegen die Leibung ist mit einem
dauerelastischen Dichtstoff auf Thiokol-Basis zu
versiegeln.

Isolierverglasung, Uw-Wert von max. 1,3 W/m²K
Gußornamentglas weiß.

bestehend aus Geh- und Bedarfsflügel in Stulpausführung
Eloxierung E 6 EV 1 Beschläge:
selbstschließend mit Feststelleinrichtung
pulverbeschichtet, Farbe nach Wahl des AG
Umlaufende Dichtung 2 Bänder
1 BKS - Einsteckschloß mit  Profilzylinder mit
Aluminium-Wechselgarnitur
und PZ-Schloss,
Mehrfachverriegelung
E-Öffner
2 x Glasfüllung
Verglasung VSG 6-16 VSG 6,
Maß: ca. 155 x 355 cm lichtes Öffnungsmaß
Ort: Treppenhauseingangstür
Menge: 1,000 St

**06.02.0020 Holz Haustüranlage ca. 155 x 355 cm**
*** Bedarfsposition ohne GB
alternative Ausführung zur Vorposition aus
Vollholz, endlackiert
Menge: 1,000 St

**06.02.0030 Beiputz und Malerarbeiten innen**
Als Zulage zur Vorposition.
Die innenseitige Leibung nach erfolgtem Einbau
instand setzen.
Lieferung und Einbau von Eckschutzschienen im Bereich
der
demontierten Fenster incl. fachgerechtem Einputzen.
Beschädigte Stellen fachgerecht beseitigen.
Rauhfasertapete liefern
und Anbringen auf der gesamten Leibung und mit einem
Dispersionsanstrich (Grund-, Zwischen- und Endanstrich)
versehen, Farbe weiß (in vorheriger Absprache mit dem
Bauleiter)
Leibungstiefe bis ca. 300 mm
Menge: 1,000 St

**06.02.0040 Aluminium Eingangstür ca. 110 x 195 cm**
Einflügelige Hauseingangstüren, wärmegedämmte
Ausführung als Ganz Alu-Konstruktion mit Blendrahmen
und Schwelle liefern, vorhandene Holztüren ausbauen,
abfahren und neue Türen mit allen evtl. erforderlichen
Paßleisten einbauen.
Die Profile sind entsprechend der neuen
Wärmeschutzverordnung und der Energie-
Einsparungsgesetztes nach DIN auszuführen.

Der äußere Anschluß gegen die Leibung ist mit einem
dauerelastischen Dichtstoff auf Thiokol-Basis zu
versiegeln.

Isolierverglasung, Uw-Wert von max. 1,3 W/m²K
Gußornamentglas weiß.

Eloxierung E 6 EV 1 Beschläge:
selbstschließend
pulverbeschichtet, Farbe nach Wahl des AG
Umlaufende Dichtung 2 Bänder
1 BKS - Einsteckschloß mit  Profilzylinder mit
Aluminium-Wechselgarnitur
und PZ-Schloss,
Mehrfachverriegelung
Glasfüllung
Verglasung VSG 6-16 VSG 6,
Maß: ca. 110 x 195 cm lichtes Öffnungsmaß
Ort: Hof- und Kellertür
Menge: 3,000 St

**06.02.0050 Holz Eingangstür ca. 110 x 195 cm**
*** Bedarfsposition ohne GB
alternative Ausführung zur Vorposition aus
Vollholz, endlackiert
Menge: 3,000 St

**06.02.0060 Beiputz und Malerarbeiten innen**
Als Zulage zur Vorposition.
Die innenseitige Leibung nach erfolgtem Einbau
instand setzen.
Lieferung und Einbau von Eckschutzschienen im Bereich
der
demontierten Fenster incl. fachgerechtem Einputzen.
Beschädigte Stellen fachgerecht beseitigen.
Rauhfasertapete liefern
und Anbringen auf der gesamten Leibung und mit einem
Dispersionsanstrich (Grund-, Zwischen- und Endanstrich)
versehen, Farbe weiß (in vorheriger Absprache mit dem
Bauleiter)
Leibungstiefe bis ca. 300 mm
Menge: 3,000 St

### Bereich 07 Hindenburgdamm 57e - Erdgeschoss

#### Abschnitt 07.01 ME 23 / TE 03

**07.01.0010 Demontage und Entsorgung Bestandsfenster**
Demontage und Entsorgung Bestandsfenster
Fenster inkl Flügel und Fensterrahmen ausbauen und
anfallenden Bauschutt entsorgen.
Menge: 5,000 Stk

**07.01.0020 Baurichtmaß (B x H): ca. 850 x 2.300mm 1+1-Flg.**
Baurichtmaß (B x H): ca. 850 x 2.300mm 1+1-Flg.
Fensternummer: 09.00.01-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**07.01.0030 Zulage Ausführung mit Isolierverglasung 3-fach**
Zulage Ausführung mit Isolierverglasung 3-fach zur
Vorposition mit Ug 0,6 W/m²K
Uw-Fenster 0,83 W/m²K
Menge: 1,000 Stk

**07.01.0040 Maler- und Beiputz**
Putz- und malertechnische Überarbeitung und Anarbeitung
der Laibungsbereiche angleichen der betroffenen Flächen
an den vorgefundenen Bestand inkl. Material,
Terminierung und allen erforderlichen Vor- und
Nebenarbeiten
Menge: 1,000 Stk

**07.01.0050 Baurichtmaß (B x H): ca. 1.150 x 2.300mm 1+1-Flg.**
Baurichtmaß (B x H): ca. 1.150 x 2.300mm 1+1-Flg.
Fensternummer: 09.00.02-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**07.01.0060 Zulage Ausführung mit Isolierverglasung 3-fach**
Zulage Ausführung mit Isolierverglasung 3-fach zur
Vorposition mit Ug 0,6 W/m²K
Uw-Fenster 0,83 W/m²K
Menge: 1,000 Stk

**07.01.0070 Maler- und Beiputz**
Putz- und malertechnische Überarbeitung und Anarbeitung
der Laibungsbereiche angleichen der betroffenen Flächen
an den vorgefundenen Bestand inkl. Material,
Terminierung und allen erforderlichen Vor- und
Nebenarbeiten
Menge: 1,000 Stk

**07.01.0080 Baurichtmaß (B x H): ca. 650 x 2,050mm 1+1-Flg.**
Baurichtmaß (B x H): ca. 650 x 2.050mm 1+1-Flg.
Fensternummer: 02.00.02-F, 02.00.03-F, 02.00.04-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 3,000 Stk

**07.01.0090 Zulage Ausführung mit Isolierverglasung 3-fach**
Zulage Ausführung mit Isolierverglasung 3-fach zur
Vorposition mit Ug 0,6 W/m²K
Uw-Fenster 0,83 W/m²K
Menge: 3,000 Stk

**07.01.0100 Maler- und Beiputz**
Putz- und malertechnische Überarbeitung und Anarbeitung
der Laibungsbereiche angleichen der betroffenen Flächen
an den vorgefundenen Bestand inkl. Material,
Terminierung und allen erforderlichen Vor- und
Nebenarbeiten
Menge: 3,000 Stk

**07.01.0110 Mehrleistung durch Demontage von Kastendoppelfenster**
*** Bedarfsposition ohne GB
Zusätzliche Putzarbeiten bedingt durch die Demontage
von Kastendoppelfenstern

Putzarbeiten ca. 120mm Breit li+re+ob (je nach
örtlicher Situation) sowie das Aufmauern unter der
Fensterbank 120mm Breit mit Styrodur ca 100mm hoch
inkl. Verputzen (je nach örtlicher Situation)
Menge: 1,000 St

**07.01.0120 Zulage Fensterrahmenverbreiterungsprofil 70mm**
*** Bedarfsposition ohne GB
Zulage zur Vorposition
Fensterrahmenverbreiterungsprofil 70mmumlaufend für den
Anschluß an bauseitiges Mauerwerk für das gesamte
Fensterelement
Menge: 1,000 Stk

#### Abschnitt 07.02 ME 24 / TE 04

**07.02.0010 Demontage und Entsorgung Bestandsfenster**
Demontage und Entsorgung Bestandsfenster
Fenster inkl Flügel und Fensterrahmen ausbauen und
anfallenden Bauschutt entsorgen.
Menge: 8,000 Stk

**07.02.0020 Baurichtmaß (B x H): ca. 750 x 2,250mm 1+1-Flg.**
Baurichtmaß (B x H): ca. 750 x 2.250mm 1+1-Flg.
Fensternummer: 01.00.13-F, 01.00.14-F, 01.00.15-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 3,000 Stk

**07.02.0030 Zulage Ausführung mit Isolierverglasung 3-fach**
Zulage Ausführung mit Isolierverglasung 3-fach zur
Vorposition mit Ug 0,6 W/m²K
Uw-Fenster 0,83 W/m²K
Menge: 3,000 Stk

**07.02.0040 Maler- und Beiputz**
Putz- und malertechnische Überarbeitung und Anarbeitung
der Laibungsbereiche angleichen der betroffenen Flächen
an den vorgefundenen Bestand inkl. Material,
Terminierung und allen erforderlichen Vor- und
Nebenarbeiten
Menge: 3,000 Stk

**07.02.0050 Baurichtmaß (B x H): ca. 950 x 2.250mm 2+2-Flg.**
Baurichtmaß (B x H): ca. 950 x 2.250mm 2+2-Flg.
Fensternummer: 1.00.16-F,

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**07.02.0060 Zulage Ausführung mit Isolierverglasung 3-fach**
Zulage Ausführung mit Isolierverglasung 3-fach zur
Vorposition mit Ug 0,6 W/m²K
Uw-Fenster 0,83 W/m²K
Menge: 1,000 Stk

**07.02.0070 Maler- und Beiputz**
Putz- und malertechnische Überarbeitung und Anarbeitung
der Laibungsbereiche angleichen der betroffenen Flächen
an den vorgefundenen Bestand inkl. Material,
Terminierung und allen erforderlichen Vor- und
Nebenarbeiten
Menge: 1,000 Stk

**07.02.0080 Baurichtmaß (B x H): ca. 1.150 x 2.250mm 2+2-Flg.**
Baurichtmaß (B x H): ca. 1.150 x 2.250mm 2+2-Flg.
Fensternummer: 1.00.17-F,

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**07.02.0090 Zulage Ausführung mit Isolierverglasung 3-fach**
Zulage Ausführung mit Isolierverglasung 3-fach zur
Vorposition mit Ug 0,6 W/m²K
Uw-Fenster 0,83 W/m²K
Menge: 1,000 Stk

**07.02.0100 Maler- und Beiputz**
Putz- und malertechnische Überarbeitung und Anarbeitung
der Laibungsbereiche angleichen der betroffenen Flächen
an den vorgefundenen Bestand inkl. Material,
Terminierung und allen erforderlichen Vor- und
Nebenarbeiten
Menge: 1,000 Stk

**07.02.0110 Baurichtmaß (B x H): ca. 1.250 x 2.300mm 1+2+2-Flg**
Baurichtmaß (B x H): ca. 1.250 x 2.300mm 1+2+2-Flg
Fensternummer: 11.00.01-F

Zweiflügliges Kunststofffenster mit Oberlichtern aus
Mehrkammerprofilen mit Festverglasung unten, ohne
Sprossen, mit zum Rahmen versetzten Flügeln. Beschlag
mit Einhandbedienung, Drehkipp- und Drehfunktion,
Aushebelschutz und konstanter Griffstellung in
Kippstellung. Einbau in einschalige Wand mit stumpfem
Anschlag, einschließlich Lieferung und Montage
Innenfensterbank aus Kunststoff und  Vorrichten für
äußere Fensterbank aus Blech. Befestigung mit
Rahmendübeln und Fensterbauschrauben, einschließlich
Ausfüllen der Fugen zwischen Rahmen und anschließenden
Bauteilen.

Farbe: weiß

Rahmenprofil: eckig, mit doppelter Lippendichtung

Lüfter: Fensterfalzlüfter gem. Lüftungskonzept

Verglasung: Isolierverglasung, zweischeibig

Ug-Wert: 1,1 W/(m²K)

Aufteilung gem. Bestand
Menge: 1,000 Stk

**07.02.0120 Zulage Ausführung mit Isolierverglasung 3-fach**
Zulage Ausführung mit Isolierverglasung 3-fach zur
Vorposition mit Ug 0,6 W/m²K
Uw-Fenster 0,83 W/m²K
Menge: 1,000 Stk

**07.02.0130 Maler- und Beiputz**
Putz- und malertechnische Überarbeitung und Anarbeitung
der Laibungsbereiche angleichen der betroffenen Flächen
an den vorgefundenen Bestand inkl. Material,
Terminierung und allen erforderlichen Vor- und
Nebenarbeiten
Menge: 1,000 Stk

**07.02.0140 Baurichtmaß (B x H): ca. 450 x 2,550mm 1+1-Flg.**
Baurichtmaß (B x H): ca. 450 x 2.550mm 1+1-Flg.
Fensternummer: 12.00.01-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**07.02.0150 Zulage Ausführung mit Isolierverglasung 3-fach**
Zulage Ausführung mit Isolierverglasung 3-fach zur
Vorposition mit Ug 0,6 W/m²K
Uw-Fenster 0,83 W/m²K
Menge: 1,000 Stk

**07.02.0160 Maler- und Beiputz**
Putz- und malertechnische Überarbeitung und Anarbeitung
der Laibungsbereiche angleichen der betroffenen Flächen
an den vorgefundenen Bestand inkl. Material,
Terminierung und allen erforderlichen Vor- und
Nebenarbeiten
Menge: 1,000 Stk

**07.02.0170 Baurichtmaß (B x H): ca. 1.000 x 2,300mm 1+1-Flg.**
Baurichtmaß (B x H): ca. 1.000 x 2.300mm 1+1-Flg.
Fensternummer: 12.00.02-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**07.02.0180 Zulage Ausführung mit Isolierverglasung 3-fach**
Zulage Ausführung mit Isolierverglasung 3-fach zur
Vorposition mit Ug 0,6 W/m²K
Uw-Fenster 0,83 W/m²K
Menge: 1,000 Stk

**07.02.0190 Maler- und Beiputz**
Putz- und malertechnische Überarbeitung und Anarbeitung
der Laibungsbereiche angleichen der betroffenen Flächen
an den vorgefundenen Bestand inkl. Material,
Terminierung und allen erforderlichen Vor- und
Nebenarbeiten
Menge: 1,000 Stk

**07.02.0200 Mehrleistung durch Demontage von Kastendoppelfenster**
*** Bedarfsposition ohne GB
Zusätzliche Putzarbeiten bedingt durch die Demontage
von Kastendoppelfenstern

Putzarbeiten ca. 120mm Breit li+re+ob (je nach
örtlicher Situation) sowie das Aufmauern unter der
Fensterbank 120mm Breit mit Styrodur ca 100mm hoch
inkl. Verputzen (je nach örtlicher Situation)
Menge: 1,000 St

**07.02.0210 Zulage Fensterrahmenverbreiterungsprofil 70mm**
*** Bedarfsposition ohne GB
Zulage zur Vorposition
Fensterrahmenverbreiterungsprofil 70mmumlaufend für den
Anschluß an bauseitiges Mauerwerk für das gesamte
Fensterelement
Menge: 1,000 Stk

#### Abschnitt 07.03 ME 25 / TE 02

**07.03.0010 Demontage und Entsorgung Bestandsfenster**
Demontage und Entsorgung Bestandsfenster
Fenster inkl Flügel und Fensterrahmen ausbauen und
anfallenden Bauschutt entsorgen.
Menge: 5,000 Stk

**07.03.0020 Baurichtmaß (B x H): ca. 1.150 x 1.850mm 2+2-Flg.**
Baurichtmaß (B x H): ca. 1.150 x 1.850mm 2+2-Flg.
Fensternummer: 07.00.01-F, 07.00.02-F, 07.00.03-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 3,000 Stk

**07.03.0030 Zulage Ausführung mit Isolierverglasung 3-fach**
Zulage Ausführung mit Isolierverglasung 3-fach zur
Vorposition mit Ug 0,6 W/m²K
Uw-Fenster 0,83 W/m²K
Menge: 3,000 Stk

**07.03.0040 Maler- und Beiputz**
Putz- und malertechnische Überarbeitung und Anarbeitung
der Laibungsbereiche angleichen der betroffenen Flächen
an den vorgefundenen Bestand inkl. Material,
Terminierung und allen erforderlichen Vor- und
Nebenarbeiten
Menge: 3,000 Stk

**07.03.0050 Baurichtmaß (B x H): ca. 1.500 x 2.650mm 3+3-Flg.**
Baurichtmaß (B x H): ca. 1.500 x 2.650mm 3+3-Flg.
Fensternummer: 08.00.01-F

Dreiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**07.03.0060 Zulage Ausführung mit Isolierverglasung 3-fach**
Zulage Ausführung mit Isolierverglasung 3-fach zur
Vorposition mit Ug 0,6 W/m²K
Uw-Fenster 0,83 W/m²K
Menge: 1,000 Stk

**07.03.0070 Maler- und Beiputz**
Putz- und malertechnische Überarbeitung und Anarbeitung
der Laibungsbereiche angleichen der betroffenen Flächen
an den vorgefundenen Bestand inkl. Material,
Terminierung und allen erforderlichen Vor- und
Nebenarbeiten
Menge: 1,000 Stk

**07.03.0080 Mehrleistung durch Demontage von Kastendoppelfenster**
*** Bedarfsposition ohne GB
Zusätzliche Putzarbeiten bedingt durch die Demontage
von Kastendoppelfenstern

Putzarbeiten ca. 120mm Breit li+re+ob (je nach
örtlicher Situation) sowie das Aufmauern unter der
Fensterbank 120mm Breit mit Styrodur ca 100mm hoch
inkl. Verputzen (je nach örtlicher Situation)
Menge: 1,000 St

**07.03.0090 Zulage Fensterrahmenverbreiterungsprofil 70mm**
*** Bedarfsposition ohne GB
Zulage zur Vorposition
Fensterrahmenverbreiterungsprofil 70mmumlaufend für den
Anschluß an bauseitiges Mauerwerk für das gesamte
Fensterelement
Menge: 1,000 Stk

#### Abschnitt 07.04 Türen

*Hinweis*
Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

**07.04.0010 Aluminium Haustüranlage ca. 155 x 355 cm**
zweifügelige Hauseingangstüren, wärmegedämmte
Ausführung als Ganz Alu-Konstruktion mit Blendrahmen
und Schwelle liefern, vorhandene Holztüren ausbauen,
abfahren und neue Türen mit allen evtl. erforderlichen
Paßleisten einbauen.
Die Profile sind entsprechend der neuen
Wärmeschutzverordnung und der Energie-
Einsparungsgesetztes nach DIN auszuführen.

Der äußere Anschluß gegen die Leibung ist mit einem
dauerelastischen Dichtstoff auf Thiokol-Basis zu
versiegeln.

Isolierverglasung, Uw-Wert von max. 1,3 W/m²K
Gußornamentglas weiß.

bestehend aus Geh- und Bedarfsflügel in Stulpausführung
Eloxierung E 6 EV 1 Beschläge:
selbstschließend mit Feststelleinrichtung
pulverbeschichtet, Farbe nach Wahl des AG
Umlaufende Dichtung 2 Bänder
1 BKS - Einsteckschloß mit  Profilzylinder mit
Aluminium-Wechselgarnitur
und PZ-Schloss,
Mehrfachverriegelung
E-Öffner
2 x Glasfüllung
Verglasung VSG 6-16 VSG 6,
Maß: ca. 155 x 355 cm lichtes Öffnungsmaß
Ort: Treppenhauseingangstür
Menge: 1,000 St

**07.04.0020 Holz Haustüranlage ca. 155 x 355 cm**
*** Bedarfsposition ohne GB
alternative Ausführung zur Vorposition aus
Vollholz, endlackiert
Menge: 1,000 St

**07.04.0030 Beiputz und Malerarbeiten innen**
Als Zulage zur Vorposition.
Die innenseitige Leibung nach erfolgtem Einbau
instand setzen.
Lieferung und Einbau von Eckschutzschienen im Bereich
der
demontierten Fenster incl. fachgerechtem Einputzen.
Beschädigte Stellen fachgerecht beseitigen.
Rauhfasertapete liefern
und Anbringen auf der gesamten Leibung und mit einem
Dispersionsanstrich (Grund-, Zwischen- und Endanstrich)
versehen, Farbe weiß (in vorheriger Absprache mit dem
Bauleiter)
Leibungstiefe bis ca. 300 mm
Menge: 1,000 St

**07.04.0040 Aluminium Eingangstür ca. 110 x 195 cm**
Einflügelige Hauseingangstüren, wärmegedämmte
Ausführung als Ganz Alu-Konstruktion mit Blendrahmen
und Schwelle liefern, vorhandene Holztüren ausbauen,
abfahren und neue Türen mit allen evtl. erforderlichen
Paßleisten einbauen.
Die Profile sind entsprechend der neuen
Wärmeschutzverordnung und der Energie-
Einsparungsgesetztes nach DIN auszuführen.

Der äußere Anschluß gegen die Leibung ist mit einem
dauerelastischen Dichtstoff auf Thiokol-Basis zu
versiegeln.

Isolierverglasung, Uw-Wert von max. 1,3 W/m²K
Gußornamentglas weiß.

Eloxierung E 6 EV 1 Beschläge:
selbstschließend
pulverbeschichtet, Farbe nach Wahl des AG
Umlaufende Dichtung 2 Bänder
1 BKS - Einsteckschloß mit  Profilzylinder mit
Aluminium-Wechselgarnitur
und PZ-Schloss,
Mehrfachverriegelung
Glasfüllung
Verglasung VSG 6-16 VSG 6,
Maß: ca. 110 x 195 cm lichtes Öffnungsmaß
Ort: Hof- und Kellertür
Menge: 3,000 St

**07.04.0050 Holz Eingangstür ca. 110 x 195 cm**
*** Bedarfsposition ohne GB
alternative Ausführung zur Vorposition aus
Vollholz, endlackiert
Menge: 3,000 St

**07.04.0060 Beiputz und Malerarbeiten innen**
Als Zulage zur Vorposition.
Die innenseitige Leibung nach erfolgtem Einbau
instand setzen.
Lieferung und Einbau von Eckschutzschienen im Bereich
der
demontierten Fenster incl. fachgerechtem Einputzen.
Beschädigte Stellen fachgerecht beseitigen.
Rauhfasertapete liefern
und Anbringen auf der gesamten Leibung und mit einem
Dispersionsanstrich (Grund-, Zwischen- und Endanstrich)
versehen, Farbe weiß (in vorheriger Absprache mit dem
Bauleiter)
Leibungstiefe bis ca. 300 mm
Menge: 3,000 St

### Bereich 08 Hindenburgdamm 57e - 1. Obergeschoss

#### Abschnitt 08.01 ME 26 / TE 09

**08.01.0010 Demontage und Entsorgung Bestandsfenster**
Demontage und Entsorgung Bestandsfenster
Fenster inkl Flügel und Fensterrahmen ausbauen und
anfallenden Bauschutt entsorgen.
Menge: 9,000 Stk

**08.01.0020 Demontage und Entsorgung Bestandsbalkontür**
Demontage und Entsorgung Bestandsfenster
Fenster inkl Flügel und Fensterrahmen ausbauen und
anfallenden Bauschutt entsorgen.
Menge: 1,000 Stk

**08.01.0030 Baurichtmaß (B x H): ca. 750 x 1.950mm 1+1-Flg.**
Baurichtmaß (B x H): ca. 750 x 1.950mm 1+1-Flg.
Fensternummer: 2.01.11-F, 2.01.12-F, 2.01.13-F,

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 3,000 Stk

**08.01.0040 Zulage Ausführung mit Isolierverglasung 3-fach**
Zulage Ausführung mit Isolierverglasung 3-fach zur
Vorposition mit Ug 0,6 W/m²K
Uw-Fenster 0,83 W/m²K
Menge: 3,000 Stk

**08.01.0050 Zulage Ausführung in SK3**
Menge: 3,000 Stk

**08.01.0060 Maler- und Beiputz**
Putz- und malertechnische Überarbeitung und Anarbeitung
der Laibungsbereiche angleichen der betroffenen Flächen
an den vorgefundenen Bestand inkl. Material,
Terminierung und allen erforderlichen Vor- und
Nebenarbeiten
Menge: 3,000 Stk

**08.01.0070 Baurichtmaß (B x H): ca. 950 x 1.950mm 2+2-Flg.**
Baurichtmaß (B x H): ca. 950 x 1.950mm 2+2-Flg.
Fensternummer: 2.01.14-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**08.01.0080 Zulage Ausführung mit Isolierverglasung 3-fach**
Zulage Ausführung mit Isolierverglasung 3-fach zur
Vorposition mit Ug 0,6 W/m²K
Uw-Fenster 0,83 W/m²K
Menge: 1,000 Stk

**08.01.0090 Zulage Ausführung in SK3**
Menge: 1,000 Stk

**08.01.0100 Maler- und Beiputz**
Putz- und malertechnische Überarbeitung und Anarbeitung
der Laibungsbereiche angleichen der betroffenen Flächen
an den vorgefundenen Bestand inkl. Material,
Terminierung und allen erforderlichen Vor- und
Nebenarbeiten
Menge: 1,000 Stk

**08.01.0110 Baurichtmaß (B x H): ca. 850 x 1.950mm 1+1-Flg.**
Baurichtmaß (B x H): ca. 850 x 1.950mm 1+1-Flg.
Fensternummer: 2.01.15-F, 2.01.17-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 2,000 Stk

**08.01.0120 Zulage Ausführung mit Isolierverglasung 3-fach**
Zulage Ausführung mit Isolierverglasung 3-fach zur
Vorposition mit Ug 0,6 W/m²K
Uw-Fenster 0,83 W/m²K
Menge: 2,000 Stk

**08.01.0130 Zulage Ausführung in SK3**
Menge: 2,000 Stk

**08.01.0140 Maler- und Beiputz**
Putz- und malertechnische Überarbeitung und Anarbeitung
der Laibungsbereiche angleichen der betroffenen Flächen
an den vorgefundenen Bestand inkl. Material,
Terminierung und allen erforderlichen Vor- und
Nebenarbeiten
Menge: 2,000 Stk

**08.01.0150 Baurichtmaß (B x H): ca. 1.150 x 2.750mm 2+2-Flg.**
Baurichtmaß (B x H): ca. 1.150 x 2.750mm 2+2-Flg.
Fensternummer: 2.01.16-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**08.01.0160 Zulage Ausführung mit Isolierverglasung 3-fach**
Zulage Ausführung mit Isolierverglasung 3-fach zur
Vorposition mit Ug 0,6 W/m²K
Uw-Fenster 0,83 W/m²K
Menge: 1,000 Stk

**08.01.0170 Zulage Ausführung in SK3**
Menge: 1,000 Stk

**08.01.0180 Maler- und Beiputz**
Putz- und malertechnische Überarbeitung und Anarbeitung
der Laibungsbereiche angleichen der betroffenen Flächen
an den vorgefundenen Bestand inkl. Material,
Terminierung und allen erforderlichen Vor- und
Nebenarbeiten
Menge: 1,000 Stk

**08.01.0190 Baurichtmaß (B x H): ca. 1.500 x 2.150mm 3+3-Flg.**
Baurichtmaß (B x H): ca. 1.500 x 2.150mm 2+2-Flg.
Fensternummer: 8.01.01-F,

Dreiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**08.01.0200 Zulage Ausführung mit Isolierverglasung 3-fach**
Zulage Ausführung mit Isolierverglasung 3-fach zur
Vorposition mit Ug 0,6 W/m²K
Uw-Fenster 0,83 W/m²K
Menge: 1,000 Stk

**08.01.0210 Maler- und Beiputz**
Putz- und malertechnische Überarbeitung und Anarbeitung
der Laibungsbereiche angleichen der betroffenen Flächen
an den vorgefundenen Bestand inkl. Material,
Terminierung und allen erforderlichen Vor- und
Nebenarbeiten
Menge: 1,000 Stk

**08.01.0220 Baurichtmaß (B x H): ca. 850 x 2.300mm 1+1-Flg.**
Baurichtmaß (B x H): ca. 850 x 2.300mm 1+1-Flg.
Fensternummer: 9.01.01-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**08.01.0230 Zulage Ausführung mit Isolierverglasung 3-fach**
Zulage Ausführung mit Isolierverglasung 3-fach zur
Vorposition mit Ug 0,6 W/m²K
Uw-Fenster 0,83 W/m²K
Menge: 1,000 Stk

**08.01.0240 Maler- und Beiputz**
Putz- und malertechnische Überarbeitung und Anarbeitung
der Laibungsbereiche angleichen der betroffenen Flächen
an den vorgefundenen Bestand inkl. Material,
Terminierung und allen erforderlichen Vor- und
Nebenarbeiten
Menge: 1,000 Stk

**08.01.0250 Baurichtmaß (B x H): ca. 1.150 x 1.900mm 1+1-Flg.**
Baurichtmaß (B x H): ca. 1.150 x 1.900mm 1+1-Flg.
Fensternummer: 9.01.02-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**08.01.0260 Zulage Ausführung mit Isolierverglasung 3-fach**
Zulage Ausführung mit Isolierverglasung 3-fach zur
Vorposition mit Ug 0,6 W/m²K
Uw-Fenster 0,83 W/m²K
Menge: 1,000 Stk

**08.01.0270 Maler- und Beiputz**
Putz- und malertechnische Überarbeitung und Anarbeitung
der Laibungsbereiche angleichen der betroffenen Flächen
an den vorgefundenen Bestand inkl. Material,
Terminierung und allen erforderlichen Vor- und
Nebenarbeiten
Menge: 1,000 Stk

**08.01.0280 Mehrleistung durch Demontage von Kastendoppelfenster**
*** Bedarfsposition ohne GB
Zusätzliche Putzarbeiten bedingt durch die Demontage
von Kastendoppelfenstern

Putzarbeiten ca. 120mm Breit li+re+ob (je nach
örtlicher Situation) sowie das Aufmauern unter der
Fensterbank 120mm Breit mit Styrodur ca 100mm hoch
inkl. Verputzen (je nach örtlicher Situation)
Menge: 1,000 St

**08.01.0290 Zulage Fensterrahmenverbreiterungsprofil 70mm**
*** Bedarfsposition ohne GB
Zulage zur Vorposition
Fensterrahmenverbreiterungsprofil 70mmumlaufend für den
Anschluß an bauseitiges Mauerwerk für das gesamte
Fensterelement
Menge: 1,000 Stk

#### Abschnitt 08.02 ME 27 / TE 10

**08.02.0010 Demontage und Entsorgung Bestandsfenster**
Demontage und Entsorgung Bestandsfenster
Fenster inkl Flügel und Fensterrahmen ausbauen und
anfallenden Bauschutt entsorgen.
Menge: 14,000 Stk

**08.02.0020 Demontage und Entsorgung Bestandsbalkontür**
Demontage und Entsorgung Bestandsfenster
Fenster inkl Flügel und Fensterrahmen ausbauen und
anfallenden Bauschutt entsorgen.
Menge: 1,000 Stk

**08.02.0030 Baurichtmaß (B x H): ca. 1.000 x 1.950mm 2+2-Flg.**
Baurichtmaß (B x H): ca. 1.000 x 1.950mm 2+2-Flg.
Fensternummer: 2.01.01-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**08.02.0040 Zulage Ausführung mit Isolierverglasung 3-fach**
Zulage Ausführung mit Isolierverglasung 3-fach zur
Vorposition mit Ug 0,6 W/m²K
Uw-Fenster 0,83 W/m²K
Menge: 1,000 Stk

**08.02.0050 Zulage Ausführung in SK3**
Menge: 1,000 Stk

**08.02.0060 Maler- und Beiputz**
Putz- und malertechnische Überarbeitung und Anarbeitung
der Laibungsbereiche angleichen der betroffenen Flächen
an den vorgefundenen Bestand inkl. Material,
Terminierung und allen erforderlichen Vor- und
Nebenarbeiten
Menge: 1,000 Stk

**08.02.0070 Baurichtmaß (B x H): ca. 1.150 x 2.750mm 2+2-Flg.**
Baurichtmaß (B x H): ca. 1.150 x 2.750mm 2+2-Flg.
Fensternummer: 2.01.02-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**08.02.0080 Zulage Ausführung mit Isolierverglasung 3-fach**
Zulage Ausführung mit Isolierverglasung 3-fach zur
Vorposition mit Ug 0,6 W/m²K
Uw-Fenster 0,83 W/m²K
Menge: 1,000 Stk

**08.02.0090 Zulage Ausführung in SK3**
Menge: 1,000 Stk

**08.02.0100 Maler- und Beiputz**
Putz- und malertechnische Überarbeitung und Anarbeitung
der Laibungsbereiche angleichen der betroffenen Flächen
an den vorgefundenen Bestand inkl. Material,
Terminierung und allen erforderlichen Vor- und
Nebenarbeiten
Menge: 1,000 Stk

**08.02.0110 Baurichtmaß (B x H): ca. 650 x 1.950mm 1+1-Flg.**
Baurichtmaß (B x H): ca. 650 x 1.950mm 1+1-Flg.
Fensternummer: 1.01.18-F, 1.01.19-F, 1.01.20-F,
2.01.03-F, 2.01.04-F, 2.01.05-F, 2.01.06F, 2.01.07-F,
2.01.08-F, 2.01.09-F, 2.01.10-F,

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 11,000 Stk

**08.02.0120 Zulage Ausführung mit Isolierverglasung 3-fach**
Zulage Ausführung mit Isolierverglasung 3-fach zur
Vorposition mit Ug 0,6 W/m²K
Uw-Fenster 0,83 W/m²K
Menge: 11,000 Stk

**08.02.0130 Zulage Ausführung in SK3**
Menge: 11,000 Stk

**08.02.0140 Maler- und Beiputz**
Putz- und malertechnische Überarbeitung und Anarbeitung
der Laibungsbereiche angleichen der betroffenen Flächen
an den vorgefundenen Bestand inkl. Material,
Terminierung und allen erforderlichen Vor- und
Nebenarbeiten
Menge: 11,000 Stk

**08.02.0150 Baurichtmaß (B x H): ca. 950 x 1.950mm 2+2-Flg.**
Baurichtmaß (B x H): ca. 950 x 1.950mm 2+2-Flg.
Fensternummer: 1.01.16-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**08.02.0160 Zulage Ausführung mit Isolierverglasung 3-fach**
Zulage Ausführung mit Isolierverglasung 3-fach zur
Vorposition mit Ug 0,6 W/m²K
Uw-Fenster 0,83 W/m²K
Menge: 1,000 Stk

**08.02.0170 Zulage Ausführung in SK3**
Menge: 1,000 Stk

**08.02.0180 Maler- und Beiputz**
Putz- und malertechnische Überarbeitung und Anarbeitung
der Laibungsbereiche angleichen der betroffenen Flächen
an den vorgefundenen Bestand inkl. Material,
Terminierung und allen erforderlichen Vor- und
Nebenarbeiten
Menge: 1,000 Stk

**08.02.0190 Baurichtmaß (B x H): ca. 1.150 x 1.950mm 2+2-Flg.**
Baurichtmaß (B x H): ca. 1.150 x 1.950mm 2+2-Flg.
Fensternummer: 1.01.17-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**08.02.0200 Zulage Ausführung mit Isolierverglasung 3-fach**
Zulage Ausführung mit Isolierverglasung 3-fach zur
Vorposition mit Ug 0,6 W/m²K
Uw-Fenster 0,83 W/m²K
Menge: 1,000 Stk

**08.02.0210 Zulage Ausführung in SK3**
Menge: 1,000 Stk

**08.02.0220 Maler- und Beiputz**
Putz- und malertechnische Überarbeitung und Anarbeitung
der Laibungsbereiche angleichen der betroffenen Flächen
an den vorgefundenen Bestand inkl. Material,
Terminierung und allen erforderlichen Vor- und
Nebenarbeiten
Menge: 1,000 Stk

**08.02.0230 Mehrleistung durch Demontage von Kastendoppelfenster**
*** Bedarfsposition ohne GB
Zusätzliche Putzarbeiten bedingt durch die Demontage
von Kastendoppelfenstern

Putzarbeiten ca. 120mm Breit li+re+ob (je nach
örtlicher Situation) sowie das Aufmauern unter der
Fensterbank 120mm Breit mit Styrodur ca 100mm hoch
inkl. Verputzen (je nach örtlicher Situation)
Menge: 1,000 St

**08.02.0240 Zulage Fensterrahmenverbreiterungsprofil 70mm**
*** Bedarfsposition ohne GB
Zulage zur Vorposition
Fensterrahmenverbreiterungsprofil 70mmumlaufend für den
Anschluß an bauseitiges Mauerwerk für das gesamte
Fensterelement
Menge: 1,000 Stk

#### Abschnitt 08.03 ME 28 / TE 11

**08.03.0010 Demontage und Entsorgung Bestandsfenster**
Demontage und Entsorgung Bestandsfenster
Fenster inkl Flügel und Fensterrahmen ausbauen und
anfallenden Bauschutt entsorgen.
Menge: 7,000 Stk

**08.03.0020 Demontage und Entsorgung Bestandsbalkontür**
Demontage und Entsorgung Bestandsfenster
Fenster inkl Flügel und Fensterrahmen ausbauen und
anfallenden Bauschutt entsorgen.
Menge: 1,000 Stk

**08.03.0030 Baurichtmaß (B x H): ca. 750 x 1.950mm 1+1-Flg.**
Baurichtmaß (B x H): ca. 750 x 1.950mm 1+1-Flg.
Fensternummer: 1.01.11-F,

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**08.03.0040 Zulage Ausführung mit Isolierverglasung 3-fach**
Zulage Ausführung mit Isolierverglasung 3-fach zur
Vorposition mit Ug 0,6 W/m²K
Uw-Fenster 0,83 W/m²K
Menge: 1,000 Stk

**08.03.0050 Zulage Ausführung in SK3**
Menge: 1,000 Stk

**08.03.0060 Maler- und Beiputz**
Putz- und malertechnische Überarbeitung und Anarbeitung
der Laibungsbereiche angleichen der betroffenen Flächen
an den vorgefundenen Bestand inkl. Material,
Terminierung und allen erforderlichen Vor- und
Nebenarbeiten
Menge: 1,000 Stk

**08.03.0070 Baurichtmaß (B x H): ca. 1.150 x 2.750mm 2+2-Flg.**
Baurichtmaß (B x H): ca. 1.150 x 2.750mm 2+2-Flg.
Fensternummer: 1.01.12-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**08.03.0080 Zulage Ausführung mit Isolierverglasung 3-fach**
Zulage Ausführung mit Isolierverglasung 3-fach zur
Vorposition mit Ug 0,6 W/m²K
Uw-Fenster 0,83 W/m²K
Menge: 1,000 Stk

**08.03.0090 Zulage Ausführung in SK3**
Menge: 1,000 Stk

**08.03.0100 Maler- und Beiputz**
Putz- und malertechnische Überarbeitung und Anarbeitung
der Laibungsbereiche angleichen der betroffenen Flächen
an den vorgefundenen Bestand inkl. Material,
Terminierung und allen erforderlichen Vor- und
Nebenarbeiten
Menge: 1,000 Stk

**08.03.0110 Baurichtmaß (B x H): ca. 750 x 1.950mm 1+1-Flg.**
Baurichtmaß (B x H): ca. 750 x 1.950mm 1+1-Flg.
Fensternummer: 1.01.13-F, 1.01.14-F, 1.01.15-F,

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 3,000 Stk

**08.03.0120 Zulage Ausführung mit Isolierverglasung 3-fach**
Zulage Ausführung mit Isolierverglasung 3-fach zur
Vorposition mit Ug 0,6 W/m²K
Uw-Fenster 0,83 W/m²K
Menge: 3,000 Stk

**08.03.0130 Zulage Ausführung in SK3**
Menge: 3,000 Stk

**08.03.0140 Maler- und Beiputz**
Putz- und malertechnische Überarbeitung und Anarbeitung
der Laibungsbereiche angleichen der betroffenen Flächen
an den vorgefundenen Bestand inkl. Material,
Terminierung und allen erforderlichen Vor- und
Nebenarbeiten
Menge: 3,000 Stk

**08.03.0150 Baurichtmaß (B x H): ca. 1.250 x 1.950mm 1+2+2-Flg**
Baurichtmaß (B x H): ca. 1.250 x 1.950mm 1+2+2-Flg
Fensternummer: 11.01.01-F

Zweiflügliges Kunststofffenster mit Oberlichtern aus
Mehrkammerprofilen mit Festverglasung unten, ohne
Sprossen, mit zum Rahmen versetzten Flügeln. Beschlag
mit Einhandbedienung, Drehkipp- und Drehfunktion,
Aushebelschutz und konstanter Griffstellung in
Kippstellung. Einbau in einschalige Wand mit stumpfem
Anschlag, einschließlich Lieferung und Montage
Innenfensterbank aus Kunststoff und  Vorrichten für
äußere Fensterbank aus Blech. Befestigung mit
Rahmendübeln und Fensterbauschrauben, einschließlich
Ausfüllen der Fugen zwischen Rahmen und anschließenden
Bauteilen.

Farbe: weiß

Rahmenprofil: eckig, mit doppelter Lippendichtung

Lüfter: Fensterfalzlüfter gem. Lüftungskonzept

Verglasung: Isolierverglasung, zweischeibig

Ug-Wert: 1,1 W/(m²K)

Aufteilung gem. Bestand
Menge: 1,000 Stk

**08.03.0160 Zulage Ausführung mit Isolierverglasung 3-fach**
Zulage Ausführung mit Isolierverglasung 3-fach zur
Vorposition mit Ug 0,6 W/m²K
Uw-Fenster 0,83 W/m²K
Menge: 1,000 Stk

**08.03.0170 Maler- und Beiputz**
Putz- und malertechnische Überarbeitung und Anarbeitung
der Laibungsbereiche angleichen der betroffenen Flächen
an den vorgefundenen Bestand inkl. Material,
Terminierung und allen erforderlichen Vor- und
Nebenarbeiten
Menge: 1,000 Stk

**08.03.0180 Baurichtmaß (B x H): ca. 450 x 2.200mm 1+1-Flg.**
Baurichtmaß (B x H): ca. 450 x 2.200mm 1+1-Flg.
Fensternummer: 12.01.01-F,

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**08.03.0190 Zulage Ausführung mit Isolierverglasung 3-fach**
Zulage Ausführung mit Isolierverglasung 3-fach zur
Vorposition mit Ug 0,6 W/m²K
Uw-Fenster 0,83 W/m²K
Menge: 1,000 Stk

**08.03.0200 Maler- und Beiputz**
Putz- und malertechnische Überarbeitung und Anarbeitung
der Laibungsbereiche angleichen der betroffenen Flächen
an den vorgefundenen Bestand inkl. Material,
Terminierung und allen erforderlichen Vor- und
Nebenarbeiten
Menge: 1,000 Stk

**08.03.0210 Baurichtmaß (B x H): ca. 1.000 x 1.950mm 1+1-Flg.**
Baurichtmaß (B x H): ca. 1.000 x 1.950mm 1+1-Flg.
Fensternummer: 12.01.02-F,

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**08.03.0220 Zulage Ausführung mit Isolierverglasung 3-fach**
Zulage Ausführung mit Isolierverglasung 3-fach zur
Vorposition mit Ug 0,6 W/m²K
Uw-Fenster 0,83 W/m²K
Menge: 1,000 Stk

**08.03.0230 Maler- und Beiputz**
Putz- und malertechnische Überarbeitung und Anarbeitung
der Laibungsbereiche angleichen der betroffenen Flächen
an den vorgefundenen Bestand inkl. Material,
Terminierung und allen erforderlichen Vor- und
Nebenarbeiten
Menge: 1,000 Stk

**08.03.0240 Mehrleistung durch Demontage von Kastendoppelfenster**
*** Bedarfsposition ohne GB
Zusätzliche Putzarbeiten bedingt durch die Demontage
von Kastendoppelfenstern

Putzarbeiten ca. 120mm Breit li+re+ob (je nach
örtlicher Situation) sowie das Aufmauern unter der
Fensterbank 120mm Breit mit Styrodur ca 100mm hoch
inkl. Verputzen (je nach örtlicher Situation)
Menge: 1,000 St

**08.03.0250 Zulage Fensterrahmenverbreiterungsprofil 70mm**
*** Bedarfsposition ohne GB
Zulage zur Vorposition
Fensterrahmenverbreiterungsprofil 70mmumlaufend für den
Anschluß an bauseitiges Mauerwerk für das gesamte
Fensterelement
Menge: 1,000 Stk

### Bereich 09 Hindenburgdamm 57e - 2. Obergeschoss

#### Abschnitt 09.01 ME 29 / TE 17

**09.01.0010 Demontage und Entsorgung Bestandsfenster**
Demontage und Entsorgung Bestandsfenster
Fenster inkl Flügel und Fensterrahmen ausbauen und
anfallenden Bauschutt entsorgen.
Menge: 9,000 Stk

**09.01.0020 Demontage und Entsorgung Bestandsbalkontür**
Demontage und Entsorgung Bestandsfenster
Fenster inkl Flügel und Fensterrahmen ausbauen und
anfallenden Bauschutt entsorgen.
Menge: 1,000 Stk

**09.01.0030 Baurichtmaß (B x H): ca. 750 x 1.950mm 1+1-Flg.**
Baurichtmaß (B x H): ca. 750 x 1.950mm 1+1-Flg.
Fensternummer: 2.02.11-F, 2.02.12-F, 2.02.13-F,

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 3,000 Stk

**09.01.0040 Zulage Ausführung mit Isolierverglasung 3-fach**
Zulage Ausführung mit Isolierverglasung 3-fach zur
Vorposition mit Ug 0,6 W/m²K
Uw-Fenster 0,83 W/m²K
Menge: 3,000 Stk

**09.01.0050 Zulage Ausführung in SK3**
Menge: 3,000 Stk

**09.01.0060 Maler- und Beiputz**
Putz- und malertechnische Überarbeitung und Anarbeitung
der Laibungsbereiche angleichen der betroffenen Flächen
an den vorgefundenen Bestand inkl. Material,
Terminierung und allen erforderlichen Vor- und
Nebenarbeiten
Menge: 3,000 Stk

**09.01.0070 Baurichtmaß (B x H): ca. 950 x 1.950mm 2+2-Flg.**
Baurichtmaß (B x H): ca. 950 x 1.950mm 2+2-Flg.
Fensternummer: 2.02.14-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**09.01.0080 Zulage Ausführung mit Isolierverglasung 3-fach**
Zulage Ausführung mit Isolierverglasung 3-fach zur
Vorposition mit Ug 0,6 W/m²K
Uw-Fenster 0,83 W/m²K
Menge: 1,000 Stk

**09.01.0090 Zulage Ausführung in SK3**
Menge: 1,000 Stk

**09.01.0100 Maler- und Beiputz**
Putz- und malertechnische Überarbeitung und Anarbeitung
der Laibungsbereiche angleichen der betroffenen Flächen
an den vorgefundenen Bestand inkl. Material,
Terminierung und allen erforderlichen Vor- und
Nebenarbeiten
Menge: 1,000 Stk

**09.01.0110 Baurichtmaß (B x H): ca. 850 x 1.950mm 1+1-Flg.**
Baurichtmaß (B x H): ca. 850 x 1.950mm 1+1-Flg.
Fensternummer: 2.02.15-F, 2.02.17-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 2,000 Stk

**09.01.0120 Zulage Ausführung mit Isolierverglasung 3-fach**
Zulage Ausführung mit Isolierverglasung 3-fach zur
Vorposition mit Ug 0,6 W/m²K
Uw-Fenster 0,83 W/m²K
Menge: 2,000 Stk

**09.01.0130 Zulage Ausführung in SK3**
Menge: 2,000 Stk

**09.01.0140 Maler- und Beiputz**
Putz- und malertechnische Überarbeitung und Anarbeitung
der Laibungsbereiche angleichen der betroffenen Flächen
an den vorgefundenen Bestand inkl. Material,
Terminierung und allen erforderlichen Vor- und
Nebenarbeiten
Menge: 2,000 Stk

**09.01.0150 Baurichtmaß (B x H): ca. 1.150 x 2.750mm 2+2-Flg.**
Baurichtmaß (B x H): ca. 1.150 x 2.750mm 2+2-Flg.
Fensternummer: 2.02.16-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**09.01.0160 Zulage Ausführung mit Isolierverglasung 3-fach**
Zulage Ausführung mit Isolierverglasung 3-fach zur
Vorposition mit Ug 0,6 W/m²K
Uw-Fenster 0,83 W/m²K
Menge: 1,000 Stk

**09.01.0170 Zulage Ausführung in SK3**
Menge: 1,000 Stk

**09.01.0180 Maler- und Beiputz**
Putz- und malertechnische Überarbeitung und Anarbeitung
der Laibungsbereiche angleichen der betroffenen Flächen
an den vorgefundenen Bestand inkl. Material,
Terminierung und allen erforderlichen Vor- und
Nebenarbeiten
Menge: 1,000 Stk

**09.01.0190 Baurichtmaß (B x H): ca. 1.500 x 2.150mm 3+3-Flg.**
Baurichtmaß (B x H): ca. 1.500 x 2.150mm 2+2-Flg.
Fensternummer: 8.02.01-F,

Dreiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**09.01.0200 Zulage Ausführung mit Isolierverglasung 3-fach**
Zulage Ausführung mit Isolierverglasung 3-fach zur
Vorposition mit Ug 0,6 W/m²K
Uw-Fenster 0,83 W/m²K
Menge: 1,000 Stk

**09.01.0210 Maler- und Beiputz**
Putz- und malertechnische Überarbeitung und Anarbeitung
der Laibungsbereiche angleichen der betroffenen Flächen
an den vorgefundenen Bestand inkl. Material,
Terminierung und allen erforderlichen Vor- und
Nebenarbeiten
Menge: 1,000 Stk

**09.01.0220 Baurichtmaß (B x H): ca. 850 x 2.300mm 1+1-Flg.**
Baurichtmaß (B x H): ca. 850 x 2.300mm 1+1-Flg.
Fensternummer: 9.02.01-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**09.01.0230 Zulage Ausführung mit Isolierverglasung 3-fach**
Zulage Ausführung mit Isolierverglasung 3-fach zur
Vorposition mit Ug 0,6 W/m²K
Uw-Fenster 0,83 W/m²K
Menge: 1,000 Stk

**09.01.0240 Maler- und Beiputz**
Putz- und malertechnische Überarbeitung und Anarbeitung
der Laibungsbereiche angleichen der betroffenen Flächen
an den vorgefundenen Bestand inkl. Material,
Terminierung und allen erforderlichen Vor- und
Nebenarbeiten
Menge: 1,000 Stk

**09.01.0250 Baurichtmaß (B x H): ca. 1.150 x 1.900mm 1+1-Flg.**
Baurichtmaß (B x H): ca.1.150 x 1.900mm 1+1-Flg.
Fensternummer: 9.02.02-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**09.01.0260 Zulage Ausführung mit Isolierverglasung 3-fach**
Zulage Ausführung mit Isolierverglasung 3-fach zur
Vorposition mit Ug 0,6 W/m²K
Uw-Fenster 0,83 W/m²K
Menge: 1,000 Stk

**09.01.0270 Maler- und Beiputz**
Putz- und malertechnische Überarbeitung und Anarbeitung
der Laibungsbereiche angleichen der betroffenen Flächen
an den vorgefundenen Bestand inkl. Material,
Terminierung und allen erforderlichen Vor- und
Nebenarbeiten
Menge: 1,000 Stk

**09.01.0280 Mehrleistung durch Demontage von Kastendoppelfenster**
*** Bedarfsposition ohne GB
Zusätzliche Putzarbeiten bedingt durch die Demontage
von Kastendoppelfenstern

Putzarbeiten ca. 120mm Breit li+re+ob (je nach
örtlicher Situation) sowie das Aufmauern unter der
Fensterbank 120mm Breit mit Styrodur ca 100mm hoch
inkl. Verputzen (je nach örtlicher Situation)
Menge: 1,000 St

**09.01.0290 Zulage Fensterrahmenverbreiterungsprofil 70mm**
*** Bedarfsposition ohne GB
Zulage zur Vorposition
Fensterrahmenverbreiterungsprofil 70mmumlaufend für den
Anschluß an bauseitiges Mauerwerk für das gesamte
Fensterelement
Menge: 1,000 Stk

#### Abschnitt 09.02 ME 30 / TE 18

**09.02.0010 Demontage und Entsorgung Bestandsfenster**
Demontage und Entsorgung Bestandsfenster
Fenster inkl Flügel und Fensterrahmen ausbauen und
anfallenden Bauschutt entsorgen.
Menge: 14,000 Stk

**09.02.0020 Demontage und Entsorgung Bestandsbalkontür**
Demontage und Entsorgung Bestandsfenster
Fenster inkl Flügel und Fensterrahmen ausbauen und
anfallenden Bauschutt entsorgen.
Menge: 1,000 Stk

**09.02.0030 Baurichtmaß (B x H): ca. 1.000 x 1.950mm 2+2-Flg.**
Baurichtmaß (B x H): ca. 1.000 x 1.950mm 2+2-Flg.
Fensternummer: 2.02.01-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**09.02.0040 Zulage Ausführung mit Isolierverglasung 3-fach**
Zulage Ausführung mit Isolierverglasung 3-fach zur
Vorposition mit Ug 0,6 W/m²K
Uw-Fenster 0,83 W/m²K
Menge: 1,000 Stk

**09.02.0050 Zulage Ausführung in SK3**
Menge: 1,000 Stk

**09.02.0060 Maler- und Beiputz**
Putz- und malertechnische Überarbeitung und Anarbeitung
der Laibungsbereiche angleichen der betroffenen Flächen
an den vorgefundenen Bestand inkl. Material,
Terminierung und allen erforderlichen Vor- und
Nebenarbeiten
Menge: 1,000 Stk

**09.02.0070 Baurichtmaß (B x H): ca. 1.150 x 2.750mm 2+2-Flg.**
Baurichtmaß (B x H): ca. 1.150 x 2.750mm 2+2-Flg.
Fensternummer: 2.02.02-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**09.02.0080 Zulage Ausführung mit Isolierverglasung 3-fach**
Zulage Ausführung mit Isolierverglasung 3-fach zur
Vorposition mit Ug 0,6 W/m²K
Uw-Fenster 0,83 W/m²K
Menge: 1,000 Stk

**09.02.0090 Zulage Ausführung in SK3**
Menge: 1,000 Stk

**09.02.0100 Maler- und Beiputz**
Putz- und malertechnische Überarbeitung und Anarbeitung
der Laibungsbereiche angleichen der betroffenen Flächen
an den vorgefundenen Bestand inkl. Material,
Terminierung und allen erforderlichen Vor- und
Nebenarbeiten
Menge: 1,000 Stk

**09.02.0110 Baurichtmaß (B x H): ca. 650 x 1.950mm 1+1-Flg.**
Baurichtmaß (B x H): ca. 650 x 1.950mm 1+1-Flg.
Fensternummer: 1.02.18-F, 1.02.19-F, 1.02.20-F,
2.02.03-F, 2.02.04-F, 2.02.05-F, 2.02.06F, 2.02.07-F,
2.02.08-F, 2.02.09-F, 2.02.10-F,

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 11,000 Stk

**09.02.0120 Zulage Ausführung mit Isolierverglasung 3-fach**
Zulage Ausführung mit Isolierverglasung 3-fach zur
Vorposition mit Ug 0,6 W/m²K
Uw-Fenster 0,83 W/m²K
Menge: 11,000 Stk

**09.02.0130 Zulage Ausführung in SK3**
Menge: 11,000 Stk

**09.02.0140 Maler- und Beiputz**
Putz- und malertechnische Überarbeitung und Anarbeitung
der Laibungsbereiche angleichen der betroffenen Flächen
an den vorgefundenen Bestand inkl. Material,
Terminierung und allen erforderlichen Vor- und
Nebenarbeiten
Menge: 11,000 Stk

**09.02.0150 Baurichtmaß (B x H): ca. 950 x 1.950mm 2+2-Flg.**
Baurichtmaß (B x H): ca. 950 x 1.950mm 2+2-Flg.
Fensternummer: 1.02.16-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**09.02.0160 Zulage Ausführung mit Isolierverglasung 3-fach**
Zulage Ausführung mit Isolierverglasung 3-fach zur
Vorposition mit Ug 0,6 W/m²K
Uw-Fenster 0,83 W/m²K
Menge: 1,000 Stk

**09.02.0170 Zulage Ausführung in SK3**
Menge: 1,000 Stk

**09.02.0180 Maler- und Beiputz**
Putz- und malertechnische Überarbeitung und Anarbeitung
der Laibungsbereiche angleichen der betroffenen Flächen
an den vorgefundenen Bestand inkl. Material,
Terminierung und allen erforderlichen Vor- und
Nebenarbeiten
Menge: 1,000 Stk

**09.02.0190 Baurichtmaß (B x H): ca. 1.150 x 1.950mm 2+2-Flg.**
Baurichtmaß (B x H): ca. 1.150 x 1.950mm 2+2-Flg.
Fensternummer: 1.02.17-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**09.02.0200 Zulage Ausführung mit Isolierverglasung 3-fach**
Zulage Ausführung mit Isolierverglasung 3-fach zur
Vorposition mit Ug 0,6 W/m²K
Uw-Fenster 0,83 W/m²K
Menge: 1,000 Stk

**09.02.0210 Zulage Ausführung in SK3**
Menge: 1,000 Stk

**09.02.0220 Maler- und Beiputz**
Putz- und malertechnische Überarbeitung und Anarbeitung
der Laibungsbereiche angleichen der betroffenen Flächen
an den vorgefundenen Bestand inkl. Material,
Terminierung und allen erforderlichen Vor- und
Nebenarbeiten
Menge: 1,000 Stk

**09.02.0230 Mehrleistung durch Demontage von Kastendoppelfenster**
*** Bedarfsposition ohne GB
Zusätzliche Putzarbeiten bedingt durch die Demontage
von Kastendoppelfenstern

Putzarbeiten ca. 120mm Breit li+re+ob (je nach
örtlicher Situation) sowie das Aufmauern unter der
Fensterbank 120mm Breit mit Styrodur ca 100mm hoch
inkl. Verputzen (je nach örtlicher Situation)
Menge: 1,000 St

**09.02.0240 Zulage Fensterrahmenverbreiterungsprofil 70mm**
*** Bedarfsposition ohne GB
Zulage zur Vorposition
Fensterrahmenverbreiterungsprofil 70mmumlaufend für den
Anschluß an bauseitiges Mauerwerk für das gesamte
Fensterelement
Menge: 1,000 Stk

#### Abschnitt 09.03 ME 31 / TE 19

**09.03.0010 Demontage und Entsorgung Bestandsfenster**
Demontage und Entsorgung Bestandsfenster
Fenster inkl Flügel und Fensterrahmen ausbauen und
anfallenden Bauschutt entsorgen.
Menge: 7,000 Stk

**09.03.0020 Demontage und Entsorgung Bestandsbalkontür**
Demontage und Entsorgung Bestandsfenster
Fenster inkl Flügel und Fensterrahmen ausbauen und
anfallenden Bauschutt entsorgen.
Menge: 1,000 Stk

**09.03.0030 Baurichtmaß (B x H): ca. 750 x 1.950mm 1+1-Flg.**
Baurichtmaß (B x H): ca. 750 x 1.950mm 1+1-Flg.
Fensternummer: 1.02.11-F,

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**09.03.0040 Zulage Ausführung mit Isolierverglasung 3-fach**
Zulage Ausführung mit Isolierverglasung 3-fach zur
Vorposition mit Ug 0,6 W/m²K
Uw-Fenster 0,83 W/m²K
Menge: 1,000 Stk

**09.03.0050 Zulage Ausführung in SK3**
Menge: 1,000 Stk

**09.03.0060 Maler- und Beiputz**
Putz- und malertechnische Überarbeitung und Anarbeitung
der Laibungsbereiche angleichen der betroffenen Flächen
an den vorgefundenen Bestand inkl. Material,
Terminierung und allen erforderlichen Vor- und
Nebenarbeiten
Menge: 1,000 Stk

**09.03.0070 Baurichtmaß (B x H): ca. 1.150 x 2.750mm 2+2-Flg.**
Baurichtmaß (B x H): ca. 1.150 x 2.750mm 2+2-Flg.
Fensternummer: 1.02.12-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**09.03.0080 Zulage Ausführung mit Isolierverglasung 3-fach**
Zulage Ausführung mit Isolierverglasung 3-fach zur
Vorposition mit Ug 0,6 W/m²K
Uw-Fenster 0,83 W/m²K
Menge: 1,000 Stk

**09.03.0090 Zulage Ausführung in SK3**
Menge: 1,000 Stk

**09.03.0100 Maler- und Beiputz**
Putz- und malertechnische Überarbeitung und Anarbeitung
der Laibungsbereiche angleichen der betroffenen Flächen
an den vorgefundenen Bestand inkl. Material,
Terminierung und allen erforderlichen Vor- und
Nebenarbeiten
Menge: 1,000 Stk

**09.03.0110 Baurichtmaß (B x H): ca. 750 x 1.950mm 1+1-Flg.**
Baurichtmaß (B x H): ca. 750 x 1.950mm 1+1-Flg.
Fensternummer: 1.02.13-F, 1.02.14-F, 1.02.15-F,

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 3,000 Stk

**09.03.0120 Zulage Ausführung mit Isolierverglasung 3-fach**
Zulage Ausführung mit Isolierverglasung 3-fach zur
Vorposition mit Ug 0,6 W/m²K
Uw-Fenster 0,83 W/m²K
Menge: 3,000 Stk

**09.03.0130 Zulage Ausführung in SK3**
Menge: 3,000 Stk

**09.03.0140 Maler- und Beiputz**
Putz- und malertechnische Überarbeitung und Anarbeitung
der Laibungsbereiche angleichen der betroffenen Flächen
an den vorgefundenen Bestand inkl. Material,
Terminierung und allen erforderlichen Vor- und
Nebenarbeiten
Menge: 3,000 Stk

**09.03.0150 Baurichtmaß (B x H): ca. 1.250 x 1.950mm 1+2+2-Flg**
Baurichtmaß (B x H): ca. 1.250 x 1.950mm 1+2+2-Flg
Fensternummer: 11.02.01-F

Zweiflügliges Kunststofffenster mit Oberlichtern aus
Mehrkammerprofilen mit Festverglasung unten, ohne
Sprossen, mit zum Rahmen versetzten Flügeln. Beschlag
mit Einhandbedienung, Drehkipp- und Drehfunktion,
Aushebelschutz und konstanter Griffstellung in
Kippstellung. Einbau in einschalige Wand mit stumpfem
Anschlag, einschließlich Lieferung und Montage
Innenfensterbank aus Kunststoff und  Vorrichten für
äußere Fensterbank aus Blech. Befestigung mit
Rahmendübeln und Fensterbauschrauben, einschließlich
Ausfüllen der Fugen zwischen Rahmen und anschließenden
Bauteilen.

Farbe: weiß

Rahmenprofil: eckig, mit doppelter Lippendichtung

Lüfter: Fensterfalzlüfter gem. Lüftungskonzept

Verglasung: Isolierverglasung, zweischeibig

Ug-Wert: 1,1 W/(m²K)

Aufteilung gem. Bestand
Menge: 1,000 Stk

**09.03.0160 Zulage Ausführung mit Isolierverglasung 3-fach**
Zulage Ausführung mit Isolierverglasung 3-fach zur
Vorposition mit Ug 0,6 W/m²K
Uw-Fenster 0,83 W/m²K
Menge: 1,000 Stk

**09.03.0170 Maler- und Beiputz**
Putz- und malertechnische Überarbeitung und Anarbeitung
der Laibungsbereiche angleichen der betroffenen Flächen
an den vorgefundenen Bestand inkl. Material,
Terminierung und allen erforderlichen Vor- und
Nebenarbeiten
Menge: 1,000 Stk

**09.03.0180 Baurichtmaß (B x H): ca. 450 x 2.200mm 1+1-Flg.**
Baurichtmaß (B x H): ca. 450 x 2.200mm 1+1-Flg.
Fensternummer: 12.02.01-F,

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**09.03.0190 Zulage Ausführung mit Isolierverglasung 3-fach**
Zulage Ausführung mit Isolierverglasung 3-fach zur
Vorposition mit Ug 0,6 W/m²K
Uw-Fenster 0,83 W/m²K
Menge: 1,000 Stk

**09.03.0200 Maler- und Beiputz**
Putz- und malertechnische Überarbeitung und Anarbeitung
der Laibungsbereiche angleichen der betroffenen Flächen
an den vorgefundenen Bestand inkl. Material,
Terminierung und allen erforderlichen Vor- und
Nebenarbeiten
Menge: 1,000 Stk

**09.03.0210 Baurichtmaß (B x H): ca. 1.000 x 1.950mm 1+1-Flg.**
Baurichtmaß (B x H): ca. 1.000 x 1.950mm 1+1-Flg.
Fensternummer: 12.02.02-F,

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**09.03.0220 Zulage Ausführung mit Isolierverglasung 3-fach**
Zulage Ausführung mit Isolierverglasung 3-fach zur
Vorposition mit Ug 0,6 W/m²K
Uw-Fenster 0,83 W/m²K
Menge: 1,000 Stk

**09.03.0230 Maler- und Beiputz**
Putz- und malertechnische Überarbeitung und Anarbeitung
der Laibungsbereiche angleichen der betroffenen Flächen
an den vorgefundenen Bestand inkl. Material,
Terminierung und allen erforderlichen Vor- und
Nebenarbeiten
Menge: 1,000 Stk

**09.03.0240 Mehrleistung durch Demontage von Kastendoppelfenster**
*** Bedarfsposition ohne GB
Zusätzliche Putzarbeiten bedingt durch die Demontage
von Kastendoppelfenstern

Putzarbeiten ca. 120mm Breit li+re+ob (je nach
örtlicher Situation) sowie das Aufmauern unter der
Fensterbank 120mm Breit mit Styrodur ca 100mm hoch
inkl. Verputzen (je nach örtlicher Situation)
Menge: 1,000 St

**09.03.0250 Zulage Fensterrahmenverbreiterungsprofil 70mm**
*** Bedarfsposition ohne GB
Zulage zur Vorposition
Fensterrahmenverbreiterungsprofil 70mmumlaufend für den
Anschluß an bauseitiges Mauerwerk für das gesamte
Fensterelement
Menge: 1,000 Stk

### Bereich 10 Hindenburgdamm 57e - 3. Obergeschoss

#### Abschnitt 10.01 ME 32 / TE 25

**10.01.0010 Demontage und Entsorgung Bestandsfenster**
Demontage und Entsorgung Bestandsfenster
Fenster inkl Flügel und Fensterrahmen ausbauen und
anfallenden Bauschutt entsorgen.
Menge: 9,000 Stk

**10.01.0020 Demontage und Entsorgung Bestandsbalkontür**
Demontage und Entsorgung Bestandsfenster
Fenster inkl Flügel und Fensterrahmen ausbauen und
anfallenden Bauschutt entsorgen.
Menge: 1,000 Stk

**10.01.0030 Baurichtmaß (B x H): ca. 750 x 1.900mm 1+1-Flg.**
Baurichtmaß (B x H): ca. 750 x 1.900mm 1+1-Flg.
Fensternummer: 2.03.11-F, 2.03.12-F, 2.03.13-F,

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 3,000 Stk

**10.01.0040 Zulage Ausführung mit Isolierverglasung 3-fach**
Zulage Ausführung mit Isolierverglasung 3-fach zur
Vorposition mit Ug 0,6 W/m²K
Uw-Fenster 0,83 W/m²K
Menge: 3,000 Stk

**10.01.0050 Zulage Ausführung in SK3**
Menge: 3,000 Stk

**10.01.0060 Maler- und Beiputz**
Putz- und malertechnische Überarbeitung und Anarbeitung
der Laibungsbereiche angleichen der betroffenen Flächen
an den vorgefundenen Bestand inkl. Material,
Terminierung und allen erforderlichen Vor- und
Nebenarbeiten
Menge: 3,000 Stk

**10.01.0070 Baurichtmaß (B x H): ca. 950 x 1.900mm 2+2-Flg.**
Baurichtmaß (B x H): ca. 950 x 1.900mm 2+2-Flg.
Fensternummer: 2.03.14-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**10.01.0080 Zulage Ausführung mit Isolierverglasung 3-fach**
Zulage Ausführung mit Isolierverglasung 3-fach zur
Vorposition mit Ug 0,6 W/m²K
Uw-Fenster 0,83 W/m²K
Menge: 1,000 Stk

**10.01.0090 Zulage Ausführung in SK3**
Menge: 1,000 Stk

**10.01.0100 Maler- und Beiputz**
Putz- und malertechnische Überarbeitung und Anarbeitung
der Laibungsbereiche angleichen der betroffenen Flächen
an den vorgefundenen Bestand inkl. Material,
Terminierung und allen erforderlichen Vor- und
Nebenarbeiten
Menge: 1,000 Stk

**10.01.0110 Baurichtmaß (B x H): ca. 850 x 1.900mm 1+1-Flg.**
Baurichtmaß (B x H): ca. 850 x 1.900mm 1+1-Flg.
Fensternummer: 2.03.15-F, 2.03.17-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 2,000 Stk

**10.01.0120 Zulage Ausführung mit Isolierverglasung 3-fach**
Zulage Ausführung mit Isolierverglasung 3-fach zur
Vorposition mit Ug 0,6 W/m²K
Uw-Fenster 0,83 W/m²K
Menge: 2,000 Stk

**10.01.0130 Zulage Ausführung in SK3**
Menge: 2,000 Stk

**10.01.0140 Maler- und Beiputz**
Putz- und malertechnische Überarbeitung und Anarbeitung
der Laibungsbereiche angleichen der betroffenen Flächen
an den vorgefundenen Bestand inkl. Material,
Terminierung und allen erforderlichen Vor- und
Nebenarbeiten
Menge: 2,000 Stk

**10.01.0150 Baurichtmaß (B x H): ca. 1.150 x 2.750mm 2+2-Flg.**
Baurichtmaß (B x H): ca. 1.150 x 2.700mm 2+2-Flg.
Fensternummer: 2.03.16-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**10.01.0160 Zulage Ausführung mit Isolierverglasung 3-fach**
Zulage Ausführung mit Isolierverglasung 3-fach zur
Vorposition mit Ug 0,6 W/m²K
Uw-Fenster 0,83 W/m²K
Menge: 1,000 Stk

**10.01.0170 Zulage Ausführung in SK3**
Menge: 1,000 Stk

**10.01.0180 Maler- und Beiputz**
Putz- und malertechnische Überarbeitung und Anarbeitung
der Laibungsbereiche angleichen der betroffenen Flächen
an den vorgefundenen Bestand inkl. Material,
Terminierung und allen erforderlichen Vor- und
Nebenarbeiten
Menge: 1,000 Stk

**10.01.0190 Baurichtmaß (B x H): ca. 1.500 x 2.050mm 3+3-Flg.**
Baurichtmaß (B x H): ca. 1.500 x 2.050mm 2+2-Flg.
Fensternummer: 8.03.01-F,

Dreiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**10.01.0200 Zulage Ausführung mit Isolierverglasung 3-fach**
Zulage Ausführung mit Isolierverglasung 3-fach zur
Vorposition mit Ug 0,6 W/m²K
Uw-Fenster 0,83 W/m²K
Menge: 1,000 Stk

**10.01.0210 Maler- und Beiputz**
Putz- und malertechnische Überarbeitung und Anarbeitung
der Laibungsbereiche angleichen der betroffenen Flächen
an den vorgefundenen Bestand inkl. Material,
Terminierung und allen erforderlichen Vor- und
Nebenarbeiten
Menge: 1,000 Stk

**10.01.0220 Baurichtmaß (B x H): ca. 850 x 2.300mm 1+1-Flg.**
Baurichtmaß (B x H): ca. 850 x 2.300mm 1+1-Flg.
Fensternummer: 9.03.01-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**10.01.0230 Zulage Ausführung mit Isolierverglasung 3-fach**
Zulage Ausführung mit Isolierverglasung 3-fach zur
Vorposition mit Ug 0,6 W/m²K
Uw-Fenster 0,83 W/m²K
Menge: 1,000 Stk

**10.01.0240 Maler- und Beiputz**
Putz- und malertechnische Überarbeitung und Anarbeitung
der Laibungsbereiche angleichen der betroffenen Flächen
an den vorgefundenen Bestand inkl. Material,
Terminierung und allen erforderlichen Vor- und
Nebenarbeiten
Menge: 1,000 Stk

**10.01.0250 Baurichtmaß (B x H): ca. 1.150 x 1.900mm 1+1-Flg.**
Baurichtmaß (B x H): ca. 1.150 x 1.900mm 1+1-Flg.
Fensternummer: 9.03.02-F

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**10.01.0260 Zulage Ausführung mit Isolierverglasung 3-fach**
Zulage Ausführung mit Isolierverglasung 3-fach zur
Vorposition mit Ug 0,6 W/m²K
Uw-Fenster 0,83 W/m²K
Menge: 1,000 Stk

**10.01.0270 Maler- und Beiputz**
Putz- und malertechnische Überarbeitung und Anarbeitung
der Laibungsbereiche angleichen der betroffenen Flächen
an den vorgefundenen Bestand inkl. Material,
Terminierung und allen erforderlichen Vor- und
Nebenarbeiten
Menge: 1,000 Stk

**10.01.0280 Mehrleistung durch Demontage von Kastendoppelfenster**
*** Bedarfsposition ohne GB
Zusätzliche Putzarbeiten bedingt durch die Demontage
von Kastendoppelfenstern

Putzarbeiten ca. 120mm Breit li+re+ob (je nach
örtlicher Situation) sowie das Aufmauern unter der
Fensterbank 120mm Breit mit Styrodur ca 100mm hoch
inkl. Verputzen (je nach örtlicher Situation)
Menge: 1,000 St

**10.01.0290 Zulage Fensterrahmenverbreiterungsprofil 70mm**
*** Bedarfsposition ohne GB
Zulage zur Vorposition
Fensterrahmenverbreiterungsprofil 70mmumlaufend für den
Anschluß an bauseitiges Mauerwerk für das gesamte
Fensterelement
Menge: 1,000 Stk

#### Abschnitt 10.02 ME 33 / TE 26

**10.02.0010 Demontage und Entsorgung Bestandsfenster**
Demontage und Entsorgung Bestandsfenster
Fenster inkl Flügel und Fensterrahmen ausbauen und
anfallenden Bauschutt entsorgen.
Menge: 14,000 Stk

**10.02.0020 Demontage und Entsorgung Bestandsbalkontür**
Demontage und Entsorgung Bestandsfenster
Fenster inkl Flügel und Fensterrahmen ausbauen und
anfallenden Bauschutt entsorgen.
Menge: 1,000 Stk

**10.02.0030 Baurichtmaß (B x H): ca. 1.000 x 1.950mm 2+2-Flg.**
Baurichtmaß (B x H): ca. 1.000 x 1.950mm 2+2-Flg.
Fensternummer: 2.03.01-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**10.02.0040 Zulage Ausführung mit Isolierverglasung 3-fach**
Zulage Ausführung mit Isolierverglasung 3-fach zur
Vorposition mit Ug 0,6 W/m²K
Uw-Fenster 0,83 W/m²K
Menge: 1,000 Stk

**10.02.0050 Zulage Ausführung in SK3**
Menge: 1,000 Stk

**10.02.0060 Maler- und Beiputz**
Putz- und malertechnische Überarbeitung und Anarbeitung
der Laibungsbereiche angleichen der betroffenen Flächen
an den vorgefundenen Bestand inkl. Material,
Terminierung und allen erforderlichen Vor- und
Nebenarbeiten
Menge: 1,000 Stk

**10.02.0070 Baurichtmaß (B x H): ca. 1.150 x 2.750mm 2+2-Flg.**
Baurichtmaß (B x H): ca. 1.150 x 2.700mm 2+2-Flg.
Fensternummer: 2.03.02-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**10.02.0080 Zulage Ausführung mit Isolierverglasung 3-fach**
Zulage Ausführung mit Isolierverglasung 3-fach zur
Vorposition mit Ug 0,6 W/m²K
Uw-Fenster 0,83 W/m²K
Menge: 1,000 Stk

**10.02.0090 Zulage Ausführung in SK3**
Menge: 1,000 Stk

**10.02.0100 Maler- und Beiputz**
Putz- und malertechnische Überarbeitung und Anarbeitung
der Laibungsbereiche angleichen der betroffenen Flächen
an den vorgefundenen Bestand inkl. Material,
Terminierung und allen erforderlichen Vor- und
Nebenarbeiten
Menge: 1,000 Stk

**10.02.0110 Baurichtmaß (B x H): ca. 650 x 1.900mm 1+1-Flg.**
Baurichtmaß (B x H): ca. 650 x 1.900mm 1+1-Flg.
Fensternummer: 1.03.18-F, 1.03.19-F, 1.03.20-F,
2.03.03-F, 2.03.04-F, 2.03.05-F, 2.03.06F, 2.03.07-F,
2.03.08-F, 2.03.09-F, 2.03.10-F,

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 11,000 Stk

**10.02.0120 Zulage Ausführung mit Isolierverglasung 3-fach**
Zulage Ausführung mit Isolierverglasung 3-fach zur
Vorposition mit Ug 0,6 W/m²K
Uw-Fenster 0,83 W/m²K
Menge: 11,000 Stk

**10.02.0130 Zulage Ausführung in SK3**
Menge: 11,000 Stk

**10.02.0140 Maler- und Beiputz**
Putz- und malertechnische Überarbeitung und Anarbeitung
der Laibungsbereiche angleichen der betroffenen Flächen
an den vorgefundenen Bestand inkl. Material,
Terminierung und allen erforderlichen Vor- und
Nebenarbeiten
Menge: 11,000 Stk

**10.02.0150 Baurichtmaß (B x H): ca. 950 x 1.950mm 2+2-Flg.**
Baurichtmaß (B x H): ca. 950 x 2.250mm 2+2-Flg.
Fensternummer: 1.03.16-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**10.02.0160 Zulage Ausführung mit Isolierverglasung 3-fach**
Zulage Ausführung mit Isolierverglasung 3-fach zur
Vorposition mit Ug 0,6 W/m²K
Uw-Fenster 0,83 W/m²K
Menge: 1,000 Stk

**10.02.0170 Zulage Ausführung in SK3**
Menge: 1,000 Stk

**10.02.0180 Maler- und Beiputz**
Putz- und malertechnische Überarbeitung und Anarbeitung
der Laibungsbereiche angleichen der betroffenen Flächen
an den vorgefundenen Bestand inkl. Material,
Terminierung und allen erforderlichen Vor- und
Nebenarbeiten
Menge: 1,000 Stk

**10.02.0190 Baurichtmaß (B x H): ca. 1.150 x 1.950mm 2+2-Flg.**
Baurichtmaß (B x H): ca. 1.150 x 1.950mm 2+2-Flg.
Fensternummer: 1.03.17-F

Zweiflügliges Kunststofffenster mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**10.02.0200 Zulage Ausführung mit Isolierverglasung 3-fach**
Zulage Ausführung mit Isolierverglasung 3-fach zur
Vorposition mit Ug 0,6 W/m²K
Uw-Fenster 0,83 W/m²K
Menge: 1,000 Stk

**10.02.0210 Zulage Ausführung in SK3**
Menge: 1,000 Stk

**10.02.0220 Maler- und Beiputz**
Putz- und malertechnische Überarbeitung und Anarbeitung
der Laibungsbereiche angleichen der betroffenen Flächen
an den vorgefundenen Bestand inkl. Material,
Terminierung und allen erforderlichen Vor- und
Nebenarbeiten
Menge: 1,000 Stk

**10.02.0230 Mehrleistung durch Demontage von Kastendoppelfenster**
*** Bedarfsposition ohne GB
Zusätzliche Putzarbeiten bedingt durch die Demontage
von Kastendoppelfenstern

Putzarbeiten ca. 120mm Breit li+re+ob (je nach
örtlicher Situation) sowie das Aufmauern unter der
Fensterbank 120mm Breit mit Styrodur ca 100mm hoch
inkl. Verputzen (je nach örtlicher Situation)
Menge: 1,000 St

**10.02.0240 Zulage Fensterrahmenverbreiterungsprofil 70mm**
*** Bedarfsposition ohne GB
Zulage zur Vorposition
Fensterrahmenverbreiterungsprofil 70mmumlaufend für den
Anschluß an bauseitiges Mauerwerk für das gesamte
Fensterelement
Menge: 1,000 Stk

#### Abschnitt 10.03 ME 34 / TE 27

**10.03.0010 Demontage und Entsorgung Bestandsfenster**
Demontage und Entsorgung Bestandsfenster
Fenster inkl Flügel und Fensterrahmen ausbauen und
anfallenden Bauschutt entsorgen.
Menge: 7,000 Stk

**10.03.0020 Demontage und Entsorgung Bestandsbalkontür**
Demontage und Entsorgung Bestandsfenster
Fenster inkl Flügel und Fensterrahmen ausbauen und
anfallenden Bauschutt entsorgen.
Menge: 1,000 Stk

**10.03.0030 Baurichtmaß (B x H): ca. 750 x 1.900mm 1+1-Flg.**
Baurichtmaß (B x H): ca. 750 x 1.900mm 1+1-Flg.
Fensternummer: 1.03.11-F,

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**10.03.0040 Zulage Ausführung mit Isolierverglasung 3-fach**
Zulage Ausführung mit Isolierverglasung 3-fach zur
Vorposition mit Ug 0,6 W/m²K
Uw-Fenster 0,83 W/m²K
Menge: 1,000 Stk

**10.03.0050 Zulage Ausführung in SK3**
Menge: 1,000 Stk

**10.03.0060 Maler- und Beiputz**
Putz- und malertechnische Überarbeitung und Anarbeitung
der Laibungsbereiche angleichen der betroffenen Flächen
an den vorgefundenen Bestand inkl. Material,
Terminierung und allen erforderlichen Vor- und
Nebenarbeiten
Menge: 1,000 Stk

**10.03.0070 Baurichtmaß (B x H): ca. 1.150 x 2.700mm 2+2-Flg.**
Baurichtmaß (B x H): ca. 1.150 x 2.700mm 2+2-Flg.
Fensternummer: 1.03.12-F,  Balkontür

Zweiflüglige Kunststofffenstertür mit Oberlichtern aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**10.03.0080 Zulage Ausführung mit Isolierverglasung 3-fach**
Zulage Ausführung mit Isolierverglasung 3-fach zur
Vorposition mit Ug 0,6 W/m²K
Uw-Fenster 0,83 W/m²K
Menge: 1,000 Stk

**10.03.0090 Zulage Ausführung in SK3**
Menge: 1,000 Stk

**10.03.0100 Maler- und Beiputz**
Putz- und malertechnische Überarbeitung und Anarbeitung
der Laibungsbereiche angleichen der betroffenen Flächen
an den vorgefundenen Bestand inkl. Material,
Terminierung und allen erforderlichen Vor- und
Nebenarbeiten
Menge: 1,000 Stk

**10.03.0110 Baurichtmaß (B x H): ca. 750 x 1.900mm 1+1-Flg.**
Baurichtmaß (B x H): ca. 750 x 1.900mm 1+1-Flg.
Fensternummer: 1.03.13-F, 1.03.14-F, 1.03.15-F,

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 3,000 Stk

**10.03.0120 Zulage Ausführung mit Isolierverglasung 3-fach**
Zulage Ausführung mit Isolierverglasung 3-fach zur
Vorposition mit Ug 0,6 W/m²K
Uw-Fenster 0,83 W/m²K
Menge: 3,000 Stk

**10.03.0130 Zulage Ausführung in SK3**
Menge: 3,000 Stk

**10.03.0140 Maler- und Beiputz**
Putz- und malertechnische Überarbeitung und Anarbeitung
der Laibungsbereiche angleichen der betroffenen Flächen
an den vorgefundenen Bestand inkl. Material,
Terminierung und allen erforderlichen Vor- und
Nebenarbeiten
Menge: 3,000 Stk

**10.03.0150 Baurichtmaß (B x H): ca. 1.250 x 1.900mm 1+2+2-Flg**
Baurichtmaß (B x H): ca. 1.250 x 1.900mm 1+2+2-Flg
Fensternummer: 11.03.01-F

Zweiflügliges Kunststofffenster mit Oberlichtern aus
Mehrkammerprofilen mit Festverglasung unten, ohne
Sprossen, mit zum Rahmen versetzten Flügeln. Beschlag
mit Einhandbedienung, Drehkipp- und Drehfunktion,
Aushebelschutz und konstanter Griffstellung in
Kippstellung. Einbau in einschalige Wand mit stumpfem
Anschlag, einschließlich Lieferung und Montage
Innenfensterbank aus Kunststoff und  Vorrichten für
äußere Fensterbank aus Blech. Befestigung mit
Rahmendübeln und Fensterbauschrauben, einschließlich
Ausfüllen der Fugen zwischen Rahmen und anschließenden
Bauteilen.

Farbe: weiß

Rahmenprofil: eckig, mit doppelter Lippendichtung

Lüfter: Fensterfalzlüfter gem. Lüftungskonzept

Verglasung: Isolierverglasung, zweischeibig

Ug-Wert: 1,1 W/(m²K)

Aufteilung gem. Bestand
Menge: 1,000 Stk

**10.03.0160 Zulage Ausführung mit Isolierverglasung 3-fach**
Zulage Ausführung mit Isolierverglasung 3-fach zur
Vorposition mit Ug 0,6 W/m²K
Uw-Fenster 0,83 W/m²K
Menge: 1,000 Stk

**10.03.0170 Maler- und Beiputz**
Putz- und malertechnische Überarbeitung und Anarbeitung
der Laibungsbereiche angleichen der betroffenen Flächen
an den vorgefundenen Bestand inkl. Material,
Terminierung und allen erforderlichen Vor- und
Nebenarbeiten
Menge: 1,000 Stk

**10.03.0180 Baurichtmaß (B x H): ca. 450 x 2.150mm 1+1-Flg.**
Baurichtmaß (B x H): ca. 450 x 2.150mm 1+1-Flg.
Fensternummer: 12.03.01-F,

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**10.03.0190 Zulage Ausführung mit Isolierverglasung 3-fach**
Zulage Ausführung mit Isolierverglasung 3-fach zur
Vorposition mit Ug 0,6 W/m²K
Uw-Fenster 0,83 W/m²K
Menge: 1,000 Stk

**10.03.0200 Maler- und Beiputz**
Putz- und malertechnische Überarbeitung und Anarbeitung
der Laibungsbereiche angleichen der betroffenen Flächen
an den vorgefundenen Bestand inkl. Material,
Terminierung und allen erforderlichen Vor- und
Nebenarbeiten
Menge: 1,000 Stk

**10.03.0210 Baurichtmaß (B x H): ca. 1.000 x 1.900mm 1+1-Flg.**
Baurichtmaß (B x H): ca. 1.000 x 1.900mm 1+1-Flg.
Fensternummer: 12.03.02-F,

Einflügliges Kunststofffenster mit Oberlicht aus
Mehrkammerprofilen, ohne Sprossen, mit zum Rahmen
versetzten Flügeln. Beschlag mit Einhandbedienung,
Drehkipp- und Drehfunktion, Aushebelschutz und
konstanter Griffstellung in Kippstellung. Einbau in
einschalige Wand mit stumpfem Anschlag, einschließlich
Lieferung und Montage Innenfensterbank aus Kunststoff
und  Vorrichten für äußere Fensterbank aus Blech.
Befestigung mit Rahmendübeln und Fensterbauschrauben,
einschließlich Ausfüllen der Fugen zwischen Rahmen und
anschließenden Bauteilen.

Farbe: weiß

Rahmenprofil: eckig, mit doppelter Lippendichtung

Lüfter: Fensterfalzlüfter gem. Lüftungskonzept

Verglasung: Isolierverglasung, zweischeibig

Ug-Wert: 1,1 W/(m²K)

Aufteilung gem. Bestand
Menge: 1,000 Stk

**10.03.0220 Zulage Ausführung mit Isolierverglasung 3-fach**
Zulage Ausführung mit Isolierverglasung 3-fach zur
Vorposition mit Ug 0,6 W/m²K
Uw-Fenster 0,83 W/m²K
Menge: 1,000 Stk

**10.03.0230 Maler- und Beiputz**
Putz- und malertechnische Überarbeitung und Anarbeitung
der Laibungsbereiche angleichen der betroffenen Flächen
an den vorgefundenen Bestand inkl. Material,
Terminierung und allen erforderlichen Vor- und
Nebenarbeiten
Menge: 1,000 Stk

**10.03.0240 Mehrleistung durch Demontage von Kastendoppelfenster**
*** Bedarfsposition ohne GB
Zusätzliche Putzarbeiten bedingt durch die Demontage
von Kastendoppelfenstern

Putzarbeiten ca. 120mm Breit li+re+ob (je nach
örtlicher Situation) sowie das Aufmauern unter der
Fensterbank 120mm Breit mit Styrodur ca 100mm hoch
inkl. Verputzen (je nach örtlicher Situation)
Menge: 1,000 St

**10.03.0250 Zulage Fensterrahmenverbreiterungsprofil 70mm**
*** Bedarfsposition ohne GB
Zulage zur Vorposition
Fensterrahmenverbreiterungsprofil 70mmumlaufend für den
Anschluß an bauseitiges Mauerwerk für das gesamte
Fensterelement
Menge: 1,000 Stk

### Bereich 11 Hindenburgdamm 57e - Dachgeschoss

#### Abschnitt 11.01 ME 35 / TE 33

#### Abschnitt 11.02 ME 36 / TE 34

**11.02.0010 Demontage und Entsorgung Bestandsfenster**
Demontage und Entsorgung Bestandsfenster
Fenster inkl Flügel und Fensterrahmen ausbauen und
anfallenden Bauschutt entsorgen.
Menge: 3,000 Stk

**11.02.0020 Baurichtmaß (B x H): ca.1.600 x 1.050mm 2-Flg**
Baurichtmaß (B x H): ca. 1.600 x 1.050mm 2-Flg.
Fensternummer 1.04.12-F, 1.04.13-F

Zweiflügliges Kunststofffenster aus Mehrkammerprofilen,
ohne Sprossen, mit zum Rahmen versetzten Flügeln.
Beschlag mit Einhandbedienung, Drehkipp- und
Drehfunktion, Aushebelschutz und konstanter
Griffstellung in Kippstellung. Einbau in einschalige
Wand mit stumpfem Anschlag, einschließlich Lieferung
und Montage Innenfensterbank aus Kunststoff und
Vorrichten für äußere Fensterbank aus Blech.
Befestigung mit Rahmendübeln und Fensterbauschrauben,
einschließlich Ausfüllen der Fugen zwischen Rahmen und
anschließenden Bauteilen.

Farbe: weiß

Rahmenprofil: eckig, mit doppelter Lippendichtung

Lüfter: Fensterfalzlüfter gem. Lüftungskonzept

Verglasung: Isolierverglasung, zweischeibig

Ug-Wert: 1,1 W/(m²K)

Aufteilung gem. Bestand
Menge: 2,000 Stk

**11.02.0030 Zulage Ausführung mit Isolierverglasung 3-fach**
Zulage Ausführung mit Isolierverglasung 3-fach zur
Vorposition mit Ug 0,6 W/m²K
Uw-Fenster 0,83 W/m²K
Menge: 2,000 Stk

**11.02.0040 Zulage Ausführung in SK3**
Menge: 2,000 Stk

**11.02.0050 Maler- und Beiputz**
Putz- und malertechnische Überarbeitung und Anarbeitung
der Laibungsbereiche angleichen der betroffenen Flächen
an den vorgefundenen Bestand inkl. Material,
Terminierung und allen erforderlichen Vor- und
Nebenarbeiten
Menge: 2,000 Stk

**11.02.0060 Baurichtmaß (B x H): ca.1.600 x 1.050mm 2-Flg**
Baurichtmaß (B x H): ca. 1.750 x 1.350mm 2-Flg.
Fensternummer 2.04.03-F

Zweiflügliges Kunststofffenster aus Mehrkammerprofilen,
ohne Sprossen, mit zum Rahmen versetzten Flügeln.
Beschlag mit Einhandbedienung, Drehkipp- und
Drehfunktion, Aushebelschutz und konstanter
Griffstellung in Kippstellung. Einbau in einschalige
Wand mit stumpfem Anschlag, einschließlich Lieferung
und Montage Innenfensterbank aus Kunststoff und
Vorrichten für äußere Fensterbank aus Blech.
Befestigung mit Rahmendübeln und Fensterbauschrauben,
einschließlich Ausfüllen der Fugen zwischen Rahmen und
anschließenden Bauteilen.

Farbe: weiß

Rahmenprofil: eckig, mit doppelter Lippendichtung

Lüfter: Fensterfalzlüfter gem. Lüftungskonzept

Verglasung: Isolierverglasung, zweischeibig

Ug-Wert: 1,1 W/(m²K)

Aufteilung gem. Bestand
Menge: 1,000 Stk

**11.02.0070 Zulage Ausführung mit Isolierverglasung 3-fach**
Zulage Ausführung mit Isolierverglasung 3-fach zur
Vorposition mit Ug 0,6 W/m²K
Uw-Fenster 0,83 W/m²K
Menge: 1,000 Stk

**11.02.0080 Zulage Ausführung in SK3**
Menge: 1,000 Stk

**11.02.0090 Maler- und Beiputz**
Putz- und malertechnische Überarbeitung und Anarbeitung
der Laibungsbereiche angleichen der betroffenen Flächen
an den vorgefundenen Bestand inkl. Material,
Terminierung und allen erforderlichen Vor- und
Nebenarbeiten
Menge: 1,000 Stk

**11.02.0100 Zulage Fensterrahmenverbreiterungsprofil 70mm**
*** Bedarfsposition ohne GB
Zulage zur Vorposition
Fensterrahmenverbreiterungsprofil 70mmumlaufend für den
Anschluß an bauseitiges Mauerwerk für das gesamte
Fensterelement
Menge: 1,000 Stk

### Bereich 12 Hindenburgdamm 57e - Treppenhaus

#### Abschnitt 12.01 Treppenhausfenster

**12.01.0010 Demontage und Entsorgung Bestandsfenster**
Demontage und Entsorgung Bestandsfenster
Fenster inkl Flügel und Fensterrahmen ausbauen und
anfallenden Bauschutt entsorgen.
Menge: 4,000 Stk

**12.01.0020 Baurichtmaß (B x H): ca. 1300 x 2.400mm 1+1+1 Flg**
Baurichtmaß (B x H): ca. 1300 x 2.400mm 1+1+1 Flg.
Fensternummer: 10.01.01-F, 10.02.01-F

Einflügliges Kunststofffenster mit festverglastem
Oberlicht aus Mehrkammerprofilen mit Festverglasung
unten, ohne Sprossen, mit zum Rahmen versetzten
Flügeln. Beschlag mit Einhandbedienung, Drehfunktion,
Aushebelschutz. Einbau in einschalige Wand mit stumpfem
Anschlag, einschließlich Lieferung und Montage
Innenfensterbank aus Kunststoff und  Vorrichten für
äußere Fensterbank aus Blech. Befestigung mit
Rahmendübeln und Fensterbauschrauben, einschließlich
Ausfüllen der Fugen zwischen Rahmen und anschließenden
Bauteilen.

Farbe: weiß

Rahmenprofil: eckig, mit doppelter Lippendichtung

Griff: Höhe ca.400mm abschließbar

Lüfter: Fensterfalzlüfter gem. Lüftungskonzept

Verglasung: Isolierverglasung, zweischeibig

Ug-Wert: 1,1 W/(m²K)

Aufteilung gem. Bestand
Menge: 2,000 Stk

**12.01.0030 Zulage Ausführung mit Isolierverglasung 3-fach**
Zulage Ausführung mit Isolierverglasung 3-fach zur
Vorposition mit Ug 0,6 W/m²K
Uw-Fenster 0,83 W/m²K
Menge: 2,000 Stk

**12.01.0040 Maler- und Beiputz**
Putz- und malertechnische Überarbeitung und Anarbeitung
der Laibungsbereiche angleichen der betroffenen Flächen
an den vorgefundenen Bestand inkl. Material,
Terminierung und allen erforderlichen Vor- und
Nebenarbeiten
Menge: 2,000 Stk

**12.01.0050 Baurichtmaß (B x H): ca. 1300 x 2.300mm 1+1+1 Flg**
Baurichtmaß (B x H): ca. 1300 x 2.300mm 1+1+1 Flg.
Fensternummer: 10.03.01-F,

Einflügliges Kunststofffenster mit festverglastem
Oberlicht aus Mehrkammerprofilen mit Festverglasung
unten, ohne Sprossen, mit zum Rahmen versetzten
Flügeln. Beschlag mit Einhandbedienung, Drehfunktion,
Aushebelschutz. Einbau in einschalige Wand mit stumpfem
Anschlag, einschließlich Lieferung und Montage
Innenfensterbank aus Kunststoff und  Vorrichten für
äußere Fensterbank aus Blech. Befestigung mit
Rahmendübeln und Fensterbauschrauben, einschließlich
Ausfüllen der Fugen zwischen Rahmen und anschließenden
Bauteilen.

Farbe: weiß

Rahmenprofil: eckig, mit doppelter Lippendichtung

Griff: Höhe ca.400mm abschließbar

Lüfter: Fensterfalzlüfter gem. Lüftungskonzept

Verglasung: Isolierverglasung, zweischeibig

Ug-Wert: 1,1 W/(m²K)

Aufteilung gem. Bestand
Menge: 1,000 Stk

**12.01.0060 Zulage Ausführung mit Isolierverglasung 3-fach**
Zulage Ausführung mit Isolierverglasung 3-fach zur
Vorposition mit Ug 0,6 W/m²K
Uw-Fenster 0,83 W/m²K
Menge: 1,000 Stk

**12.01.0070 Maler- und Beiputz**
Putz- und malertechnische Überarbeitung und Anarbeitung
der Laibungsbereiche angleichen der betroffenen Flächen
an den vorgefundenen Bestand inkl. Material,
Terminierung und allen erforderlichen Vor- und
Nebenarbeiten
Menge: 1,000 Stk

**12.01.0080 Baurichtmaß (B x H): ca. 1300 x 750mm 1-Flg**
Baurichtmaß (B x H): ca. 1300 x 750mm 1-Flg.
Fensternummer: 10.04.01-F,

Einflügliges Kunststofffenster aus Mehrkammerprofilen
mit zum Rahmen versetzten Flügeln. Beschlag mit
Einhandbedienung, Drehfunktion, Aushebelschutz. Einbau
in einschalige Wand mit stumpfem Anschlag,
einschließlich Lieferung und Montage Innenfensterbank
aus Kunststoff und  Vorrichten für äußere Fensterbank
aus Blech. Befestigung mit Rahmendübeln und
Fensterbauschrauben, einschließlich Ausfüllen der Fugen
zwischen Rahmen und anschließenden Bauteilen.

Farbe: weiß

Rahmenprofil: eckig, mit doppelter Lippendichtung

Lüfter: Fensterfalzlüfter gem. Lüftungskonzept

Verglasung: Isolierverglasung, zweischeibig

Griff: Abschließbar

Ug-Wert: 1,1 W/(m²K)

Aufteilung gem. Bestand
Menge: 1,000 Stk

**12.01.0090 Zulage Ausführung mit Isolierverglasung 3-fach**
Zulage Ausführung mit Isolierverglasung 3-fach zur
Vorposition mit Ug 0,6 W/m²K
Uw-Fenster 0,83 W/m²K
Menge: 1,000 Stk

**12.01.0100 Maler- und Beiputz**
Putz- und malertechnische Überarbeitung und Anarbeitung
der Laibungsbereiche angleichen der betroffenen Flächen
an den vorgefundenen Bestand inkl. Material,
Terminierung und allen erforderlichen Vor- und
Nebenarbeiten
Menge: 1,000 Stk

**12.01.0110 Zulage Fensterrahmenverbreiterungsprofil 70mm**
*** Bedarfsposition ohne GB
Zulage zur Vorposition
Fensterrahmenverbreiterungsprofil 70mmumlaufend für den
Anschluß an bauseitiges Mauerwerk für das gesamte
Fensterelement
Menge: 1,000 Stk

#### Abschnitt 12.02 Türen

*Hinweis*
Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

**12.02.0010 Aluminium Haustüranlage ca. 150 x 355 cm**
zweifügelige Hauseingangstüren, wärmegedämmte
Ausführung als Ganz Alu-Konstruktion mit Blendrahmen
und Schwelle liefern, vorhandene Holztüren ausbauen,
abfahren und neue Türen mit allen evtl. erforderlichen
Paßleisten einbauen.
Die Profile sind entsprechend der neuen
Wärmeschutzverordnung und der Energie-
Einsparungsgesetztes nach DIN auszuführen.

Der äußere Anschluß gegen die Leibung ist mit einem
dauerelastischen Dichtstoff auf Thiokol-Basis zu
versiegeln.

Isolierverglasung, Uw-Wert von max. 1,3 W/m²K
Gußornamentglas weiß.

bestehend aus Geh- und Bedarfsflügel in Stulpausführung
Eloxierung E 6 EV 1 Beschläge:
selbstschließend mit Feststelleinrichtung
pulverbeschichtet, Farbe nach Wahl des AG
Umlaufende Dichtung 2 Bänder
1 BKS - Einsteckschloß mit  Profilzylinder mit
Aluminium-Wechselgarnitur
und PZ-Schloss,
Mehrfachverriegelung
E-Öffner
2 x Glasfüllung
Verglasung VSG 6-16 VSG 6,
Maß: ca. 150 x 350 cm lichtes Öffnungsmaß
Ort: Treppenhauseingangstür
Menge: 1,000 St

**12.02.0020 Holz Haustüranlage ca. 155 x 355 cm**
*** Bedarfsposition ohne GB
alternative Ausführung zur Vorposition aus
Vollholz, endlackiert
Menge: 1,000 St

**12.02.0030 Beiputz und Malerarbeiten innen**
Als Zulage zur Vorposition.
Die innenseitige Leibung nach erfolgtem Einbau
instand setzen.
Lieferung und Einbau von Eckschutzschienen im Bereich
der
demontierten Fenster incl. fachgerechtem Einputzen.
Beschädigte Stellen fachgerecht beseitigen.
Rauhfasertapete liefern
und Anbringen auf der gesamten Leibung und mit einem
Dispersionsanstrich (Grund-, Zwischen- und Endanstrich)
versehen, Farbe weiß (in vorheriger Absprache mit dem
Bauleiter)
Leibungstiefe bis ca. 300 mm
Menge: 1,000 St

**12.02.0040 Aluminium Eingangstür ca. 110 x 195 cm**
Einflügelige Hauseingangstüren, wärmegedämmte
Ausführung als Ganz Alu-Konstruktion mit Blendrahmen
und Schwelle liefern, vorhandene Holztüren ausbauen,
abfahren und neue Türen mit allen evtl. erforderlichen
Paßleisten einbauen.
Die Profile sind entsprechend der neuen
Wärmeschutzverordnung und der Energie-
Einsparungsgesetztes nach DIN auszuführen.

Der äußere Anschluß gegen die Leibung ist mit einem
dauerelastischen Dichtstoff auf Thiokol-Basis zu
versiegeln.

Isolierverglasung, Uw-Wert von max. 1,3 W/m²K
Gußornamentglas weiß.

Eloxierung E 6 EV 1 Beschläge:
selbstschließend
pulverbeschichtet, Farbe nach Wahl des AG
Umlaufende Dichtung 2 Bänder
1 BKS - Einsteckschloß mit  Profilzylinder mit
Aluminium-Wechselgarnitur
und PZ-Schloss,
Mehrfachverriegelung
Glasfüllung
Verglasung VSG 6-16 VSG 6,
Maß: ca. 110 x 210 cm lichtes Öffnungsmaß
Ort: Hof- und Kellertür
Menge: 1,000 St

**12.02.0050 Holz Eingangstür ca. 110 x 195 cm**
*** Bedarfsposition ohne GB
alternative Ausführung zur Vorposition aus
Vollholz, endlackiert
Menge: 1,000 St

**12.02.0060 Beiputz und Malerarbeiten innen**
Als Zulage zur Vorposition.
Die innenseitige Leibung nach erfolgtem Einbau
instand setzen.
Lieferung und Einbau von Eckschutzschienen im Bereich
der
demontierten Fenster incl. fachgerechtem Einputzen.
Beschädigte Stellen fachgerecht beseitigen.
Rauhfasertapete liefern
und Anbringen auf der gesamten Leibung und mit einem
Dispersionsanstrich (Grund-, Zwischen- und Endanstrich)
versehen, Farbe weiß (in vorheriger Absprache mit dem
Bauleiter)
Leibungstiefe bis ca. 300 mm
Menge: 1,000 St

### Bereich 13 Schlosserarbeiten

#### Abschnitt 13.01 Schlosserarbeiten

**13.01.0010 Demontage Fenstergitter**
Demontage Fenstergitter
Fensternummern:
7.00.01-F
7.00.02-F
7.00.03-F
8.00.01-F
9.00.01-F
9.00.02-F
Menge: 6,000 Stk

**13.01.0020 Lieferung Montage Fenstergitter**
Lieferung Montage Fenstergitter
Ausführung ähnlich Bestand
Fensternummern:
7.00.01-F
7.00.02-F
7.00.03-F
8.00.01-F
9.00.01-F
9.00.02-F
Menge: 6,000 Stk

### Bereich 14 Lohnarbeiten

#### Abschnitt 14.01 Text nicht vorhanden !

**14.01.0010 Stundenlohn Helfer**
*** Bedarfsposition mit GB
wie vor, jedoch
für einen Bauhelfer
Menge: 10,000 Std

**14.01.0020 Stundenlohn Facharbeiter**
*** Bedarfsposition mit GB
Ausführung von Lohnarbeiten zum besonderen Nachweis, nur auf Anordnung
der örtlichen Bauleitung,
für einen Facharbeiter
Menge: 10,000 Std
